# Vivantes Forum für Senioren - Haus Britz - Fenstertausch
Angebotsaufforderung (GAEB DA XML 3.2, DA83)
Projekt: P_1000
Währung: EUR
Auftraggeber: Vivantes Forum für Senioren GmbH, vertreten durch Vivantes Service GmbH, F, Aroser Allee 72-76
Ausführungsort: Vivantes Forum für Senioren - Haus Britz
Erstellt mit: BUILDUP, BUILDUP v31.0.0.0, 21.10.2026

## ZUSÄTZLICHE TECHNISCHE VERTRAGSBEDINGUNGEN
Baumaßnahme:  Vivantes, Haus Britz - Forum für Senioren,
  Buschkrugallee 139  in 12359  Berlin

  Erneuerung der Fenster  im UG, EG, 1. - 3.OG

  Tischlerarbeiten

1.1 Allgemeine Hinweise zur Leistungsbeschreibung:

Das  Seniorenwohnheim "Haus Britz" befindet sich in Buschkrugallee 139 in 12359 Berlin.

Im "Haus Britz" ist das Projekt Erneuerung der Fenster und Türen im UG, EG, 1. - 3.OG
mit den erforderlichen baulichen Maßnahmen im laufenden Seniorenheimbetrieb im Bestand umzusetzen.
Das fünfgeschossige Gebäude ist in den vier überirdischen Etagen zum Großteil mit Holzfenstern und -türen ausgestattet, welche sich in einem maroden Zustand befinden und im Zuge der hier beschriebenen Baumaßnahme zu ersetzen sind.
Die Etagen sind mittels zweier innenliegender Treppenhäuser erschlossen. Darüber hinaus befindet sich an der Südfassade eine außenliegende Fluchttreppe.

Die Baumaßnahmen sind so zu planen und auszuführen, dass der laufende Betrieb des Seniorenheimbetrieb möglichst wenig beeinträchtigt wird

Die Ausführung erfolgt in enger Abstimmung mit dem Bauherrn und den Nutzern
also nicht zeitgleich, sondern aufgeteilt  in
neunzehn  Bauabschnitte:

1.  Bauabschnitt  Ebene 3. OG
  Achsen D  / 2 - 9  Bauzeit  4 Wochen
OG3/1 + OG3/2  2 Wochen
  3 Personen müssen umgesetzt werden
OG3/3+ OG3/4  2 Wochen
  4 Personen müssen umgesetzt werden

2.  Bauabschnitt  Ebene 2. OG
  Achsen D  / 2 - 9  Bauzeit  4 Wochen
OG2/1 + OG2/2  2 Wochen
  3 Personen müssen umgesetzt werden
OG2/3+ OG2/4  2 Wochen
  4 Personen müssen umgesetzt werden

3.  Bauabschnitt  Ebene 1. OG
  Achsen D  / 2 - 9  Bauzeit  4 Wochen
OG1/1 + OG1/2  2 Wochen
  3 Personen müssen umgesetzt werden
OG1/3 + OG1/4  2 Wochen
  4 Personen müssen umgesetzt werden

4.  Bauabschnitt  Ebene EG
  Achsen D / 2 - 9  Bauzeit  4 Wochen
EG/1  2 Wochen
  3 Personen müssen umgesetzt werden
EG/2  2 Wochen
  4 Personen müssen umgesetzt werden
5.  Bauabschnitt  Ebene 3. OGBauzeit  4 Wochen
  Achsen A  / 2 - 9
OG3/5 + OG3/6  2 Wochen
  4 Personen müssen umgesetzt werden
  OG3/7  1 Woche
  2 Personen müssen umgesetzt werden
OG3/8  1 Woche
  Tagesraum, Pflegebad und Dienstraum müssen umgesetzt werden

6.  Bauabschnitt  Ebene 2. OGBauzeit  4 Wochen
  Achsen A  / 2 - 9
OG2/5 + OG2/6  2 Wochen
  4 Personen müssen umgesetzt werden
  OG2/7  1 Woche
  2 Personen müssen umgesetzt werden
OG2/8  1 Woche
  Tagesraum, Pflegebad und Dienstraum müssen umgesetzt werden

7.  Bauabschnitt  Ebene 1. OG
  Achsen A / 2 - 9  Bauzeit  4 Wochen
OG1/5 + OG1/6  2 Wochen
  4 Personen müssen umgesetzt werden
OG1/7  1 Woche
  2 Personen müssen umgesetzt werden
OG1/8  1 Woche
  Tagesraum, Pflegebad und Dienstraum müssen umgesetzt werden

8.  Bauabschnitt  Ebene EG
  Achsen A  / 2 - 9  Bauzeit  4 Wochen
EG/3  2 Wochen
  3 Personen müssen umgesetzt werden
EG/4  1 Woche
  2 Personen müssen umgesetzt werden
EG/5  1 Woche
  2 Personen, Tagesraum, Pflegebad und Dienstraum müssen umgesetzt werden

9.  Bauabschnitt  Ebene 3. OG
  Achsen D / 11 - 15  Bauzeit  4 Wochen
OG3/9  2 Wochen
  3 Personen  müssen umgesetzt werden
OG3/10  2 Wochen
  3 Personen müssen umgesetzt werden

10.  Bauabschnitt  Ebene 2. OG
  Achsen D / 11 - 15  Bauzeit  4 Wochen
OG2/9  2 Wochen
  3 Personen  müssen umgesetzt werden
OG2/10  2 Wochen
  3 Personen müssen umgesetzt werden

11.  Bauabschnitt  Ebene 1. OG
  Achsen D / 11 - 15  Bauzeit  4 Wochen
OG1/9  2 Wochen
  3 Personen  müssen umgesetzt werden
OG1/10  2 Wochen
  3 Personen müssen umgesetzt werden

12.  Bauabschnitt  Ebene EG
  Achsen D / 11 - 15  Bauzeit  4 Wochen
EG/6  2 Wochen
  3 Personen müssen umgesetzt werden
EG/7  2 Wochen
  3 Personen müssen umgesetzt werden
13.  Bauabschnitt  Ebene 3. OG
  Achsen A / 11 - 15  Bauzeit  4 Wochen
OG3/11  2 Wochen
  1 Person +  der Dienstraum müssen umgesetzt werden
OG3/12  2 Wochen
  4 Personen müssen umgesetzt werden

14.  Bauabschnitt  Ebene 2. OG
  Achsen A / 11 - 15  Bauzeit  4 Wochen
OG2/11  2 Wochen
  1 Person +  der Dienstraum müssen umgesetzt werden
OG2/12  2 Wochen
  4 Personen müssen umgesetzt werden

15.  Bauabschnitt  Ebene 1. OG
  Achsen A  / 11 - 15  Bauzeit  4 Wochen
OG1/11  2 Wochen
  1 Person +  der Dienstraum müssen umgesetzt werden
OG1/12  2 Wochen
  4 Personen müssen umgesetzt werden

16.  Bauabschnitt  Ebene EG
  Achsen A / 11 - 15  Bauzeit  4 Wochen
EG/8  2 Wochen
  Diensträume müssen umgesetzt werden
EG/9  2 Wochen
  3 Personen müssen umgesetzt werden

17.  Bauabschnitt  Ebene EG
  Achsen D / 9 - 10  Bauzeit  4 Wochen
  EG/13  4 Wochen /
  Speisesaal und Aufenthalsbereich müssen umgesetzt werden

18.  Bauabschnitt  Ebene UG
  Achsen A + D / 2 - 9  Bauzeit  3 Wochen
UG/1  1 Woche
  Lager und Konferenzraum müssen umgesetzt werden
UG/2  1 Woche
  Diensträume, Aufenthaltsraum und Gerätetherapie müssen umgesetzt  werden
UG/3  1 Woche
  Archiv, Umkleide, Waschraum und Elektrischer Betriebsraum müssen umgesetzt werden

19.  Bauabschnitt  Ebene UG
  Achsen A + D / 11 - 15  Bauzeit  2 Wochen
UG/4  1 Woche
  Heiztechnikraum und Lager müssen umgesetzt werden
UG/5  1 Woche
  Frisör, Abstellraum, Spülküche, Verteilerküche und Lager müssen umgesetzt werden

Das  Gebäude ist bezogen und wird in den fünf  Geschossen vom Seniorenheim  vollgenutzt.
Betriebsunterbrechungen  sind so kurz wie möglich zu halten, die genaue Terminabstimmung erfolgt in Koordination mit dem Bauherrn und den Nutzern.

1.2  Art und Umfang der Leistungen/Gegenstand dieser Ausschreibung

Die Leistung umfasst im stattfindenden Sanierungsbereich die Erneurung der Fenster- und Türanlagen incl. deren Demontage und Entsorgung, sowie Baustelleneinrichtung, Gerüstarbeiten und Schutzmaßnahmen sowie baubegleitende Maßnahmen.
Die Erneuerung der Fensteranlagen an der östlichen und der westlichen Fassade im UG,  EG, 1. , 2. und 3. OG, sowie bereichsweise im EG auf der  Nord- und Südseite erfordert .
die Ausführung folgenden Gewerkes: .

TISCHLERARBEITEN  (KG 38027)
KLEMPNERARBEITEN  (KG 38022)
ROLLADENARBEITEN  (KG 38030)
mit
BAUSTELLENEINRICHTUNG  (KG 391))
SICHERUNGSMASSNAHMEN  (KG393)

ABBRUCHARBEITEN  (KG 394)
incl. ENTSORGUNG  (KG 396)

ZUSÄTZLICHE MASSNAHMEN  (KG 397)
Sämtlich durchzuführende Arbeiten der Sanierung  werden in einem bestehenden und voll im Betrieb befindlichen Krankenhaus durchgeführt.
Sämtlich durchzuführende Arbeiten der Sanierung  werden in einem bestehenden und voll im Betrieb befindlichen Krankenhaus durchgeführt.

2.1  Angaben zur Baustelle und zur Baustelleneinrichtung

Bei der Kalkulation der Baustelleneinrichtung ist zu berücksichtigen, dass sämtliche  Arbeiten  - nach vorheriger Abstimmung mit der Bauleitung - in und an einem voll genutzten und in Betrieb befindlichen Seniorenheimes durchgeführt werden! Der Heimbetrieb darf nicht beeinträchtigt werden,

Platz für die Baustelleneinrichtung wie Lager- und Entsorgungscontainer sowie Lagerplätze für Baumaterial werden auf den Hofflächen nur bedingt zur Verfügung gestellt.

Das für die Montage notwendige Material und Geräte sind unter Umständen täglich anzufahren. Ggf. können Baumaterialien für den Tagesbedarf von 1 - 3 Tagen max. auf einer noch abzustimmenden begrenzten Fläche zwischengelagert werden.
Eine Haftung für die Zwischenlagerung wird vom Auftraggeber nicht übernommen.
 .

2.2  Baustellenzufahrt / Parkmöglichkeiten / Materiallieferungen

Der Zugang zum Gebäude erfolgt ausschließlich über die südwesstliche  Hofzufahrt von der Buschkrugallee aus.
Lieferfahrzeuge haben hier nach dem Be- bzw. Entladen das Gelände unverzüglich zu verlassen.
Die Koordination der Material- und Werkzeuglieferungen obliegt ausschließlich dem Auftragnehmer (AN).
Materiallieferungen sind stets an die eigene Adresse zu richten und sind direkt vom AN entgegenzunehmen. Anlieferungen an die Adresse des Auftraggebers oder die Bauleitung werden zurückgewiesen. Eine Haftung für angelieferte Materialien wird weder vom Bauherrn noch von der Bauleitung übernommen. Die Zufahrt mit Privat-Pkw ist nicht gestattet,
Parkmöglichkeiten auf dem Baustellen-Gelände bestehen generell nicht. Widerrechtlich abgestellte Fahrzeuge werden ohne weitere Ankündigung zu Lasten des AN kostenpflichtig
umgesetzt.
Notwendige Sperrungen von Versorgungs- und Rettungswegen für spezielle Transport- und Montagearbeiten sind nur nach vorheriger Absprache mit der zuständigen Bauleitung bzw. dem Bauherrn möglich.

3.0  Angaben zum Baustellenbetrieb in einem Krankenhausgebäude

3.1  Baustellenzugang, Arbeitszeiten, Material- und Schutttransporte
.
Der Baustellenzuugang erfolgt von der Buschkrugallee aus.
Die Ausführung der Bauabschnitte 1 bis 16 erfolgen von außen über die Rüstung.
Die Arbeiten im 17. Bauabschnitt Erdgeschoss erfogen vom Speisesaal bzw. vom Aufenthaltsraum aus. Der Zugang erfolgt hier direkt von außen.
Der Zugang für den Fenstertausch im 18. und 18. Bauanschnitt das UG betreffend erfolgt  über den Treppenraum Achse 1 - 2 / A - B an der Nordostfasade (Gartenseite).

Material- und Schuttransporte erfolgen ebenflalls ausschließlich auf dem zuvor beschriebenen Weg.

Die beschriebene Zugänglichkeit ist auf dem Baustelleneinrichtungsplan dargestellt.

Alle Mitarbeiter des AN sind vorab der Bauleitung mit vollständigem Namen, Anschrift und Sozialversicherungsnummer zu benennen.
Die Regelarbeitszeit ist wochentags (Mo-Fr) von 7:00 Uhr bis 17:00 Uhr und gegebenenfalls auch samstags. Die Emissions- und Lärmschutzgesetze des Landes Berlin sind einzuhalten.
Längere Arbeitszeiten und Wochenendarbeiten müssen rechtzeitig beantragt und vom Bauleiter des AG genehmigt werden.
Zusätzlich sind kurzzeitig angeordnete Arbeitsunterbrechungen, resultierend aus den besonderen Anforderungen des voll genutzten und in Betrieb befindlichen Seniorenheims möglich. Ein Anspruch auf unterbrechungsfreies Arbeiten besteht daher nicht.

Entsprechende Schutzmaßnahmen auf den Transportwegen wie Schutzabdeckungen und Tensatoren sind vom AN für die vorgesehenen 19 Bauabschnitte für die Gesamtbauzeit von mindestens ca. 14 Monaten (Nov. 2026 - Dez.2027) vorzunehmen. Beschädigungen und Verschmutzungen werden zu Lasten des Verursachers beseitigt.
Ausnahmen nur nach vorheriger Abstimmung mit der Bauleitung bzw. des AG.

Entsprechende Schutzmaßnahmen auf den Transportwegen wie Schutzabdeckungen sind vom AN für die vorgesehene Leistungsauführung für die Gesamtbauzeit von jeweils drei bis vier Wochen vorzunehmen. Beschädigungen und Verschmutzungen sind vom Verursacher zu beseitigen.
Ausnahmen nur nach vorheriger Abstimmung mit der Bauleitung bzw. des AG.

3.2  Freihaltung der Flucht- und Rettungswege

Die  Flucht- und Rettungswege sind permanent freizuhalten. Verunreinigungen, die von Arbeiten des AN herrühren, sind unverzüglich zu beseitigen.

3.3  Lärm- und Staubemission
  (lösungsmittelhaltige Baustoffe)

Zur Vermeidung von Betriebsstörungen durch Baulärm sind die Vorgaben des AG einzuhalten. Der von der Baustelle ausgehende Lärm ist auf das Mindestmaß zu reduzieren. Es wird ausdrücklich darauf hingewiesen, dass nur mit besonders schallgedämmten Maschinen und geräuscharmen Verfahren gearbeitet werden darf. - Nicht zu vermeidende lärmintensive Arbeiten sind vorher mit dem AG / Bauleitung abzustimmen.

Staub- und Schmutzemissionen am Gebäude außerhalb des Arbeitsbereiches sind unbedingt durch entspr. Schutzmaßnahmen (Staubschutzwände, Folienvorhänge, anfeuchten, etc.) und entspr. Arbeitsgerät (Schneid-, Schleif- und Trenngeräte mit Absaugvorrichtung, saugen statt Fegen, etc.) auszuschließen.

3.4  Bautagesberichte

Bautagesberichte (Bautagebuch) sind der örtlichen Bauleitung regelmäßig, spätestens am Dienstag der folgenden Woche vom AN zur Kenntnisnahme vorzulegen.
Bei Nicht-Vorlage der Bautagesberichte (Bautagebuch) erfolgt ein Abzug von 100,00 €/Tag.

3.5  Bautoiletten

WCs sind in der eingezäunten Baustelleneinrichtungfläche vorgesehen  und können von allen am Bau beteiligten  Gewerken kostenfrei in Absprache mit der Bauleitung mitbenutzt werden

3.6  Alkohol- und Rauchverbot

Für alle am Bau tätigen Mitarbeiter des AN gilt das Alkohol- und Rauchverbot. Bei Zuwiderhandlung wird von der Bauleitung ein Baustellenverbot ausgesprochen.

3.7  Schlafunterkünfte

Schlafunterkünfte dürfen auf dem Baustellengelände nicht unterhalten werden.

3.8  Schutzmaßnahmen

Der AN hat bei Durchführung seiner Leistungen die von anderen Gewerken erbrachten Arbeiten zu schützen und gegen Beschädigungen zu sichern. Die Kosten für ausreichende Abdeckungen, Folien, Klebebänder, Kantenschutz usw. sind einzukalkulieren, ebenso das Entfernen nach erbrachter Leistung, bzw. nach Aufforderung durch die Bauleitung des AG.

3.9  Baustellenreinigung

Der AN ist nach VOB / C DIN 18299 Abschnitt 4.1.11 verpflichtet, Verunreinigungen, die von Arbeiten des AN herrühren, zu beseitigen. Es gilt als vereinbart, dass der AN die Baustelle und den Baubereich täglich von den durch seine Arbeiten anfallenden Schutt, Baustoffrestmaterialien, Abfällen, Verunreinigungen usw. säubert, in Containern getrennt sammelt und von der Baustelle abfährt.
Der AG behält sich vor, den einem AN zuzuordnenden Bauschutt, der trotz schriftlicher oder mündlicher Beseitigungsaufforderung der Bauleitung durch den AN nicht umgehend entfernt wird, zu Lasten des AN beseitigen zu lassen.
Kann Bauschutt und sonstiger Müll keinem AN eindeutig zugeordnet werden, werden die Kosten zur Beseitigung des Bauschutts und Mülls, ergänzend zur Umlageregelung, ohne weitere Ankündigung zu gleichen Teilen auf die zu diesem Zeitpunkt am Bau tätigen AN - Firmen verteilt und von der Schlussrechnung in Abzug gebracht.

4.0  Verordnungen und Richtlinien

4.1  Verordnungen

Folgende Verordnungen sind vom AN zu berücksichtigen:
Landesbauordnung Berlin.

4.2  Richtlinien

Es gelten die jeweiligen Verarbeitungsrichtlinien und Werksvorschriften der Hersteller. Der AN ist verpflichtet, auf evtl. Widersprüche zwischen Leistungsbeschreibung und Werksvorschrift hinzuweisen.
Die Richtlinien der Fachverbände sind einzuhalten.

4.3  Nicht genormte bzw. bauaufsichtlich zugelassene Baustoffe / Bauteile

Grundsätzlich kommen genormte bzw. bauaufsichtlich zugelassene Baustoffe und Bauteile zur Ausführung. Beabsichtigt der AN anderweitige Baustoffe oder Bauteile zu verwenden, so hat er entsprechende Prüfzeugnisse und Werkstoffnachweise von bundesdeutschen Instituten zu erbringen, die mit der Angebotsabgabe vorzulegen sind.

4.4  Regeln der Bautechnik

Der Auftragnehmer haftet dafür, daß die von ihm erstellten Leistungen und Materialien den anerkannten Regeln der Bautechnik (Baukunst) und den Eingeführten Technischen Bestimmungen (ETB) entsprechen.

5.0  Angaben zur Arbeitssicherheit

5.1  Sicherheits- und Gesundheitsschutzkoordinator

Die Tätigkeit des vom AG bestellten Sicherheits- und Gesundheitsschutzkoordinator (SIGEKO) gemäß Baustellenverordnung (BaustellVO) befreit den AN nicht von seiner Abstimmungspflicht mit anderen Unternehmern und Gewerken entsprechend § 6 Abs. 2 der Unfallverhütungsvorschrift - Allgemeine Vorschriften (VBG 1). Die Verpflichtung des AN bezüglich des Einsatzes von Sicherheitsfachkräften und Sicherheitsbeauftragten wird durch die Baustellenordnung nicht berührt.

5.2  Personal

Die Arbeitnehmer des AN müssen für die beauftragte Leistung persönlich geeignet sein.
Die Ausführung der Leistungen, einschl. Demontagen erfolgt ausschließlich über ausgebildetes Fachpersonal mit mind. einer deutschsprachigen Person.
Auszubildende dürfen nur in Begleitung und unter ständiger Anleitung von Fachpersonal (im Verhältnis 1:1) tätig sein.

Personen, die gegen Arbeitsschutz- oder Unfallverhütungsvorschriften verstoßen oder den Anweisungen der Bauleitung oder des SIGEKO nicht Folge leisten, sind abzuberufen und zu ersetzen.

5.3  Erste-Hilfe-Einrichtungen

Sämtliche Anforderungen nach der Arbeitsstättenverordnung oder der Unfallverhütungsvorschrift Erste Hilfe (VBG109) hat der AN zu erfüllen.

5.4  Arbeitsmedizinische Vorsorge

Der AN hat dafür zu sorgen, dass in Bereichen, in denen Arbeiten mit gesundheitsschädigenden Einwirkungen ausgeführt werden, nur Personal eingesetzt wird, das dazu geeignet ist und durch arbeitsmedizinische Vorsorgeuntersuchungen überwacht wird. Der Nachweis hierfür muss im Unternehmen des Auftragnehmers vorliegen.

5.5  Nutzung von Sicherungsmaßnahmen

Werden Einrichtungen, die dem Schutz der Arbeitnehmer dienen, aus arbeitstechnischen Gründen entfernt, so sind vom Unternehmen, das die Einrichtungen entfernt, entsprechend wirksame Schutzmaßnahmen zu ergreifen. Nach Beendigung der Arbeiten ist der ursprüngliche Zustand wiederherzustellen.
Es ist strikt verboten, Maßnahmen oder Einrichtungen, die zum Fernhalten von Unbefugten dienen, zu entfernen.
Ergeben sich im Zuge des Bauablaufes Gefahren für Dritte, mit denen nicht gerechnet wurde, so sind entsprechende Maßnahmen im Einvernehmen mit dem SIGEKO festzulegen. Werden Einrichtungen, z.B. Gerüste und Umwehrungen mitbenutzt, so sind diese auf offensichtliche Mängel zu prüfen. Vorhandene Mängel sind dem SIGEKO oder der Bauleitung umgehend mitzuteilen.

5.6  Hochgelegene Arbeitsplätze und Verkehrswege

Der AN hat dafür zu sorgen, daß Arbeitsplätze und Verkehrswege mit mehr als 2,00 m Absturzhöhe erst benutzt werden, wenn die Sicherheitseinrichtungen bzw. Maßnahmen gegen Abstürzen vom Aufsichtführenden des AN überprüft worden sind. Gefahrenbereiche unterhalb hochgelegener Arbeitsplätze sind durch geeignete Maßnahmen abzusperren.

5.7  Elektrische Anlagen und Betriebsmittel

Der AN darf eigene elektrische Anlagen und Betriebsmittel nur von Speisepunkten versorgen, die mit einer FI-Schutzschaltung ausgerüstet sind (Baustromverteiler) . Alle elektrischen Anlagen und Betriebsmittel müssen den einschlägigen VDE-Richtlinien und UVV entsprechen und nachweislich auf ihren ordnungsgemäßen Zustand geprüft sein.

5.8  Baumaschinen, Geräte

Der AN darf nur solche Maschinen und Geräte auf die Baustelle bringen, die die vorgeschriebenen Sicherheitsüberprüfungen aufweisen. Die Prüfbescheinigung ist vom Betreiber auf der Baustelle mitzuführen und auf Verlangen vorzuzeigen.
Maschinen und Geräte sowie Krane sind nur von unterwiesenen und beauftragten Personen unter Beachtung der jeweiligen Unfallverhütungsvorschriften zu bedienen. Bedienungs- Anleitungen von Baumaschinen und Kranen sowie sonstigen Geräten müssen auf der Baustelle vorliegen. Der Standort ortsgebundener Maschinen wird von der Bauleitung bestimmt. Überschneiden sich die Arbeitsbereiche von Geräten verschiedener AN, sind der Arbeitsablauf und die Verständigung untereinander abzustimmen.

5.9  Feuergefährliche Arbeiten

Schweiß-, Trenn-, Schneid- und sonstige feuergefährliche Arbeiten bedürfen der arbeitstäglichen, schriftlichen Zustimmung des Sicherheitsbeauftragten des Krankenhauses  Sie unterliegen der Melde- und Dokumentationspflicht des AN. Hierbei ist die Firma, der Name des ausführenden und verantwortlichen Monteurs, die genaue Lage der Arbeiten sowie die vorgesehene Arbeitsdauer anzugeben. Die Überwachung der Ausführung, das Einhalten aller erforderlichen Sicherheitsmaßnahmen sowie eine ausreichende Nachkontrolle (Brandwache) nach Beendigung der Arbeiten obliegt der Verantwortung des AN. An diesen Arbeitsstellen hat der AN geeignete Löscheinrichtungen bereitzustellen (Feuerlöscher o.ä.). Des Weiteren muss die Möglichkeit zur schnellen Alarmierung von Löschkräften gegeben sein.

5.10  Persönliche Schutzausrüstungen

Personen ohne Schutzhelm und Schutzschuhe haben keinen Zutritt zum Arbeitsbereich. Das Tragen von Bausicherheitsschuhen nach DIN EN 345 und Schutzhelmen nach prEN 397 ist auf der gesamten Baustelle Pflicht! Sind darüber hinaus weitere Schutzausrüstungen erforderlich, wie z.B. Augen- oder Gesichtsschutz, Gehörschutz, Atemschutz, Warnkleidung, hat der AN entsprechend der Unfallverhütungsvorschrift Allgemeine Vorschriften" VBG 1 §4 für sein Personal kostenlos zur Verfügung zu stellen. Personen ohne die erforderlichen Schutzausrüstungen werden von der Bauleitung oder dem SIGEKO als persönlich ungeeignet von der Baustelle verwiesen.

5.11  Gefährliche Arbeitsstoffe

Wird im Zuge der Ausführung ein gefährlicher Arbeitsstoff eingesetzt, so ist dies rechtzeitig vor dem Einsatz des Arbeitsstoffes dem SIGEKO mitzuteilen, wenn daraus eine Gefahr z.B. durch Explosion, Brand, gesundheitsschädliche Atmosphäre usw. für Arbeitnehmer anderer Unternehmen im Sinne der Baustellenverordnung entsteht.

6.0  Sonstiges

6.1  Baubesprechung / Baubegehung / Koordinationsbesprechungen

Die regelmäßige Teilnahme des AN an den Baubesprechungen, Baubegehungen und
SIGE-Koordinationsbesprechungen ist Pflicht.
Die Termine werden durch die örtliche Bauleitung rechtzeitig bekanntgegeben.

6.2  Not- / und Havariefälle

Der AN verpflichtet sich, auf Anforderung der Bauleitung, für Not- und Havariefälle einen zuständigen Ansprechpartner zu benennen. Die Erreichbarkeit dieses Ansprechpartners muss ständig, auch nach Arbeitsschluss, am Wochenende und an Feiertagen, gewährleistet sein.

6.3  Anforderung bauseitiger Vorleistungen

Für die Anforderung bauseitiger Vorleistungen ist ein vorgegebenes Formular zu verwenden (wird rechtzeitig zum Baubeginn bereitgestellt). Einer mündlichen Anforderung wird grundsätzlich nicht nachgekommen.

6.4  Projektbeteiligte

Eine Liste der am Projekt beteiligten Firmen wird von der örtlichen Bauleitung geführt und kann auf Wunsch eingesehen werden.

6.5  Planungsunterlagen

Dem AN werden digital  Planungsunterlagen vor Beginn der Baumaßnahme zur Verfügung gestellt. Weitere Plansätze können gegen Gebühr nachbestellt werden.

7. Hinweis Baustrom, Bauwasser

Bauwasser
Bauwasser wird kostenlos zur Verfügung gestellt -außerhalb
des Gebäudes befindet sich ein Bauwasseranschluss.

Baustrom
Baustromanschluss ist für alle im Bereich tätigen Gewerke vom
vorhandenen Anschluss außerhalb und innerhalb des Gebäudes nutzbar.
Baustrom wird kostenlos zur Verfügung gestellt

Ende der zusätzlichen  technischen  Vertragsbedingungen

## BESONDERE HINWEISE
Transportentfernung

Erschwernis durch horizontale und vertikale  Förderwege von den Ausführungsorten
der einzelnen 19 Bauabschnitte in den jewiligen Gechoss-Ebenen  zur Bereitstellungsfläche/zum Ladeplatz.
Der Förderweg zu den Ausführungsorten jeweils im UG, EG, 1.-3.OG

horizontaler Förderweg  bis ca. 70,00 m,
vertkaler Förderweg  bis ca. 11,50 m ..

Hinweis zur Kalkulation

Die Leistungserbringung  erfolgt  nicht zeitgleich, sondern gemäß den 19  Bauabschnitten zeitlich versetzt, dabei besteht in Absprache mit dem Bauherrn die Möglichkeit, sowohl die Bauabschnitte 18. und 19 im UG und den Bauabschnitt 17 im EG als auch die Bauabschnitte
8. und 14 parallel mit den Bauabschnitten vom Gerüst aus durchzuuführen. Damit kann die Gesamtbauzeit auf 14 Monate komprimiert werden.

Hinweis Arbeits- und Schutzgerüste

Alle Arbeits- und Schutzgerüste sind bis zu den angegebenen Raumhöhen einzukalkulieren.

Hinweis Lärmschutz
Arbeiten am Gebäude unter laufendem Seniorenheimbetrieb im Gebäude

Einzukalkulieren und zu berücksichtigen in den Einheitspreisen ist die zeitliche Einschränkung von lärmintensiven Arbeiten am Gebäude
bei laufendem Seniorenheimbetrieb im Gebäude.

Zur Vermeidung von Betriebsstörungen durch Baulärm sind die Vorgaben der Bauleitung einzuhalten. Der von der Baustelle ausgehende Lärm ist auf das Mindestmass zu reduzieren. Es wird ausdrücklich darauf hingewiesen, daß nur mit besonders schallgedämmten Maschinen und geräuscharmen Verfahren gearbeitet werden darf. - Nicht zu vermeidende lärmintensive Arbeiten sind vorher mit der Bauleitung abzustimmen.

## HINWEIS DIN-NORMEN
Die Ausführung der Leistung erfolgt nach VOB Teil C

DIN 18 459  Abbruch- und Rückbauarbeiten
DIN 18 340  Tischlerarbeiten
DIN 18 357  Beschlagarbeiten
DIN 18 361  Verglasungsarbeiten
DIN 18 339  Klempnerarbeiten
DIN 18 358  Rolladenarbeiten

DIN 18 299  Allgemeine Regelungen für Bauarbeiten jeder Art

## PLANANLAGEN
Ausführung der nachfolgend aufgeführten Leistungspositionen gemäß beigefügter Planung :

Baustelleneinrichtung  Plan-Nr.:  1000AAR_LP00_0600

Bauabschnitte 4, 8, 12, 16 und 17
Erdgeschoss  Plan-Nr.:  1000AAR_BA00_--00

Bauabschnitte 3, 7, 11 und 15
1. Obergeschoss  Plan-Nr.:  1000AAR_BA01_--00

Bauabschnitte 2, 6, 10 und 14
2. Obergeschoss  Plan-Nr.:  1000AAR_BA02_--00

Bauabschnitte 1, 6, 9 und 13
3. Obergeschoss  Plan-Nr.:  1000AAR_BA03_--00

Bauabschnitte 18 und 19
Untergeschoss  Plan-Nr.:  1000AAR_BAU1_--00

Ansicht Ost/West  Plan-Nr.:  1000AAR_AN00_0100

Ansicht Nord/Süd  Plan-Nr.:  1000AAR_AN00_0200

Grundriss Erdgeschoss  Plan-Nr.:  1000AAR_GR00_--00

Grundriss 1. Obergeschoss  Plan-Nr.:  1000AAR_GR01_--00

Grundriss 2. Obergeschoss  Plan-Nr.:  1000AAR_GR02_--00

Grundriss 3. Obergeschoss  Plan-Nr.:  1000AAR_GR03_--00

Grundriiss Untergeschoss  Plan-Nr.:  1000AAR_GRUG_--00

Fensterübersicht  Plan-Nr.:  1000AAR_DT00_0100
Fensterübersicht  Plan-Nr.:  1000AAR_DT00_0200

Fensterliste  295-HBZ-02_v1Fensterliste

Leitetails:

Fenster-Wandanschlüsse
ohne Rolladen  Plan-Nr.:  1000AAR_DT01_00
Fenster-Wandanschlüsse
mit  Rolladen  Plan-Nr.:  1000AAR_DT02_00

Fensteranschlüsse Typ B
Innendämmung  Plan-Nr.:  1000AAR_DT03_00

Fensteranschlüsse Typ A  Plan-Nr.:  1000AAR_DT04_00

Fensteranschlüsse Typ C und D  Plan-Nr.:  1000AAR_DT05_00

Fensteranschlüsse Typ K und L  Plan-Nr.:  1000AAR_DT06_00

Balkonanschlusse unten  Plan-Nr.:  1000AAR_DT07_00
Innendämmung  Plan-Nr.:  1000AAR_DT12_00

## 001 FENSTERBAUARBEITEN

### 1 FENSTERBAUARBEITEN

#### 1.1 BAUSTELLE

##### 1.1.1 BAUSTELLENEINRICHTUNG

*Hinweis: Hinweis Baustelleneinrichtung*
Die erforderliche Baustelleneinrichtungsflächen sind  außerherhalb des Gebäudes durch den AN in Abstimmung mit dem SiGe - Kordinator entsprechend dem vorliegenden Baustelleneinrichtungsplan aufzubauen, vorzuhalten, zu unterhalten, gegebenenfalls umzusetzen gemäß den vorgegebenen Bauabschnitten 1 und 2.
Eventuell erforderliches Material zur Flächenbefestigung ist durch den AN zu liefern und einzubauen. Eine gesonderte Vergütung für die Befestigung erfolgt nicht.
Die gesamte Baustelleneinrichtung  ist für die Dauer der vertraglichen, kalkulierten Ausführungsfrist des AN (19 -21 Mon.) vorzuhalten, instandzuhalten und abzubauen sowie abzutransportieren.
Baustraßen
Sind zur Durchführung der vertraglich vereinbarten Leistungen Baustraßen, Wege für Längs- und Quertransport der zu bewegenden Materialien und ähnlichem innerhalb des Baugeländes anzulegen und zu unterhalten, sind Art und Umfang vom AN eigenverantwortlich festzulegen und in die Pauschale für die Baustelleneinrichtung einzurechnen.
Hierzu gehören auch erforderliche Querungsbauwerke von Gräben und Trassen.
Der AN muß anderen Unternehmen das Befahren der Baustraßen gestatten.
Die Unterhaltung der vorhandenen Straßen, Wege einschließlich Zufahrten von öffentlichen Straßen ist einschließlich deren Reinigung bei Benutzung vom AN auszuführen. Verschmutzungen auf angrenzenden öffentlichen Verkehrsräumen sind unmittelbar nach Verursachung zu beseitigen. Diese Leistung wird nicht gesondert vergütet. Die Reinigung der öffentlichen Straßen im unmittelbaren Anschlußbereich der baubeeinflußten Flächen wird ebenfalls nicht separat vergütet.
Parkplätze
Die vorhandenen Parkplätze des Vivantes Haus Britz sind weitestgehend nicht zu beinträchtigen. Hierzu ist eine noch verbindliche Abstimmung zu treffen.
Zaunanlagen und Tore
Sicherung von Arbeits- und/oder Abstellflächen
Trennung der Arbeitsbereiche von den umliegenden öffentlichen oder privaten Flächen mit umfassender Sicherung des Baufeldes,
Die Zaunanlagen erfüllen den Zweck des Schutzes für die gesamte Baustelle. Art, Umfang und Ausführung haben die Funktion der Sicherheit zu gewährleisten und sind Sache des AN.
Nach Funktionsbedarf sind verschließbare Tore für Fahrzeuge und Personen in ausreichender Anzahl und Breite vorzusehen.
Das Umsetzen der Zaunanlagen entsprechend der Erfordernisse, die sich aus Bauablauf ergeben, sind ebenfalls in der Pauschale einzukalkulieren.

Sonstige Einrichtungen
Die Durchführung der vorschriftsmäßigen Beleuchtung, Absperrung und Bewachung der Baustelle sowie die Schutz- und Sicherheitsmaßnahmen gemäß den gültigen Unfallverhütungsvorschriften und polizeilichen Vorschriften sind Sache des AN und werden nicht gesondert vergütet.
Baustelleneinrichtungsplan
Der AN hat 10 Kalendertage nach Beauftragung einen Baustelleneinrichtungsplan vorzulegen und genehmigen zu lassen.
In diesem Plan sind maßstabsgerecht Standflächen darzustellen für :
  Bauaufzüge
  sonstiges stationäres Großgerät
  Container  für Sanitär,
  Container Werkstätten und Magazine
  Flächen für Baustofflager und Arbeitsvorbereitung
  Bauzäune

Nutzungszweck, allgemeine Pflichten des AN
Die zur Baustelleinrichtung bereitgestellte Fläche darf ausschließlich zu dem in Titel Baustelleneinrichtung festgelegten Zwecke genutzt werden, jede anderweitige Nutzung ist  unzulässig. Insbesondere ist der Betrieb anderer Anlagen nicht gestattet.
Der AN hat bei der Durchführung der Baumaßnahme die erforderlichen Maßnahmen des Arbeitsschutzes, insbesondere in Bezug auf die Wechselwirkungen zwischen den Arbeiten, die im Zusammenhang mit dem laufendem Klinikbetrieb im Gebäude stehen und anderen betrieblichen Tätigkeiten auf dem Gelände, auf dem oder in dessen Nähe die erstgenannten Arbeiten ausgeführt werden, zu treffen.
Nutzung des Grundstückes zur Baustelleneinrichtung:
Der AN ist befugt im Rahmen der gesetzlichen und behördlichen Bestimmungen das Gelände so herzurichten, wie es für den Betrieb der Baustelleneinrichtung erforderlich ist.
Der AN verpflichtet sich alle Anstrengungen zu unternehmen, um jegliche Emissionen zu beschränken.
Der AN hat beim Betrieb der Fläche dafür Sorge zu tragen, dass das darunter liegende Grundstück nicht mit umweltgefährdenden Stoffen verunreinigt wird.
Übergabe des Grundstücks für die Baustelleneinrichtung:
Das Grundstück wird in dem Zustand übergeben, in dem es sich bei Bezug befindet. Der AN hat das Grundstück vor Vertragsabschluß besichtigt. Aufmaße und Pläne, die den Zustand des Geländes darstellen, werden von dem AN bestätigt und sind Bestandteil dieses Vertrages.
Der AN übernimmt die Haftung für alle Schäden, die Dritten durch die Nutzung des Grundstückes für die Baustelleneinrichtung oder des Betriebs von Anlagen entstehen.
Er haftet insbesondere für Boden und Grundwasserverunreinigungen, die durch den Betrieb der Baustelleneinrichtung verursacht werden sowie für alle Folgen von Unfällen jeglicher Art.
Schäden und Unfälle sind der Bauleitung sofort zu melden.

Für den Betrieb der Baustelleneinrichtung ist allein der AN verantwortlich.

**1.1.1.10 Baustelleneinrichtung**
Baustelleneinrichtung für die bauseitigen Umbau- und Sanierungsmaßnahmen anliefern, aufbauen, vorhalten für die Gesamtzeit der bauseitigen Leistungsausführung
(ca. ´14 Monate), abbauen und von der Baustelle abtransportieren.
Dazugehörig sind alle zur Leistungserbringung erforderlichen Werkzeuge, Geräte, Maschinen, Gerüste, Hebe- und Transportmittel und sonstigen Hilfsmittel.
Die Baustelleneinrichtung beinhaltet den gesamten Kostenaufwand für An- und Abtransport sämtlicher zur fachlichen Ausführung der Bauleistungen notwendigen Baumaschinen, Geräte, Werkzeuge, Material- und Personalcontainer usw., außer diese sind in einer nachstehenden Position gesondert aufgeführt. Die ordnungsgemäße und termingerechte Durchführung der Leistungen muss ständig gewährleistet werden.

Achtung!!

Der mindestnehmende Bewerber hat nach der Submission auf Verlangen  hierzu vorzulegen:
Baustelleneinrichtungskonzept mit  Anzahl und Art der Container, Lagerplätze, Baumaschinen und -anlagen, Anzahl und Lage der Versorgungsanlagen, Wege für Geh- und Fahrverkehr,
Die für die Lagerung erforderlichen Flächenbefestigungen liegen im Ermessen des AN, sind jedoch in Lage und Größe eingeschränkt.
.Für Materiallieferungen stehen nur begrenzt Flächen zur Verfügung, die Koordinierung und der sinnvolle Abruf obliegt im Verantwortungsbereich des AN.
Sämtliche Baufeldflächen  stehen begrenzt als Lagerplatz zur Verfügung. Eventuelle Kosten für mehrmaliges Anliefern, Einsatz nur von Kleintransportern, Kleinmengenzuschlag sowie Umlagern und weitere Maßnahmen werden nicht gesondert vergütet.

Sämtliche Einrichtungen und Installationen für das Eigenpersonal, als auch Personal der bauseitigen Gewerke des AG sind in Anzahl, Größe und Ausstattung genau nach den Vorgaben der BG und des Gewerbeaufsichtamtes zu stellen, vorzuhalten und auszustatten. Die regelmäßige Reinigung  und das Nachfüllen der Verbrauchsartikel inkl. Desinfektionsmittel muss gemäß den gesetzlichen Bestimmungen und hygienischen Anforderungen ausgeführt werden.

Sämtliche weitere Container, welche hierin nicht enthalten sind, werden separat erfasst und in gesonderter Position ausgeschrieben.
Lieferung / Montage / Demontage / Abfuhr
Grundvorhaltezeit: 4 Wochen

Ausführungsort:
Betriebsgelände des Vivantes Haus Britz

Weiterer wichtiger Hinweis Abrechnungsmodus:

Abrechnungsmodus:  60 %  Lieferung / Montage
  40 %  Demontage / Abfuhr

Ausführung gemäß Baustellenübersichtsplan, örtliche Zugangssituation ist zu beachten.

Vom AN ist innerhalb von 15 Tagen nach Auftragserteilung ein maßstäblicher Baustelleneinrichtungsplan zur Genehmigung einzureichen.
Menge: 1,000 psch

**1.1.1.20 WC-Container mit Fälkalientank 13 m2 einrichten und abbauen**
WC-Containers 20' Damen / Herren mit Fäkalientank und Treppe
einrichten und abbauen
Für  alle leistungen dieses LV´s
liefern und betriebsfertig incl. Fundamente aufstellen.

Betriebsfertiges Aufbauen mit Fäkalientank bzw. Anschluss an die Entwässerung
einschl. Wintersicherung der Wasserzuleitung sowie des Abflusses.

Für 4 Wochen Grundstandzeit vorhalten und
nach Beendigung der Gesamt-Baumaßnahme abbauen .

Die Container und deren Ausstattung verbleiben im Eigentum des AN.

Kategorie:  Sanitärcontainer Größe: 20'
Nutzfläche:  13 Quadratmeter
Dämmung:  100 / 60 / 100mm Mineralwolle - B/W/D
Abmessungen ca.:  6.055 x 2.435 x 2.800mm - LxBxH
Rauminnenhöhe:  2.540mm

Außenlackierung  RAL 7035 Enzianblau

Innenverkleidung  weiß, Spanplatte beschichtet

Fußboden:  Standard Bodenplatte, PVC-Belag 2mm,
  als Wanne hochgezogen
Isolierung:
Boden:  100mm Mineralwolle,
  U-Wert = 0,36W/(m²K)
Wand:  60mm Mineralwolle,
  U-Wert = 0,57W/(m²K)
Dach:  100mm Mineralwolle,
  U-Wert = 0,36W/(m²K)

Elektrik:  E-Anlage gemäß DIN VDE / 400V/32A
  CEE-Einspeisung

Türen:  3 Stk. Stahlaußentüren mit PZ-Schloss
  und 3 Schlüsseln
  1 Stk. Innentür, 625 x 2.000mm

Fenster:  2 Stk. Kunststoff-Sanitärfenster mit
  Kippbeschlag, 652 x 714mm
  (Sichtschutzglas)

Elektroinstallation:
  2 Stk. LED-Langfeldleuchten, 43W
  2 Stk. Steckdosen, 230V, neben HWB
  4 Stk. Lichtschalter
Sanitärausstattung:
  5 Stk. Toiletten inkl. Papierrollenhalter
  2 Stk. Urinale mit Druckspüler
  1 Stk. Schamwand
  2 Stk. Keramik-Handwaschbecken,
  500 x 410mm mit Spiegel und
  UT-Boiler, 5L
  2 Stk. Boden-Gullys
  1 Stk. Druckreduzierventil inkl.
  Wasserfilter
  inkl. Wasserzulauf 1" und
  Wasserablauf DN110
Heizung:  2 Stk. Heizlüfter, 2kW
Lüftung:  2 Stk. Abluftventilatoren, 170m
Sonstiges:  Fäkalientank, Stufenanlage

Der Sanitärcontainer ist allen am Bau beteiligten Unternehmen kostenlos zu Verfügung zu stellen.

Lieferung / Montage / Abfuhr

Grundvorhaltezeit: 4 Wochen

Ausführungsort:  norwestlich in der eingezäunten BE-
  Fläche
Menge: 1,000 St

**1.1.1.30 WC-Container mit Fälkalientank 13 m2 vorhalten und unterhalten**
Vorhalten und unterhalten des Damen/Herren WC-Containers mit Fälkalientank der Vorposition für die AN  sowohl für die Baumeisterarbeiten als auch für die Ausbaugewerke, komplett mit allen Wartungs-, Betriebs- und Unterhaltskosten, sowie Strom, Wasser und Heizung
sowie incl. aller üblicher Verbrauchsstoffe, wie Seife, Toilettenpapier, Papiertücher, Toilettenbürste bis zur Beendigung der Gesamtbaumaßnahme, über die Grundvorhaltung hinaus.

Außer den vollen Wochen werden Teilzeiten nach Tagen zu 1/7 des Einheitspreises abgerechnet.

Zusätzlich ist der Sanitärcontainer im Rahmen eines  einheitlichen Reinigungsintervalls
-  2 x wöchentlich zu reinigen
-  Leerung des Fäkalientanks enstsprechend dem  angebotenen Fassungsvermögen

Abrechnung nach "Stück x Woche" Container.

Vorhaltung und Unterhaltung
Positionsmenge = Produkt
aus '1' (Gebrauchsüberlassungsmenge)
mal '56´'(Gebrauchsüberlassungsdauer)
Menge: 56,000 StWo

**1.1.1.40 Materialontainer 14 m2 einrichten und abbauen**
Materialcontainers 20'  einrichten und abbauen
Für die nachfolgenen  Sanierungsarbeiten Fenstererneuerungarbeiten
liefern und betriebsfertig incl. Fundamente aufstellen.

Aufbauen,
für 4 Wochen Grundstandzeit vorhalten und
nach Beendigung der Gesamt-Baumaßnahme abbauen .

Der Container und dessen Ausstattung verbleiben im Eigentum des AN.

Kategorie:  Lagercontainer Größe: 20'
Nutzfläche:  14 Quadratmeter
Dämmung:  -
Abmessungen ca.::
Außen  6.058 x 2.438 x 2.591 - LxBxH
innen  5.8988 x 2.344 x 2.376 - LxBxH

Außenlackierung  RAL 7035 Enzianblau
Innenlackierung  RAL 7035 - Lichtgrau
Nutzlast:  10.000 kg
Fußboden:  Schichtholz 21 mm
Isolierung:  -
Elektrik: E-Anlage gemäß DIN VDE / 400V/32A
  CEE-Einspeisung

Tür:  1 Stk. Doppelflügeltür mit
  Verriegelungsstangen (verzinkt)
  inkl. Einbruchsicherung für
  vorhandene Doppelflügeltür
  (Aufbruchschutz für ein
  Vorhängeschloss)

Elektroinstallation:  1 Stk. LED-Langfeldleuchten, 43W
  1 Stk. Steckdosen, 230V, neben Tür
  1 Stk. Lichtschalter neben Tür
Ausstattung:  2 Stk. Schwerlastregale raumhoch

Lieferung / Montage / Abfuhr

Grundvorhaltezeit: 4 Wochen
Ausführungsort:  norwestlich in der eingezäunten BE-
  Fläche neben vorbeschriebenen
  Sanitärcontainer
Menge: 1,000 St

**1.1.1.50 Vorhaltung Materialcontainer**
Verschließbarer Stahlblech-Materialcontainer allseitig geschlossen,
- ohne gesonderte Anforderungen aufstellen, für die Dauer der Bauzeit  über Grundstandzeit hinaus, vorhalten.

Abrechnung nach "Stück x Woche" Container.

Vorhaltung und Unterhaltung
Positionsmenge = Produkt
aus '1' (Gebrauchsüberlassungsmenge)
mal '56(Gebrauchsüberlassungsdauer
Menge: 56,000 StWo

**1.1.1.60 Aufstellen und Fortschreiben Bauzeitenplan**
Erstellen eines detailierten Bauablaufplans/Baufristenplanes auf Grundlage der Vertragsfristen für die Ausführung der Arbeiten 1. -  19. Bauabschnitt.
Fortschreiben Bauzeitenplan mit Soll/Ist-Vergleich auf Abruf. Vorlage an die Objektüberwachung
Menge: 1,000 psch

##### 1.1.2 BAUZAUN

**1.1.2.70 Aufbau und Abbau Bauzaun, Stahlrahmen, Höhe 2,00 m**
Bauzaun aus mobilen Stahlrahmenelementen mit Rundstahlfüllstäben und Stützfüßen aus Beton, inkl. sämtlicher Verbindungen, Kupplungen etc.,
Bauzaunhöhe  2,0 m

Bauzaun liefern, auf unbefestigtem Untergrund, aufstellen, Grundstandzeit 4 Wochen
und nach Beendigung der Gesamt-Baumaßnahme wieder abbauen.
Türen und Tore werden gesondert vergütet.
Die Vorhaltung wird gesondert vergütet.

Ausführungsort
  Einzäunung um mögliche Stellfläche  Mannschaftscontainer und  Lagerfläche
Menge: 54,000 m

**1.1.2.80 Vorhaltung Bauzaun, Stahlrahmen**
Bauzaun aus mobilen Stahlrahmenelementen mit Rundstahlfüllstäben und Stützfüßen aus Beton, inkl. sämtlicher Verbindungen, Kupplungen etc.,
sowie den Bauzaun-Toren und Türen,
Bauzaunhöhe 2,0 m
vorhalten und unterhalten

Positionsmenge = Produkt aus  '54'(Gebrauchsüberlassungsmenge)
mal  '56'(Gebrauchsüberlassungsdauer)
Menge: 3024,000 mWo

**1.1.2.90 Bauzaun-Tor, Stahlrahmen, Breite 4 m, als Zulage**
Bauzaun-Tor, 2-flgl., passend zum v.g. Bauzaun aus Stahlrahmenelementen mit Seitenpfosten, auf Rollen, abschließbar (mit Kette und mit Zahlen - Schloss),
Abmessung:
- 2 x Breite 2 = 4, m
- Höhe 2,0 m
- Bodenfreiheit ca. 10 cm

als Zulage zum Bauzaun der v.g. Position.
Menge: 1,000 Stck

##### 1.1.3 MEDIENVERSORGUNG

*Hinweis: TRINKWASSER*
Trinkwasser

**1.1.3.100 TW- Anschluss einrichten, räumen**
(Montage, Prüfung und Demontage)

Herstellung
eines Trinkwasseranschluss
für Sanitärcontainer und Bauwasser
gem. Baueinrichtungsplan

Die Pauschale beinhaltet:
-erforderliche Leitungen und Apparate
-erforderliche Erdarbeiten,
-Anschluss herstellen

Anschluss nach Beendigung der Baumaßnahme entfernen.
Ursprünglichen Zustand wieder herstellen.
Grundeinsatzzeit:  4 Wochen
Lieferung / Montage / Demontage / Abfuhr
Menge: 1,000 St

**1.1.3.110 TW- Anschluss vorhalten, unterhalten**
Gebrauchsüberlassung der v.g. Bauwasser- verteilungsleitung
Vorhaltung und Unterhaltung
Positionsmenge = Produkt aus '1' (Gebrauchsüberlassungsmenge)
mal '56'(Gebrauchsüberlassungsdauer)
Menge: 56,000 StWo

**1.1.3.120 Bauwasserverteilung einrichten, räumen**
Bauwasserverteilung ausgehend von Bauwasseranschluss Bauwasserverteilungsleitung ausreichend dimensioniert für die Versorgung des gesamten Baustellenbetriebes und der Baustelleneinrichtung, als Anschluss für Fremdfirmen nutzbar, abschnittsweise einrichten, frostsicher und nach Fertigstellung der Fenstersanierungsumaßnahmen 1. bis 19. BA (Gesamtmaßnahme) abbauen.

Entnahmestellen in genügender Anzahl
Der Anschlußpunkt der Bauwasserverteilungsleitungen erfolgt an vorh. Bauwasseranschluss im Gelände am bestehenden Gebäude (siehe BE-Plan). Die Zuleitung zum Sanitärcontainer ist erdverlegt frostsicher auszuführen.
Entnahmestellen:

-  1 x Bereich Baustelleneinrichtung

Weitere Entnahmestellen sind nach Bedarf mit der Bauleitung des AG rechtzeitig abzustimmen.
Leitungsquerung im Bereich der Baustraße sind überfahrbar durch Schwerlastverkehr z. B. durch eine entsprechende überfahrbare Kabel- und Rohrleitungsbrücke herzustellen.
Das Installationsmaterial bleibt Eigentum des AN.
In diese Position sind nicht die Verbrauchskosten einzurechnen. Die Verbrauchskosten werden für alle am Bau Beteiligten über eine allgemeine Umlage abgerechnet.

Grundeinsatzzeit:  4 Wochen
Lieferung / Montage / Demontage / Abfuhr
Menge: 1,000 St

**1.1.3.130 Bauwasserverteilungsleitung vorhalten, unterhalten**
Gebrauchsüberlassung des v.g. Bauwasserverteilungsleitung
Vorhaltung und Unterhaltung
Positionsmenge = Produkt aus '1' (Gebrauchsüberlassungsmenge)
mal '56'(Gebrauchsüberlassungsdauer)
Menge: 14,000 StWo

##### 1.1.4 SICHERUNGSMASSNAHMEN AUSSENBEREICH

**1.1.4.140 Verkehrssicherung**
temporär aus Absperrbändern und Beschilderung ( ca. 5 Stück Verkehrsschilder)  während der Bauzeit
gemäß den entsprechenden Bauabschnitten.
Absperrband, Verkehrszeichen / Hinweisschilder aller Art, Größe: bis 60 / 50 cm
aufstellen, vorhalten, umstellen  und beseitigen.

Abrechnungsmodus:  60 %  Lieferung / Montage
  40 %  Demontage / Abfuhr
Menge: 1,000 St

**1.1.4.150 Aufbau und Abbau Bodenschutzplattenbelag 1.-4. und 13.- 16. BA**
Temporäre Schutzabdeckung  mittels  Bodenschutzplatten
 für Grünflächen des im BE-Plan ausgewiesenen befestigten und unbefeestigten Untergrunds, vollflächig abdecken;
und nach Beendigung der Arbeiten aufnehmen und  abfahren,
incl.- tägliches Reinigen / Entfernen aller Baureste durch fegen und absaugen.
Nur auf Anordnung der Bauleitung des AG!

 2 x 20 m2  Stellfläche für Treppenturm
  und Bauaufzug

Für die Grundstandzeit von 4 Wochen vorhalten, abbauen und vollständig beseitigen nach Beendigung der Bauzeit.

Techniche Daten:
Maße/Gewicht:  1171 × 801 × 10 mm | 6,5 kg
Belastbarkeit  bis zu 40 t
Montage  Klick-Verbindungssystem
Material  Glasfaserverstärkter Kunststoff
Oberfläche  Rutschhemmende Oberflächenstruktur
Befahrbar  mit PKW & leichten Baumaschinen

Angebotene Fabrikat / Typ: '....................' vom Bieter einzutragen

Hydranten, Schächte u. drgl. sind jederzeit immer frei
und zugänglich zu halten

Ausführungsort  1.- 4..BA
  Stellfläche Treppenturm und Bauaufzug
  vor der südwestlichen Fassade
  EG - 3.OG Achse D / 2-9
Menge: 40,000 m²

**1.1.4.160 Umsetzen Bodenschutzplattenbelag**
Temporäre Schutzabdeckung  mittels  Bodenschutzplatten
für Grünflächen des im BE-Plan ausgewiesenen unbefestigten Untergrunds
umsetzen, inklusive Auf-und Abbau des in der Vorposition
beschriebenen Bodenschutzplatten -  2 x 20 m2 -
auf unbefestigtem Untergrund

Gesamtmenge 120 m2
vom
Ausführungsort 1.- 4. BA:
Stellfläche vor der westlichen Fassade
Achse D / 2 - 9
40 m2
nach
Ausführungsort 5.- 8. BA:
Stellfläche vor der östlichen Fassade
Achse A / 2 - 9

vom
Ausführungsort 5.- 8. BA:
Stellfläche vor der östlichen Fassade
Achse A / 2 - 9
40 m2
nach
Ausführungsort 9.-12. BA
Stellfläche vor der westlichen Fassade
Achse D/ 11 - 15

vom
Ausführungsort 9.-12. BA
Stellfläche vor der westlichen Fassade
Achse A / 11 - 15
40 m2
nach
Ausführungsort 13.-16. BA
Stellfläche vor der östlichen Fassade
Achse D / 11 - 15
Menge: 120,000 m²

**1.1.4.170 Vorhaltung Bodenschutzplattenbelag**
Temporärer Bodenschutzplattenbelag  6./7./8..BA
für die Dauer der Bauzeit über die Grundstandzeit hinaus, vorhalten.
Ausführung gemäß Baustelleneinrichtungsplan

Positionsmenge = Produkt aus
'120 m2 = Produkt aus Vorposition.'
(Vorhaltemenge)
 mal'56 Wocheno'
(Vorhaltedauer
Menge: 6720,000 m²Wo

**1.1.4.180 Baumschutz als Stammschutz durch Ummantelung**
Baumschutz als Stammschutz, alle Durchmesser, durch Ummantelung aus Brettern, einschl. Polsterung, gegen den Baum herstellen,
für die Dauer von ca. 21 Monate vorhalten und beseitigen
.
Mindestdicke der Bretter  24 mm,
Mindesthöhe  2,20 m.
Stammdurchmesser  ca. 90 bis ca. 160 cm
Menge: 4,000 St

**1.1.4.190 Wege-/Pollerleuchten sichern Holzpflöcke Lattenrahmen Signalfarbe**
Wege-/Pollerlleuchte auf nicht öffentlichem Strassenland innerhalb der BE sichern, mit Holzpflöcken und Lattenrahmen, Markierung mit Signalfarbe.
für die Dauer von ca. 21 Monate vorhalten und beseitigen
.
Menge: 10,000 St

**1.1.4.200 Schutzabdeckung Strassenlaterne**
Schutzabdeckung Strassenlaterne auf nicht öffentlichem Strassenland innerhalb der BE
durch Ummantelung aus Brettern, einschl. Polsterung, gegen  Strassenlaterne  herstellen,
für die Dauer von ca. 21 Monate vorhalten und beseitigen.

Mindestdicke der Bretter  24 mm,
Mindesthöhe  2,20 m.
Menge: 2,000 St

##### 1.1.5 SCHUTZ IN RÄUMEN

**1.1.5.210 Schutzmaßnahmen in Raumen**
Die nachstehend benannten besonderen Schutzmaßnahmen in den Räumen werden auf Anweisung pro Raum vor dem Beginn der De- bzw. Montagearbeiten, sowie der Sanierungsmaßnahmen, bauabschnittsweise entsprechend dem Montageablauf hergestellt und sofort nach Beendigung
entfernt, der anfallende Schutt, verschmutzte und zerrissene Folie artengerecht entsorgt.

Ausführung  in Teilflächen,  raumweise
Raumgrößen  im Durchschnitt  ca.17 -21 m2
Raumhöhen  im Durchschnitt  2,60 m

Die Schutzmaßnahmen werden in den Räumen wie folgt hergestellt:

- Vollflächig Schützen und Abdecken des Bodenbelags
 aus Linoleum  mit Tetrapack auf Stoß verlegt,
 vollflächig abdecken; die Stöße  werden vollflächig verklebt;

- abgedeckt mit leichter Folie werden alle im Raum verbleibenden Möbel (Einbauschräne, Regale, Geräte etc.) und staubdicht verklebt;

- geschützt vor Beschädigung bzw. abgedeckt und abgeklebt werden nach Erfordernis die Fensterbänke, Brüstungskanäle, Heizkörper, Innenjalousien bzw. Vertikallamellen und alle  angrenzenden Wandflächen.

Die Abrechnung erfolgt raumweise

Die Verwendung von neuer Abdeckfolie wird einkalkuliert. Verschmutzte bzw. zerrissene Folien werden nicht wieder-verwendet.

für die Dauer der Arbeiten vorhalten für die Dauer des jeweiligen Bauabschnitts  vorhalten  ( ca. 2, 3 und 4 bzw. 8 Wochen ) und nach Beendigung der Arbeiten aufnehmen und als  Schutt abfahren, incl incl.
- tägliches Reinigen des jeweiligen Raumes (fegen bzw. saugen)
- tägliches Entfernen aller Baureste durch fegen und saugen.

Ausführungsorte:  1. bis 19. BA
  UG, EG, 1.- 3.OG
Menge: 2200,000 m²

**1.1.5.220 Liefern und Errichten von Staubschutzwänden**
Liefern und Errichten von Staubschutzwänden  während der Sanierungsarbeiten, bestehend
aus einer Unterkonstruktion aus Holz oder
Metall, mit stabiler Folie beplankt
einschließlich einer Tür. Nach Fenstereinbau
wieder abbauen, einschließlich Entsorgung.
Löcher im Wand- und Deckenbereich, die
durch die Befestigung der Unterkonstruktion
entstanden sind, sind flächenbündig zu
verschließen und entsprechend Bestand streichen.
Geschoßhöhe bis ca. 2,60 m.

Ausführungsorte:  1. bis 19. BA
  UG, EG, 1.- 3.OG
Menge: 1200,000 m²

##### 1.1.6 RÜSTUNG

**1.1.6.230 Aufbau fahrbares Gerüst 4Wochen Systemgerüst Modulgerüst Lastkl.2 oberste Lage H < 2 m**
Fahrbare Arbeitsbühne mit weniger als 2,0 Meter über Fußboden entsprechend den Richtlinien nach DIN 18451 und DIN 4422 sowie den Sicherheitsbestimmungen der Bauberufsgenossenschaften aufbauen. Inklusive Ausleger zur seitlichen Abstützung, Seitenschutz und Leiteraufgang.
Lastklasse: 2
Maße der Arbeitsbühne L / B:  2 x 1 m
Höhe der Arbeitsbühne:  < 2m
Aufstellung:  im Gebäude

Ausführungsorte:  1. bis 17. BA
  EG, 1.- 3.OG
Menge: 1,000 St

**1.1.6.240 Umsetzen Fahrbare Arbeitsbühne mit weniger als 2,0 Meter über Fußboden e**
Fahrbare Arbeitsbühne mit weniger als 2,0 Meter über Fußboden  umsetzen,
inklusive Auf-und Abbau des in der Vorposition
beschriebenen Fahrbare Arbeitsbühne
innerhalb des Bauwerks

Gesamtmenge  16 Stück

vom
Ausführungsort 1. BA  :
Achse D / 2 - 9
nach
Ausführungsort 2.- 4. BA  :  3 Stück
Achse D / 2 - 9

vom
Ausführungsort 2.- 4. BA  :
Achse D / 2 - 9
nach  4 Stück
Ausführungsort 5.- 8. BA:
Achse A / 2 - 9

vom
Ausführungsort 5.- 8. BA:
Achse A / 2 - 9
nach  4 Stück
Ausführungsort 9.-12. BA
Achse D/ 11 - 15
vom
Ausführungsort 9.-12. BA
Achse A / 11 - 15
nach  4 Stück
Ausführungsort 13.-16. BA
Achse D / 11 - 15

von
Ausführungsort 13.-16. BA
Achse D / 11 - 15
nach  1 Stück
Ausführungsort 17. BA

Ausführungsorte:  1. bis 17. BA
  EG, 1.- 3.OG
Menge: 16,000 St

**1.1.6.250 Gebrauchsüberlassung fahrbares Gerüst Systemgerüst Modulgerüst Lastkl.2 oberste Lage H <2m**
Gebrauchsüberlassung über die Grundeinsatzzeit hinaus für fahrbare Gerüst,
Positionsmenge=Produkt aus Vorpositionen 1 Stück
 (Gebrauchsüberlassungsmenge)
mal  14 Wochen
(Gebrauchsüberlassungsdauer)
Systemgerüst DIN EN 12810-1 als Modulgerüst, Lastklasse 2 (1,5 kN/m2), Höhe der obersten Gerüstlage<. 2 m, im Gebäude.

Vorhaltung und Unterhaltung
Positionsmenge = Produkt aus '1' (Gebrauchsüberlassungsmenge)
mal '56'(Gebrauchsüberlassungsdauer)

Ausführungsorte:  1. bis 17. BA
  EG, 1.- 3.OG
Menge: 56,000 StWo

**1.1.6.260 Abbau fahrbares Gerüst 4Wochen Systemgerüst Modulgerüst Lastkl.2 oberste Lage H < 2m**
Fahrbare Arbeitsbühne mit weniger als 2 Meter über Fußboden entsprechend den Richtlinien nach DIN 18451 und DIN 4422 sowie den Sicherheitsbestimmungen der Bauberufsgenossenschaften abbauen. Inklusive Ausleger zur seitlichen Abstützung, Seitenschutz und Leiteraufgang.
Lastklasse: 2
Maße der Arbeitsbühne  L / B:  2 x 1 m
Höhe der Arbeitsbühne:  < 2 m

Ausführungsorte:  16. BA
  EG
Menge: 1,000 St

##### 1.1.7 WERKPLANUNG / DOKUMENTATION

**1.1.7.270 Technische Bearbeitung, Werk- und Montageplanung**
Technische Bearbeitung für den gesamten Umfang der Ausschreibung. Vom Planer werden dem AN die
Ausführungszeichnungen (Grundrisse, Schnitte)
 im M.: 1/50,
sowie die Regeldetails zur Verfügung gestellt;
basierend auf diesen Plänen des Architekten erstellt
der Auftragnehmer die Montagepläne, Werkstatt- und
Detailpläne im jeweils erforderlichen Maßstab.

Die Montagepläne sind dem AG zur Freigabe rechtzeitig
vor Beginn der Montagearbeiten in 2-facher Ausführung
wie folgt ausgehändigt:

2-fach farbig als Hardcopy und 1-fach als pdf- und
dwg- oder dxf- Dateiformat
Menge: 1,000 psch

**1.1.7.280 Technische Dokumentation**
Erstellen der Dokumentation und der Bestandsunterlagen
für alle beschriebenen Leistungen des AN.

Umfang:
Für die Baubestandsdokumentation sind alle für den
späteren Betrieb und die Nutzung, sowie für Umbauten,
Instandsetzungen und Instandhaltungen erforderlichen
Einzeldokumente (inkl. Planunterlagen) zu erbringen.

Dies umfasst:
Nachweise zu Baustoff und Bauart, Berechnungen,ggf.
statische Berechnungen, M+W-Planungen, Pläne,
Zeichnungen, Schemata, Produktdatenblätter,
Herstellerverzeichnisse,
Betriebs-und Instandhaltungsvorgaben, Pflegehinweise,
Ersatzteillisten, Prüfprotokolle, Gutachten, Unterlagen
zu Abnahme, Einweisungen, Übergaben,
Entsorgungsnachweise,
Zusammenstellung der Begleit- und Wiegescheine,

Struktur:
Alle zu erbringenden Dokumente aus dieser und anderen
Positionen und aus Nebenleistungen müssen in eine vom
AG vorgegebene 3-stufige Gliederungsstruktur
eingeordnet werden.
Dies gilt sowohl für die Papierdokumentation in
Aktenordnern, als auch für die digitale Dokumentation
in Dateiform. Alle Einzeldokumente (Papierdokumente und
Einzeldateien) sind in Verzeichnissen in der
vorgegebenen Gliederungsstruktur zu
erfassen.

Form, Übergabe an AG:
Diese Unterlagen sind generell 2-fach in Papier und
1-fach als Datei auf CD/DVD als pdf und dwg/dxf
unmittelbar nach Erstellung bzw. mind. 10 Tage vor
Abnahme zu übergeben. Die Übergabe muss in einem
beschrifteten Ordner mit Inhaltsverzeichnis
erfolgen. Dies ist in die Preise einzurechnen.
Menge: 1,000 psch

**1.1.7.290 Bemusterung aller sichtbaren Konstruktionselemente**
Bemusterung aller sichtbaren Bau- bzw.
Konstruktionselemente
der  nachfolgend  beschriebenen Titel
Kunststoff-Fenster, Fensterbänke außen, Rolläden
(Profile, Bleche etc.), Fensterbeschläge, Verglasungen, Oberflächen, im geforderten Farbton sowie sonstige Zubehörteile etc.
Menge: 1,000 psch

##### 1.1.8 STUNDENLOHN

**1.1.8.300 Stundenlohnarbeiten Facharbeiter/-in**
Stundenlohnarbeiten, die Arbeitskräfte auf Anordnung
des AG ausführen. Der Verrechnungssatz für die
jeweilige Arbeitskraft
umfasst sämtliche Aufwendungen wie Lohn- und
Gehaltskosten, Lohn- und Gehaltsnebenkosten, Zuschläge,
lohngebundene und lohnabhängige Kosten, sonstige
Sozialkosten, Gemeinkosten, Wagnis und Gewinn u.ä..
Facharbeiter/-in.
Menge: 20,000 h

**1.1.8.310 Stundenlohnarbeiten Helfer/-in**
Stundenlohnarbeiten, die Arbeitskräfte auf Anordnung
des AG ausführen. Der Verrechnungssatz für die
jeweilige Arbeitskraft umfasst sämtliche Aufwendungen
wie Lohn- und Gehaltskosten, Lohn- und
Gehaltsnebenkosten, Zuschläge, lohngebundene und
lohnabhängige Kosten, sonstige Sozialkosten,
Gemeinkosten, Wagnis und Gewinn u.ä..
Helfer/-in.
Menge: 20,000 h

#### 1.2 ABBRUCHARBEITEN

##### 1.2.9 ABBRUCH FENSTERKONSTRUKTIONEN

**1.2.9.320 Zerstörungsfreier Abbruch Holz-Fenster/Fenstertür 3-tlg. über Eck 90°, B 2.240/1.190 x H 1.550/2.370 mm Typ A =6,74 m2**
Zerstörungsfreier Abbruch des Fensterelements 3-teilig: Einfachfenster / Fenstertür und Oberlicht, mit Verglasung,
aus Holz/Holzwerkstoff, im Rahmen einer Teilabbruchmaßnahme, nicht schadstoffbelastet,
Abfall ist nicht gefährlich, Altholzkategorie A II,
 Isolierverglasung, einschl. Blendrahmen.

 Holz-Fenster/Fenstertür  3-tlg. über Eck 90°,
B 2.240/1.190 x H 1.550/2.370 mm Typ A =6,74 m2

Wichtiger Hinweis!
Die Demontage  ist mit äußerster Vorsicht an geeigneten Trennstellen durchzuführen, ohne Beschädigung der vorhandenen Bausubstanz
insbesondere der Fensterleibungen sowohl raum- als auch außenseitig..

Ausführung vom bauseits bereitgetelltem Gerüst aus
und teilweise dann auch vom Balkon aus,
Arbeitshöhe bis 3 m,

Erschwernis durch horizontale und vertikale Förderwege von der Abbruchstelle zur Bereitstellungsfläche/zum Ladeplatz,
 vertikaler Förderweg '11,5'  m
 horizontaler Förderweg '70'  m

Abbruch von Hand/mit handgeführten Kleingeräten, Ausführung erschütterungsarm DIN 4150, lärmarm, Lärmpegel max. 80 dB(A), staubarm TRGS 559, ohne Funkenfreisetzung, ohne Untergrundbeschädigung, ohne Wasserfreisetzung,
aufgenommene Stoffe sammeln, Abfallschlüssel nach AVV (Abfallverzeichnis-Verordnung) 170904 gemischte Bau- und Abbruchabfälle,

Das gesamte mit dem Rückbau entstehende Material ist in
vom AN  händisch so schnell wie möglich
von dem Abbruchort über den Transportweg der vorhandenen Arbeits- und Schutzrüstung zu schaffen und
zu laden.
Das gesamte Material geht in den Besitz des Auftragnehmers über und ist entsprechend
fachgerecht abzutransportieren und gemäß den örtlichen
Abfall- und Entsorgungsvorschriften zu entsorgen.
Das aufgenommene Material ist fachgerecht gemäß
gesetzlichen Bestimmungen mittels vom Auftragnehmer zu
stellenden Containern zur Entsorgungsstelle zu
transportieren.
Sämtliche Entsorgungsgebühren trägt der Auftragnehmer.
Einschl. Vorlage aller erforderlichen Entsorgungsnachweise
Stoffe sind nicht gefährlich, nicht schadstoffbelastet,
Zuordnung Z 0 (uneingeschränkter Einbau)..

Ausführungsorte:
Bauabschnitt  Ebene  Mengenaufteilung

Achsen D /2 - 9, West - Seite
1. BA  3.OG  6 Stück
2. BA  2.OG  6 Stück
3. BA  1.OG  6 Stück
4. BA  EG  6 Stück
Achsen A /2 - 9, Ost - Seite
5. BA  3.OG  5 Stück
6. BA  2.OG  5 Stück
7. BA  1.OG  5 Stück
8. BA  EG  5 Stück
Achsen D /11 - 15, West - Seite
9. BA  3.OG  3 Stück
10. BA  2.OG  3 Stück
11. BA  1.OG  3 Stück
12. BA  EG  3 Stück
Achsen D /11 - 15, Ost - Seite
13. BA  3.OG  3 Stück
14. BA  2.OG  3 Stück
15. BA  1.OG  3 Stück
16. BA  EG  2 Stück
Menge: 67,000 St

**1.2.9.330 Zerstörungsfreier Abbruch Holz-Fenster 1-tlg., B 980 x H 1.265 mm Typ B=1,54 m2**
Zerstörungsfreier Abbruch des Fensterelements 1-teilig: Einfachfenster, mit Verglasung,
aus Holz/Holzwerkstoff, im Rahmen einer Teilabbruchmaßnahme, nicht schadstoffbelastet,
Abfall ist nicht gefährlich, Altholzkategorie A II,
 Isolierverglasung, einschl. Blendrahmen.
sonst wie in Vorposition mit vollem Wortlaut beschrieben
jedoch
Holz-Fenster  1-tlg., B 980 x H 1.265 mm Typ B=1,54 m2

Ausführungsorte:
Bauabschnitt /Ebene/Mengenaufteilung

Achsen D /2 - 9, West - Seite
1. BA  3.OG  6 Stück
2. BA  2.OG  6 Stück
3. BA  1.OG  6 Stück
4. BA  EG  6 Stück
Achsen A /2 - 9, Ost - Seite
5. BA  3.OG  5 Stück
6. BA  2.OG  5 Stück
7. BA  1.OG  5 Stück
8. BA  EG  5 Stück
Achsen D /11 - 15, West - Seite
9. BA  3.OG  3 Stück
10. BA  2.OG  3 Stück
11. BA  1.OG  3 Stück
12. BA  EG  3 Stück
Achsen A /11 - 15, Ost - Seite
13. BA  3.OG  3 Stück
14. BA  2.OG  3 Stück
15. BA  1.OG  3 Stück
16. BA  EG  2 Stück
Menge: 67,000 St

**1.2.9.340 Zerstörungsfreier Abbruch Holz-fenster/Fenstertür 3-tlg. B 1,770xH 1.310/2.400mm Typ C=3,69 m2**
Zerstörungsfreier Abbruch des Fensterelements 3-teilig: Einfachfenster / Fenstertür und Oberlicht, mit Verglasung,
aus Holz/Holzwerkstoff, im Rahmen einer Teilabbruchmaßnahme, nicht schadstoffbelastet,
Abfall ist nicht gefährlich, Altholzkategorie A II,
 Isolierverglasung, einschl. Blendrahmen.
sonst wie in Vorposition mit vollem Wortlaut beschrieben,
jedoch
-Fensterkonstruktion 3-teilig über Eck 90°
B 1.770 x H 1.310 /2.400 mm - Typ C= 3,69 m2

Ausführungsorte
Bauabschnitt  / Ebene / Mengenaufteilung

Achsen D /2 - 9, West - Seite
1. BA 3.OG1 Stück
2. BA2.OG1 Stück
3. BA 1.OG1  Stück
Achsen D /2 - 9, West - Seite
1. BA 3.OG1 Stück
2. BA2.OG1 Stück
3. BA 1.OG1  Stück
4. BA EG1 Stück
Achsen A /2 - 9, Ost - Seite
5. BA 3.OG1 Stück
6. BA 2.OG1 Stück
7. BA 1.OG1 Stück
8. BA EG1 Stück
Achsen D /11 - 15, West - Seite
9. BA 3.OG1 Stück
10. BA 2.OG1 Stück
11. BA 1.OG1 Stück
12. BA EG1 Stück
Achsen A /11 - 15, Ost - Seite
13. BA 3.OG1 Stück
14. BA 2.OG1 Stück
15. BA 1.OG1 Stück
16. BA EG1 Stück
Menge: 16,000 St

**1.2.9.350 Zerstörungsfreier Abbruch Holz-Fenster1-tlg., B 1.550 x H 1.535 mm Typ D=2,85m2**
Zerstörungsfreier Abbruch des Fensterelements 1-teilig: Einfachfenster mit Verglasung aus Holz/Holzwerkstoff, im Rahmen einer Teilabbruchmaßnahme, nicht schadstoffbelastet,
Abfall ist nicht gefährlich, Altholzkategorie A II,
 Isolierverglasung, einschl. Blendrahmen.
sonst wie in Vorposition mit vollem Wortlaut beschrieben,
jedoch
Holz-Fenster  1-tlg., B 1.550 x H 1.550 mm Typ D=2,85m2
Ausführungsorte:
Bauabschnitt  / Ebene / Mengenaufteilung

Achsen D /2 - 9, West - Seite
1. BA  3.OG  1 Stück
2. BA  2.OG  1 Stück
3. BA  1.OG  1  Stück
4. BA  EG  1 Stück
Achsen A /2 - 9, Ost - Seite
5. BA  3.OG  1 Stück
6. BA  2.OG  1 Stück
7. BA  1.OG  1 Stück
8. BA  EG  1 Stück
Achsen D /11 - 15, West - Seite
9. BA  3.OG  1 Stück
10. BA  2.OG  1 Stück
11. BA  1.OG  1 Stück
12. BA  EG  1 Stück
Achsen A /11 - 15, Ost - Seite
13. BA  3.OG  1 Stück
14. BA  2.OG  1 Stück
15. BA  1.OG  1 Stück
16. BA  EG  1 Stück
Menge: 16,000 St

**1.2.9.360 Zerstörungsfreier Abbruch Holz-Fenster 1-tlg., B 750 x H 1.560 mm Typ E=1,17m2**
Zerstörungsfreier Abbruch des Fensterelements 1-teilig: Zerstörungsfreier Einfachfenster mit Verglasung aus Holz/Holzwerkstoff, im Rahmen einer Teilabbruchmaßnahme, nicht schadstoffbelastet,
Abfall ist nicht gefährlich, Altholzkategorie A II,
 Isolierverglasung, einschl. Blendrahmen.
sonst wie in Vorposition mit vollem Wortlaut beschrieben,
jedoch
Holz-Fenster  1-tlg., B 750 x H 1.560 mm Typ E=1,17 m2

Ausführungsorte:
Bauabschnitt  Ebene  Mengenaufteilung

Achsen A /2 - 9, Ost - Seite
5. BA  3.OG  1 Stück
6. BA  2.OG  1 Stück
7. BA  1.OG  1 Stück
8. BA  EG  1 Stück
Menge: 4,000 St

**1.2.9.370 Zerstörungsfreier Abbruch Holz-Fenster 1-tlg., B 1.030 x H 1.280 mm Typ F=1,28m2**
Zerstörungsfreier Abbruch des Fensterelements 1-teilig: Einfachfenster mit Verglasung aus Holz/Holzwerkstoff, im Rahmen einer Teilabbruchmaßnahme, nicht schadstoffbelastet,
Abfall ist nicht gefährlich, Altholzkategorie A II,
 Isolierverglasung, einschl. Blendrahmen.
sonst wie in Vorposition mit vollem Wortlaut beschrieben,
jedoch
Holz-Fenster  1-tlg., B 1.030 x H 1.280 mm Typ F=1,28 m2

Ausführungsorte:
Bauabschnitt  Ebene  Mengenaufteilung

Achsen A /2 - 9, Ost - Seite
5. BA  3.OG  1 Stück
6. BA  2.OG  1 Stück
7. BA  1.OG  1 Stück
8. BA  EG  1 Stück
Menge: 4,000 St

**1.2.9.380 Zerstörungsfreier Abbruch Holz-Fenster 1-tlg., B 890 x H 1.165 mm Typ G=1,04m2**
Zerstörungsfreier Abbruch des Fensterelements 1-teilig: Einfachfenster mit Verglasung aus Holz/Holzwerkstoff, im Rahmen einer Teilabbruchmaßnahme, nicht schadstoffbelastet,
Abfall ist nicht gefährlich, Altholzkategorie A II,
 Isolierverglasung, einschl. Blendrahmen.
sonst wie in Vorposition mit vollem Wortlaut beschrieben,
jedoch
Holz-Fenster  1-tlg., B 890 x H 1.165 mm Typ G=1,04 m2

Ausführungsorte:
Bauabschnitt  Ebene  Mengenaufteilung

Achsen A /11 - 15, Ost - Seite
16. BA  EG  1 Stück
Menge: 1,000 St

**1.2.9.390 Zerstörungsfreier Abbruch Holz-Fenster 2-tlg., B 4.150 x H 1.500 mm Typ H=7,49m2**
Zerstörungsfreier Abbruch des Fensterelements 2-teilig: Einfachfenster mit Verglasung aus Holz/Holzwerkstoff, im Rahmen einer Teilabbruchmaßnahme, nicht schadstoffbelastet,
Abfall ist nicht gefährlich, Altholzkategorie A II,
 Isolierverglasung, einschl. Blendrahmen.
sonst wie in Vorposition mit vollem Wortlaut beschrieben,
jedoch
Holz-Fenster  2-tlg., B 4.150 x H 1.500 mm Typ H=7,49 m2

Ausführungsorte:
Bauabschnitt  Ebene  Mengenaufteilung

Achsen A /9, Ost - Seite
17. BA  EG  1 Stück
Achsen A /10, Süd - Seite
17. BA  EG  1 Stück
Menge: 2,000 St

**1.2.9.400 Zerstörungsfreier Abbruch Holz-Fenster 1-tlg., B 1.085 x H 1.150 mm Typ I=1,58m2**
Zerstörungsfreier Abbruch des Fensterelements 1-teilig: Einfachfenster mit Verglasung aus Holz/Holzwerkstoff, im Rahmen einer Teilabbruchmaßnahme, nicht schadstoffbelastet,
Abfall ist nicht gefährlich, Altholzkategorie A II,
 Isolierverglasung, einschl. Blendrahmen.
sonst wie in Vorposition mit vollem Wortlaut beschrieben,
jedoch
Holz-Fenster  1-tlg., B 1.085 x H 1.150 mm Typ I=1,58 m2

Ausführungsorte:
Bauabschnitt  Ebene  Mengenaufteilung

Achsen A /10, Nord - Seite
17. BA  EG  2 Stück
Menge: 2,000 St

**1.2.9.410 Zerstörungsfreier Abbruch Holz-Fenster 2-tlg., B 2.125 x H 1.510 mm Typ J=3,86 m2**
Zerstörungsfreier Abbruch des Fensterelements 2-teilig: Einfachfenster mit Verglasung aus Holz/Holzwerkstoff, im Rahmen einer Teilabbruchmaßnahme, nicht schadstoffbelastet,
Abfall ist nicht gefährlich, Altholzkategorie A II,
 Isolierverglasung, einschl. Blendrahmen.
sonst wie in Vorposition mit vollem Wortlaut beschrieben,
jedoch
Holz-Fenster  2-tlg., B 2.125. x H 1.510 mm Typ J=3,86 m2

Ausführungsorte:
Bauabschnitt  Ebene  Mengenaufteilung

Achsen A /9-10, Süd - Seite
17. BA  EG  2 Stück
Achsen A /9, Ost - Seite
17. BA  EG  1 Stück
Menge: 3,000 St

**1.2.9.420 Zerstörungsfreier Abbruch Holz-Fenster 2-tlg., B 910 x H 530 mm Typ K=0,48m2**
Zerstörungsfreier Abbruch des Fensterelements 1-teilig: Einfachfenster mit Verglasung aus Holz/Holzwerkstoff, im Rahmen einer Teilabbruchmaßnahme, nicht schadstoffbelastet,
Abfall ist nicht gefährlich, Altholzkategorie A II,
 Isolierverglasung, einschl. Blendrahmen.
sonst wie in Vorposition mit vollem Wortlaut beschrieben,
jedoch
Holz-Fenster  2-tlg., B 910 x .530 mm Typ K=0,48 m2

Ausführungsorte:
Bauabschnitt  Ebene  Mengenaufteilung

Achsen D /2 - 9, West - Seite
18. BA  UG  7 Stück
Achsen D /11 - 15, West - Seite
19. BA  UG  4 Stück
Menge: 11,000 St

**1.2.9.430 Zerstörungsfreier Abbruch Holz-Fenster 2-tlg., B 910 x H 570 mm Typ L 0,52 m2**
Zerstörungsfreier Abbruch des Fensterelements 1-teilig: Einfachfenster mit Verglasung aus Holz/Holzwerkstoff, im Rahmen einer Teilabbruchmaßnahme, nicht schadstoffbelastet,
Abfall ist nicht gefährlich, Altholzkategorie A II,
 Isolierverglasung, einschl. Blendrahmen.
sonst wie in Vorposition mit vollem Wortlaut beschrieben,
jedoch
Holz-Fenster  2-tlg., B 910 x .570 mm Typ L=0,52 m2

Ausführungsorte:
Bauabschnitt  Ebene  Mengenaufteilung

Achsen A /11 - 15, Ost - Seite
19. BA  UG  1 Stück
Menge: 1,000 St

**1.2.9.440 Zerstörungsfreier Abbruch Holz-Fenster 1-tlg., B 800 x H 1.480mm Typ M=1,18 m2**
Zerstörungsfreier Abbruch des Fensterelements 1-teilig: Einfachfenster mit Verglasung aus Holz/Holzwerkstoff, im Rahmen einer Teilabbruchmaßnahme, nicht schadstoffbelastet,
Abfall ist nicht gefährlich, Altholzkategorie A II,
 Isolierverglasung, einschl. Blendrahmen.
sonst wie in Vorposition mit vollem Wortlaut beschrieben,
jedoch
Holz-Fenster  1-tlg., B 800 x H 1.480 mm Typ M=1,18 m2

Ausführungsorte:
Bauabschnitt  Ebene  Mengenaufteilung

Achsen A /11 - 15, Ost - Seite
19. BA  EG  1 Stück
Menge: 1,000 St

**1.2.9.450 Zerstörungsfreier Abbruch Holz-Fenster 1-tlg., B 980 x H 1.220mm Typ N=1,20 m2**
Zerstörungsfreier Abbruch des Fensterelements 1-teilig: Einfachfenster mit Verglasung aus Holz/Holzwerkstoff, im Rahmen einer Teilabbruchmaßnahme, nicht schadstoffbelastet,
Abfall ist nicht gefährlich, Altholzkategorie A II,
 Isolierverglasung, einschl. Blendrahmen.
sonst wie in Vorposition mit vollem Wortlaut beschrieben,
jedoch
Holz-Fenster  1-tlg., B 980 x H 1.220 mm Typ M=1,20m2

Ausführungsorte:
Bauabschnitt  Ebene  Mengenaufteilung

Achsen A /11 - 15, Ost - Seite
16. BA  EG  1 Stück
Menge: 1,000 St

##### 1.2.10 ABBRUCH ROLLÄDEN

**1.2.10.460 Zerstörungsfreier Abbruch Rollladenpanzer aus Holz/Holzwerkstoff 1-tlg. incl. Rolladenkasten B 2.240 x H 1.840 mm Fenster Typ A**
Zerstörungsfreier Abbruch des Rollladenpanzers aus Holz/Holzwerkstoff 1-tlg. incl. Rolladenkasten am abzubauenden  vorbeschriebenen
Holz-Fenstersystem Typ A
im Rahmen einer Teilabbruchmaßnahme, nicht schadstoffbelastet,

Abmessung:
RAM B 2.240  x H 1.550 - für Fenstertyp Typ A
Brüstungshöhe: 840 mm
als einteiliger Behang,

Wichtiger Hinweis!
Die Demontage  ist mit äußerster Vorsicht an geeigneten Trennstellen durchzuführen, ohne Beschädigung der vorhandenen Bausubstanz
insbesondere der Fensterleibungen sowohl raum- als auch außenseitig..

Ausführung vom bauseits bereitgetelltem Gerüst aus
und teilweise dann auch vom Balkon aus,
Arbeitshöhe bis 3 m,

Erschwernis durch horizontale und vertikale Förderwege von der Abbruchstelle zur Bereitstellungsfläche/zum Ladeplatz,
 vertikaler Förderweg '11,5'  m
 horizontaler Förderweg '70'  m

Abbruch von Hand/mit handgeführten Kleingeräten, Ausführung erschütterungsarm DIN 4150, lärmarm, Lärmpegel max. 80 dB(A), staubarm TRGS 559, ohne Funkenfreisetzung, ohne Untergrundbeschädigung, ohne Wasserfreisetzung,
aufgenommene Stoffe sammeln, Abfallschlüssel nach AVV (Abfallverzeichnis-Verordnung) 170904 gemischte Bau- und Abbruchabfälle,

Das gesamte mit dem Rückbau entstehende Material ist in
vom AN  händisch so schnell wie möglich
von dem Abbruchort über den Transportweg der vorhandenen Arbeits- und Schutzrüstung zu schaffen und
zu laden.
Das gesamte Material geht in den Besitz des Auftragnehmers über und ist entsprechend
fachgerecht abzutransportieren und gemäß den örtlichen
Abfall- und Entsorgungsvorschriften zu entsorgen.
Das aufgenommene Material ist fachgerecht gemäß
gesetzlichen Bestimmungen mittels vom Auftragnehmer zu
stellenden Containern zur Entsorgungsstelle zu
transportieren.
Sämtliche Entsorgungsgebühren trägt der Auftragnehmer.
Einschl. Vorlage aller erforderlichen Entsorgungsnachweise
Stoffe sind nicht gefährlich, nicht schadstoffbelastet,
Zuordnung Z 0 (uneingeschränkter Einbau)..

Ausführungsorte:
Bauabschnitt  Ebene  Mengenaufteilung

Achsen D /2 - 9, Weest - Seite
4. BA  EG  6 Stück
Achsen A /2 - 9, Ost - Seite
8. BA  EG  5 Stück
Achsen D /11 - 15, West - Seite
12. BA  EG  3 Stück
Achsen A /11 - 15, Ost - Seite
16. BA  EG  2 Stück
Menge: 16,000 St

**1.2.10.470 Zerstörungsfreier Abbruch des Rollladenpanzers aus Holz/Holzwerkstoff 1-tlg. incl. Rolladenkasten B 980 x H 2.675 mm Fenstertür Typ A**
Zerstörungsfreier Abbruch des Rollladenpanzers aus Holz/Holzwerkstoff 1-tlg. incl. Rolladenkasten am abzubauenden  vorbeschriebenen
Holz-Fenstersystem
sonst wie in Vorposition mit vollem Wortlaut beschrieben, jedoch
Abmessung:
RAM B 980  x H 1.550 - für Fenstertürtyp Typ A
 Brüstungshöhe: 0.00 mm
als einteiliger Behang,

Ausführungsorte:
Bauabschnitt  Ebene  Mengenaufteilung

Achsen D /2 - 9, West - Seite
4. BA  EG  6 Stück
Achsen A /2 - 9, Ost - Seite
8. BA  EG  5 Stück
Achsen D /11 - 15, West - Seite
12. BA  EG  3 Stück
Achsen A /11 - 15, Ost - Seite
16. BA  EG  2 Stück
Menge: 16,000 St

**1.2.10.480 Zerstörungsfreier Abbruch des Rollladenpanzers aus Holz/Holzwerkstoff 1-tlg. incl. Rolladenkasten B 980 x H 1.570 mm Fenster Typ B**
Zerstörungsfreier Abbruch des Rollladenpanzers aus Holz/Holzwerkstoff 1-tlg. incl. Rolladenkasten am abzubauenden  vorbeschriebenen
Holz-Fenstersystem
sonst wie in Vorposition mit vollem Wortlaut beschrieben, jedoch
Abmessung:
RAM B 980  x H 1.570 - für Fenstertyp Typ B
Brüstungshöhe: 1.150  mm
als einteiliger Behang,

Ausführungsorte:
Bauabschnitt  Ebene  Mengenaufteilung

Achsen D /2 - 9, West - Seite
4. BA  EG  6 Stück
Achsen A /2 - 9, Ost - Seite
8. BA  EG  5 Stück
12. BA  EG  3 Stück
Achsen A /11 - 15, Ost - Seite
16. BA  EG  2 Stück
Menge: 16,000 St

**1.2.10.490 Zerstörungsfreier Abbruch des Rollladenpanzers aus Holz/Holzwerkstoff 1-tlg. incl. Rolladenkasten B 1.770 x H 1.770 mm Fenster/FenstertürTyp C**
Zerstörungsfreier Abbruch des Rollladenpanzers aus Holz/Holzwerkstoff 1-tlg. incl. Rolladenkasten am abzubauenden  vorbeschriebenen
Holz-Fenstersystem
sonst wie in Vorposition mit vollem Wortlaut beschrieben, jedoch
Abmessung:
RAM B 1.770  x H 2.675 / 1.595 mm
für Fenstertür und Fenster Typ C
Brüstungshöhe: 0 mm bzw. 1.070  mm

als zweiteiliger Behang,
Fenstertür  B 800 x H 2.675 mm
Fenster  B 970 x H 1.595 mm

Ausführungsorte:
Bauabschnitt  Ebene  Mengenaufteilung

Achsen D /2 - 9, West - Seite
4. BA  EG  1 Stück
Achsen A /2 - 9, Ost - Seite
8. BA  EG  1 Stück
Achsen D /11 - 15, West - Seite
12. BA  EG  1 Stück
Achsen A /11 - 15, Ost - Seite
16. BA  EG  1 Stück
Menge: 4,000 St

**1.2.10.500 Zerstörungsfreier Abbruch des Rollladenpanzers aus Holz/Holzwerkstoff 1-tlg. incl. Rolladenkasten B 1.550 x H 1.840 mm Fenster Typ D**
Zerstörungsfreier Abbruch des Rollladenpanzers aus Holz/Holzwerkstoff 1-tlg. incl. Rolladenkasten am abzubauenden  vorbeschriebenen
Holz-Fenstersystem
sonst wie in Vorposition mit vollem Wortlaut beschrieben, jedoch
Abmessung:
RAM B 1.550  x H 1.840 - für Fenstertyp Typ D
Brüstungshöhe: 840  mm
 als Einzelbehang,

Ausführungsorte:
Bauabschnitt  Ebene  Mengenaufteilung

Achsen D /2 - 9, West - Seite
4. BA  EG  1 Stück
Achsen A /2 - 9, Ost - Seite
8. BA  EG  1 Stück
Achsen D /11 - 15, West - Seite
12. BA  EG  1 Stück
Achsen A /11 - 15, Ost - Seite
16. BA  EG  1 Stück
Menge: 4,000 St

**1.2.10.510 Zerstörungsfreier Abbruch des Rollladenpanzers aus Holz/Holzwerkstoff 1-tlg. incl. Rolladenkasten B 2.765/1.385 x H 1.805 mm Fenster/FensterTyp H**
Zerstörungsfreier Abbruch des Rollladenpanzers aus Holz/Holzwerkstoff 1-tlg. incl. Rolladenkasten am abzubauenden  vorbeschriebenen
Holz-Fenstersystem
sonst wie in Vorposition mit vollem Wortlaut beschrieben, jedoch
Abmessung:
RAM B 2.765/ 1.385  x H 1.805 mm
für Fenstertür und Fenster Typ H

Brüstungshöhe: 660  mm
als zweiteiliger Kasten u. zweiteiliger Behang,

Fenster  B 2.765 x H 1.805 mm
Fenster  B 1.385 x H 1.805 mm

Ausführungsorte:
Bauabschnitt  Ebene  Mengenaufteilung

Achsen A /9, Ost - Seite
17. BA  EG  1 Stück
Achsen A /10, Süd - Seite
17. BA  EG  1 Stück
Menge: 2,000 St

**1.2.10.520 Zerstörungsfreier Abbruch des Rollladenpanzers aus Holz/Holzwerkstoff 1-tlg. incl. Rolladenkasten B 1.085 x H 1.455 mm Fenster Typ I**
Zerstörungsfreier Abbruch des Rollladenpanzers aus Holz/Holzwerkstoff 1-tlg. incl. Rolladenkasten am abzubauenden  vorbeschriebenen
Holz-Fenstersystem
sonst wie in Vorposition mit vollem Wortlaut beschrieben, jedoch
Abmessung:
RAM B 1.085  x H 1.455 - für Fenstertyp Typ I
Brüstungshöhe: 1.115  mm
als Einzelbehang

Ausführungsorte:
Bauabschnitt  Ebene  Mengenaufteilung

Achsen A /10, Nord - Seite
17. BA  EG  2 Stück
Menge: 2,000 St

**1.2.10.530 Zerstörungsfreier Abbruch des Rollladenpanzers aus Holz/Holzwerkstoff 1-tlg. incl. Rolladenkasten B 2.125x H 1.815 mm Fenster Typ J**
Zerstörungsfreier Abbruch des Rollladenpanzers aus Holz/Holzwerkstoff 1-tlg. incl. Rolladenkasten am abzubauenden  vorbeschriebenen
Holz-Fenstersystem
sonst wie in Vorposition mit vollem Wortlaut beschrieben, jedoch
Abmessung:
RAM B 2.125  x H 1.455 - für Fenstertyp Typ J
Brüstungshöhe: 1.815  mm
als Einzelbehang

Ausführungsorte:
Bauabschnitt  Ebene  Mengenaufteilung

Achsen A /9-10, Süd - Seite
17. BA  EG  2 Stück
Achsen A /9, Ost - Seite
17. BA  EG  1 Stück
Menge: 3,000 St

##### 1.2.11 ABBRUCH AUSSENFENSTERBÄNKE

**1.2.11.540 Zerstörungsfreier Abbruch Außenfensterbank 5°, Titanzink D 0,7 mm B<400 mm L 2.240 mm, Typ A**
Zerstörungsfreier Außenfensterbank 5°, Titanzink D 0,7mm B<400mm
L 2,240 mm, für Fenstertyp A

Außenfensterbank aus Titanzink, Dicke 0,7 mm dick, mehrfach
gekantet.
mit hinterer Aufkantung und seitlich aufgeschweissten
Aufkantungen
aus Titanzink, nicht schadstoffbelastet,
Abfall ist nicht gefährlich,

Wichtiger Hinweis!
Die Demontage  ist mit äußerster Vorsicht an geeigneten Trennstellen durchzuführen, ohne Beschädigung der vorhandenen Bausubstanz
insbesondere der Fensterleibungen

Ausführung vom bauseits bereitgetelltem Gerüst aus
auf Balkon,
Ausführung außerhalb des Bauwerks, Arbeitshöhe von ca. 0,80 bis ca. 1,2m bezogen auf OKFF jeweiliges Geschoss,
Erschwernis durch horizontale und vertikale Förderwege von der Abbruchstelle zur Bereitstellungsfläche/zum Ladeplatz,
 vertikaler Förderweg '11,5'  m,
 horizontaler Förderweg '70'  m,

Abbruch von Hand/mit handgeführten Kleingeräten, Ausführung erschütterungsarm DIN 4150, lärmarm, Lärmpegel max. 80 dB(A), staubarm TRGS 559, ohne Funkenfreisetzung, ohne Untergrundbeschädigung, ohne Wasserfreisetzung
aufgenommene Stoffe sammeln,, Abfallschlüssel nach AVV (Abfallverzeichnis-Verordnung) 170904 gemischte Bau- und Abbruchabfälle,

Das gesamte mit dem Rückbau entstehende Material ist in
vom AN  händisch so schnell wie möglich
von dem Abbruchort über den Transportweg der vorhandenen Arbeits- und Schutzrüstung zu schaffen und
zu laden.
Das gesamte Material geht in den Besitz des Auftragnehmers über und ist entsprechend
fachgerecht abzutransportieren und gemäß den örtlichen
Abfall- und Entsorgungsvorschriften zu entsorgen.
Das aufgenommene Material ist fachgerecht gemäß
gesetzlichen Bestimmungen mittels vom Auftragnehmer zu
stellenden Containern zur Entsorgungsstelle zu
transportieren.
Sämtliche Entsorgungsgebühren trägt der Auftragnehmer.
Einschl. Vorlage aller erforderlichen Entsorgungsnachweise
Stoffe sind nicht gefährlich, nicht schadstoffbelastet,
Zuordnung Z 0 (uneingeschränkter Einbau)..

Einzellänge:  2,240 mm,
Zuschnittbreite  <  400 mm

Ausführungsorte:
Bauabschnitt EbeneMengenaufteilung

Achsen D /2 - 9, West - Seite
1. BA  3.OG  6 Stück
2. BA  2.OG  6 Stück
3. BA  1.OG  6 Stück
4. BA  EG  6 Stück
Achsen A /2 - 9, Ost - Seite
5. BA  3.OG  5 Stück
6. BA  2.OG  5 Stück
7. BA  1.OG  5 Stück
8. BA  EG  5 Stück
Achsen D /11 - 15, West - Seite
9. BA  3.OG  3 Stück
10. BA  2.OG  3 Stück
11. BA  1.OG  3 Stück
12. BA  EG  3 Stück
Achsen A /11 - 15, Ost - Seite
13. BA  3.OG  3 Stück
14. BA  2.OG  3 Stück
15. BA  1.OG  3 Stück
16. BA  EG  2 Stück
Menge: 67,000 St

**1.2.11.550 Zerstörungsfreier Abbruch Außenfensterbank 5°, Titanzink D 0,7 mm B<400 mm L 980 mm, Typ B, N**
Zerstörungsfreier Abbruch Außenfensterbank 5°, Titanzink D 0,7 mm B<400mm
L 980 mm,  für Fenstertyp B, N

Außenfensterbank, wie vor beschrieben, jedoch:
Einzellänge:  980 mm,
Zuschnittbreite  <  400 mm

Ausführungsorte:
Bauabschnitt EbeneMengenaufteilung

Achsen D /2 - 9, West - Seite
1. BA  3.OG  6 Stück
2. BA  2.OG  6 Stück
3. BA  1.OG  6 Stück
4. BA  EG  6 Stück
Achsen A /2 - 9, Ost - Seite
5. BA  3.OG  5 Stück
6. BA  2.OG  5 Stück
7. BA  1.OG  5 Stück
8. BA  EG  5 Stück
Achsen D /11 - 15, West - Seite
9. BA  3.OG  3 Stück
10. BA  2.OG  3 Stück
11. BA  1.OG  3 Stück
12. BA  EG  3 Stück
Achsen A /11 - 15, Ost - Seite
13. BA  3.OG  3 Stück
14. BA  2.OG  3 Stück
15. BA  1.OG  3 Stück
16. BA  EG  2 Stück
Achsen A /11 - 15, Ost - Seite
16. BA  EG  1 Stück
Menge: 68,000 St

**1.2.11.560 Zerstörungsfreier Abbruch Außenfensterbank 5°, Titanzink D 0,7 mm B<400 mm L 970 mm, Typ C**
Zerstörungsfreier Abbruch Außenfensterbank 5°, Titanzink D 0,7 mm B<400mm
L 970 mm,  für Fenstertyp C

Außenfensterbank, wie vor beschrieben, jedoch:
Einzellänge:  970 mm,
Zuschnittbreite  <  400 mm

Ausführungsorte:
Bauabschnitt  Ebene  Mengenaufteilung

Achsen D /2 - 9, West - Seite
1. BA  3.OG  1 Stück
2. BA  2.OG  1 Stück
3. BA  1.OG  1  Stück
4. BA  EG  1 Stück
Achsen A /2 - 9, Ost - Seite
5. BA  3.OG  1 Stück
6. BA  2.OG  1 Stück
7. BA  1.OG  1 Stück
8. BA  EG  1 Stück
Achsen D /11 - 15, West - Seite
9. BA  3.OG  1 Stück
10. BA  2.OG  1 Stück
11. BA  1.OG  1 Stück
12. BA  EG  1 Stück
Achsen A /11 - 15, Ost - Seite
13. BA  3.OG  1 Stück
14. BA  2.OG  1 Stück
15. BA  1.OG  1 Stück
16. BA  EG  1 Stück
Menge: 16,000 St

**1.2.11.570 Zerstörungsfreier Abbruch Außenfensterbank 5°, Titanzink D 7 mm B<400 mm L 1.550 mm, Typ D**
Zerstörungsfreier Abbruch Außenfensterbank 5°, Titanzink D 0,7 mm B<´400mm
L 1.550 mm,  für Fenstertyp D

Außenfensterbank, wie vor beschrieben, jedoch:
Einzellänge:  1.550 mm,
Zuschnittbreite  <  400 mm

Ausführungsorte:
Bauabschnitt  Ebene  Mengenaufteilung

Achsen D /2 - 9, West - Seite
1. BA  3.OG  1 Stück
2. BA  2.OG  1 Stück
3. BA  1.OG  1  Stück
4. BA  EG  1 Stück
Achsen A /2 - 9, Ost - Seite
5. BA  3.OG  1 Stück
6. BA  2.OG  1 Stück
7. BA  1.OG  1 Stück
8. BA  EG  1 Stück
Achsen D /11 - 15, West - Seite
9. BA  3.OG  1 Stück
10. BA  2.OG  1 Stück
11. BA  1.OG  1 Stück
12. BA  EG  1 Stück
Achsen A /11 - 15, Ost - Seite
13. BA  3.OG  1 Stück
14. BA  2.OG  1 Stück
15. BA  1.OG  1 Stück
16. BA  EG  1 Stück
Menge: 16,000 St

**1.2.11.580 Zerstörungsfreier Abbruch Außenfensterbank 5°, Titanzink D 0,7 mm B<400 mm L 730 mm, Typ E**
Zerstörungsfreier Abbruch Außenfensterbank 5°, Titanzink  D 0,7 mm B<400mm
L 730 mm,  für Fenstertyp E

Außenfensterbank, wie vor beschrieben, jedoch:
Einzellänge:  730 mm,
Zuschnittbreite  <  400 mm

Ausführungsorte:
Bauabschnitt  Ebene  Mengenaufteilung

Achsen A /2 - 9, Ost - Seite
5. BA  3.OG  1 Stück
6. BA  2.OG  1 Stück
7. BA  1.OG  1 Stück
8. BA  EG  1 Stück
Menge: 4,000 St

**1.2.11.590 Zerstörungsfreier Abbruch Außenfensterbank 5°, Titanzink D 0,7 mm B<400 mm L 1.030 mm, Typ F**
Zerstörungsfreier Abbruch Außenfensterbank 5°, Titanzink D 0,7 mm B<400mm
L 1.030 mm,  für Fenstertyp F

Außenfensterbank, wie vor beschrieben, jedoch:
Einzellänge:  1.030 mm,
Zuschnittbreite  <  400 mm

Ausführungsorte:
Bauabschnitt  Ebene  Mengenaufteilung

Achsen A /2 - 9, Ost - Seite
5. BA  3.OG  1 Stück
6. BA  2.OG  1 Stück
7. BA  1.OG  1 Stück
8. BA  EG  1 Stück
Menge: 4,000 St

**1.2.11.600 Zerstörungsfreier Abbruch Außenfensterbank 5°, Titanzink D 0,7 mm B<400 mm L 890 mm, Typ G**
Zerstörungsfreier Abbruch Außenfensterbank 5°, Titanzink D 0,7 mm B<400mm
L 890 mm,  für Fenstertyp G

Außenfensterbank, wie vor beschrieben, jedoch:
Einzellänge:  890 mm,
Zuschnittbreite  <  400 mm

Ausführungsorte:
Bauabschnitt  Ebene  Mengenaufteilung

Achsen A /11 - 15, Ost - Seite
16. BA  EG  1 Stück
Menge: 1,000 St

**1.2.11.610 Zerstörungsfreier Abbruch Außenfensterbank 5°, Titanzink D 0,7 mm B<400 mm L 4.150 mm, Typ H**
Zerstörungsfreier Abbruch Außenfensterbank 5°, Titanzink D 0,7 mm B<450mm
L 4.150 mm,  für Fenstertyp H

Außenfensterbank, wie vor beschrieben, jedoch:
Einzellänge:  4.150 mm,
Zuschnittbreite  <  400 mm.

Ausführungsorte:
Bauabschnitt  Ebene  Mengenaufteilung

Achsen A /9, Ost - Seite
17. BA  EG  1 Stück
Achsen A /10, Süd - Seite
17. BA  EG  1 Stück
Menge: 2,000 St

**1.2.11.620 Zerstörungsfreier Abbruch Außenfensterbank 5°, Titanzinkl D 0,7mm B<400 mm L 1.085 mm, Typ I**
Zerstörungsfreier Abbruch Außenfensterbank 5°, Titanzink D 0,7mm B<400mm
L 1.085 mm,  für Fenstertyp I

Außenfensterbank, wie vor beschrieben, jedoch:
Einzellänge:  1.085 mm,
Zuschnittbreite  <  400 mm

Ausführungsorte:
Bauabschnitt  Ebene  Mengenaufteilung

Achsen A /10, Nord - Seite
17. BA  EG  2 Stück
Menge: 2,000 St

**1.2.11.630 Zerstörungsfreier Abbruch Außenfensterbank 5°, Titanzink D 0,7 mm B<400 mm L 2.125 mm, Typ J**
Zerstörungsfreier Abbruch Außenfensterbank 5°, Titanzink D 0,7 mm B<400mm
L 2.125 mm,  für Fenstertyp J

Außenfensterbank, wie vor beschrieben, jedoch:
Einzellänge:  2.125 mm,
Zuschnittbreite  <  400 mm

Ausführungsorte:
Bauabschnitt  Ebene  Mengenaufteilung

Achsen A /9-10, Süd - Seite
17. BA  EG  2 Stück
Achsen A /9, Ost - Seite
17. BA  EG  1 Stück
Menge: 3,000 St

**1.2.11.640 Zerstörungsfreier Abbruch Außenfensterbank 5°, Titanzink D 0,7 mm B<400 mm L 910 mm, Typ K, L**
Zerstörungsfreier Abbruch Außenfensterbank 5°, Titanzink D 0,7 mm B<400mm
L 910 mm,  für Fenstertyp K, L

Außenfensterbank, wie vor beschrieben, jedoch:
Einzellänge:  910 mm,
Zuschnittbreite  <  400 mm

Ausführungsorte:
Bauabschnitt  Ebene  Mengenaufteilung

Achsen D /2 - 9, West - Seite
18. BA  UG  7 Stück
Achsen D /11 - 15, West - Seite
19. BA  UG  4 Stück
Achsen A /11 - 15, Ost - Seite
19. BA  UG  1 Stück
Menge: 12,000 St

**1.2.11.650 Zerstörungsfreier Abbruch Außenfensterbank 5°, Titanzink D 0,7 mm B<400 mm L 800 mm, Typ M**
Zerstörungsfreier Abbruch Außenfensterbank 5°, Titanzink D 0,7 mm B<400mm
L 800 mm,  für Fenstertyp M

Außenfensterbank, wie vor beschrieben, jedoch:
Einzellänge:  800 mm,
Zuschnittbreite  <  400 mm

Ausführungsorte:
Bauabschnitt  Ebene  Mengenaufteilung

Achsen A /11 - 15, Ost - Seite
19. BA  EG  1 Stück
Menge: 1,000 St

**1.2.11.660 Zerstörungsfreier Abbruch Außenfensterbank 5°, Titanzink D 0,7 mm B<400 mm L 980 mm, Typ N**
Zerstörungsfreier Abbruch Außenfensterbank 5°, Titanzink D 0,7 mm B<400mm
L 980 mm,  für Fenstertyp N

Außenfensterbank, wie vor beschrieben, jedoch:
Einzellänge:  980 mm,
Zuschnittbreite  <  400 mm

Ausführungsorte:
Bauabschnitt  Ebene  Mengenaufteilung

Achsen A /11 - 15, Ost - Seite
16. BA  EG  1 Stück
Menge: 1,000 St

##### 1.2.12 ABBRUCH INNENFENSTERBÄNKE

**1.2.12.670 Zerstörungsfreier Abbruch Fensterbank aus Holz/Holzwerkstoff D 25mm B<250mm L 2.240 mm, Typ A**
Zerstörungsfreier Abbruch Fensterbank aus Holz/Holzwerkstoff D 25mm B<250mm
L 2,240 mm, für Fenstertyp A

Abbruch der Fensterbank, aus Holz/Holzwerkstoff, im Rahmen einer Teilabbruchmaßnahme, nicht schadstoffbelastet,
Abfall ist nicht gefährlich, Altholzkategorie A II,
Breite  < 25 cm,
Dicke  2,5 cm

Arbeitshöhe von ca. 0,80 bis ca. 1,2m bezogen auf OKFF jeweiliges Geschoss
nicht schadstoffbelastet,
Abfall ist nicht gefährlich,

Wichtiger Hinweis!
Die Demontage  ist mit äußerster Vorsicht an geeigneten Trennstellen durchzuführen, ohne Beschädigung der vorhandenen Bausubstanz
insbesondere der Fensterleibungen

Ausführung vom bauseits bereitgetelltem Gerüst aus
teilweise auch vom Balkon aus, Arbeitshöhe bis 3 m,

Erschwernis durch horizontale und vertikale Förderwege von der Abbruchstelle zur Bereitstellungsfläche/zum Ladeplatz,
 vertikaler Förderweg '11,5'  m
 horizontaler Förderweg '70'  m

Abbruch von Hand/mit handgeführten Kleingeräten, Ausführung erschütterungsarm DIN 4150, lärmarm, Lärmpegel max. 80 dB(A), staubarm TRGS 559, ohne Funkenfreisetzung, ohne Untergrundbeschädigung, ohne Wasserfreisetzung,
aufgenommene Stoffe sammeln, , Abfallschlüssel nach AVV (Abfallverzeichnis-Verordnung) 170904 gemischte Bau- und Abbruchabfälle,

Das gesamte mit dem Rückbau entstehende Material ist in
vom AN  händisch so schnell wie möglich
von dem Abbruchort über den Transportweg der vorhandenen Arbeits- und Schutzrüstung zu schaffen und
zu laden.
Das gesamte Material geht in den Besitz des Auftragnehmers über und ist entsprechend
fachgerecht abzutransportieren und gemäß den örtlichen
Abfall- und Entsorgungsvorschriften zu entsorgen.
Das aufgenommene Material ist fachgerecht gemäß
gesetzlichen Bestimmungen mittels vom Auftragnehmer zu
stellenden Containern zur Entsorgungsstelle zu
transportieren.
Sämtliche Entsorgungsgebühren trägt der Auftragnehmer.
Einschl. Vorlage aller erforderlichen Entsorgungsnachweise
Stoffe sind nicht gefährlich, nicht schadstoffbelastet,
Zuordnung Z 0 (uneingeschränkter Einbau)..

Einzellänge:  2,240 mm,
Breite  < 250 mm

Ausführungsorte:
Bauabschnitt EbeneMengenaufteilung

Achsen D /2 - 9, West - Seite
1. BA  3.OG  6 Stück
2. BA  2.OG  6 Stück
3. BA  1.OG  6 Stück
4. BA  EG  6 Stück
Achsen A /2 - 9, Ost - Seite
5. BA  3.OG  5 Stück
6. BA  2.OG  5 Stück
7. BA  1.OG  5 Stück
8. BA  EG  5 Stück
Achsen D /11 - 15, West - Seite
9. BA  3.OG  3 Stück
10. BA  2.OG  3 Stück
11. BA  1.OG  3 Stück
12. BA  EG  3 Stück
Achsen D /11 - 15, Ost - Seite
13. BA  3.OG  3 Stück
14. BA  2.OG  3 Stück
15. BA  1.OG  3 Stück
16. BA  EG  2 Stück
Menge: 67,000 St

**1.2.12.680 Zerstörungsfreier Abbruch Fensterbank aus Holz/Holzwerkstoff D 25mm B<250mm L 980 mm, Typ B, N**
Zerstörungsfreier Abbruch Fensterbank aus Holz/Holzwerkstoff D 25mm B<250mm
L 980 mm,  für Fenstertyp B, N

Innenfensterbank, wie vor beschrieben, jedoch:
Einzellänge:  980 mm,

Ausführungsorte:
Bauabschnitt EbeneMengenaufteilung

Achsen D /2 - 9, West - Seite
1. BA  3.OG  6 Stück
2. BA  2.OG  6 Stück
3. BA  1.OG  6 Stück
4. BA  EG  6 Stück
Achsen A /2 - 9, Ost - Seite
5. BA  3.OG  5 Stück
6. BA  2.OG  5 Stück
7. BA  1.OG  5 Stück
8. BA  EG  5 Stück
Achsen D /11 - 15, West - Seite
9. BA  3.OG  3 Stück
10. BA  2.OG  3 Stück
11. BA  1.OG  3 Stück
12. BA  EG  3 Stück
Achsen A /11 - 15, Ost - Seite
13. BA  3.OG  3 Stück
14. BA  2.OG  3 Stück
15. BA  1.OG  3 Stück
16. BA  EG  2 Stück
Achsen A /11 - 15, Ost - Seite
16. BA  EG  1 Stück
Menge: 68,000 St

**1.2.12.690 Zerstörungsfreier Abbruch Fensterbank aus Holz/Holzwerkstoff D 25mm B<250mm L 970 mm, Typ C**
Zerstörungsfreier Abbruch Fensterbank aus Holz/Holzwerkstoff D 25mm B<250mm
L 970 mm,  für Fenstertyp C

Innenfensterbank, wie vor beschrieben, jedoch:
Einzellänge:  970 mm,

Ausführungsorte:
Bauabschnitt  Ebene  Mengenaufteilung

Achsen D /2 - 9, West - Seite
1. BA  3.OG  1 Stück
2. BA  2.OG  1 Stück
3. BA  1.OG  1  Stück
4. BA  EG  1 Stück
Achsen A /2 - 9, Ost - Seite
5. BA  3.OG  1 Stück
6. BA  2.OG  1 Stück
7. BA  1.OG  1 Stück
8. BA  EG  1 Stück
Achsen D /11 - 15, West - Seite
9. BA  3.OG  1 Stück
10. BA  2.OG  1 Stück
11. BA  1.OG  1 Stück
12. BA  EG  1 Stück
Achsen A /11 - 15, Ost - Seite
13. BA  3.OG  1 Stück
14. BA  2.OG  1 Stück
15. BA  1.OG  1 Stück
16. BA  EG  1 Stück
Menge: 16,000 St

**1.2.12.700 Zerstörungsfreier Abbruch Fensterbank aus Holz/Holzwerkstoff D 25mm B<250mm L 1.550 mm, Typ D**
Zerstörungsfreier Abbruch Fensterbank aus Holz/Holzwerkstoff D 25mm B<250mm
L 1.550 mm,  für Fenstertyp D

Innenfensterbank, wie vor beschrieben, jedoch::
Einzellänge:  1.550 mm,

Ausführungsorte:
Bauabschnitt  Ebene  Mengenaufteilung

Achsen D /2 - 9, West - Seite
1. BA  3.OG  1 Stück
2. BA  2.OG  1 Stück
3. BA  1.OG  1  Stück
4. BA  EG  1 Stück
Achsen A /2 - 9, Ost - Seite
5. BA  3.OG  1 Stück
6. BA  2.OG  1 Stück
7. BA  1.OG  1 Stück
8. BA  EG  1 Stück
Achsen D /11 - 15, West - Seite
9. BA  3.OG  1 Stück
10. BA  2.OG  1 Stück
11. BA  1.OG  1 Stück
12. BA  EG  1 Stück
Achsen A /11 - 15, Ost - Seite
13. BA  3.OG  1 Stück
14. BA  2.OG  1 Stück
15. BA  1.OG  1 Stück
16. BA  EG  1 Stück
Menge: 16,000 St

**1.2.12.710 Zerstörungsfreier Abbruch Fensterbank aus Holz/Holzwerkstoff D 25mm B<250mm L 730 mm, Typ E**
Zerstörungsfreier Abbruch Fensterbank aus Holz/Holzwerkstoff D 25mm B<250mm
L 730 mm,  für Fenstertyp E

Innenfensterbank, wie vor beschrieben, jedoch::
Einzellänge:  730 mm,

Ausführungsorte:
Bauabschnitt  Ebene  Mengenaufteilung

Achsen A /2 - 9, Ost - Seite
5. BA  3.OG  1 Stück
6. BA  2.OG  1 Stück
7. BA  1.OG  1 Stück
8. BA  EG  1 Stück
Menge: 4,000 St

**1.2.12.720 Zerstörungsfreier Abbruch Fensterbank aus Holz/Holzwerkstoff D 25mm B<250mmL 1.030 mm, Typ F**
Zerstörungsfreier Abbruch Fensterbank aus Holz/Holzwerkstoff D 25mm B<250mm
L 1.030 mm,  für Fenstertyp F

Innenfensterbank, wie vor beschrieben, jedoch::
Einzellänge:  1.030 mm,

Ausführungsorte:
Bauabschnitt  Ebene  Mengenaufteilung

Achsen A /2 - 9, Ost - Seite
5. BA  3.OG  1 Stück
6. BA  2.OG  1 Stück
7. BA  1.OG  1 Stück
8. BA  EG  1 Stück
Menge: 4,000 St

**1.2.12.730 Zerstörungsfreier Abbruch Fensterbank aus Holz/Holzwerkstoff D 25mm B<250mm L 890 mm, Typ G**
Zerstörungsfreier Abbruch Fensterbank aus Holz/Holzwerkstoff D 25mm B<250mm
L 890 mm,  für Fenstertyp G

Innenfensterbank, wie vor beschrieben, jedoch::
Einzellänge:  890 mm,

Ausführungsorte:
Bauabschnitt  Ebene  Mengenaufteilung

Achsen A /11 - 15, Ost - Seite
16. BA  EG  1 Stück
Menge: 1,000 St

**1.2.12.740 Zerstörungsfreier Abbruch Fensterbank aus Holz/Holzwerkstoff D 25mm B<250mm L 4.150 mm, Typ H**
Zerstörungsfreier Abbruch Fensterbank aus Holz/Holzwerkstoff D 25mm B<250mm
L 4.150 mm,  für Fenstertyp H

Innenfensterbank, wie vor beschrieben, jedoch:
Einzellänge:  4.150 mm,

Ausführungsorte:
Bauabschnitt  Ebene  Mengenaufteilung

Achsen A /9, Ost - Seite
17. BA  EG  1 Stück
Achsen A /10, Süd - Seite
17. BA  EG  1 Stück
Menge: 2,000 St

**1.2.12.750 Zerstörungsfreier Abbruch Fensterbank aus Holz/Holzwerkstoff D 25mm B<250mm L 1.085 mm, Typ I**
Zerstörungsfreier Abbruch Fensterbank aus Holz/Holzwerkstoff D 25mm B<250mm
L 1.085 mm,  für Fenstertyp I

Innenfensterbank, wie vor beschrieben, jedoch::
Einzellänge:  1.085 mm

Ausführungsorte:
Bauabschnitt  Ebene  Mengenaufteilung

Achsen A /10, Nord - Seite
17. BA  EG  2 Stück
Menge: 2,000 St

**1.2.12.760 Zerstörungsfreier Abbruch Fensterbank aus Holz/Holzwerkstoff D 25mm B<250mm L 2.125 mm, Typ J**
Zerstörungsfreier Abbruch Fensterbank aus Holz/Holzwerkstoff D 25mm B<250mm
L 2.125 mm,  für Fenstertyp J

Innenfensterbank, wie vor beschrieben, jedoch:
Einzellänge:  2.125 mm,

Ausführungsorte:
Bauabschnitt  Ebene  Mengenaufteilung

Achsen A /9-10, Süd - Seite
17. BA  EG  2 Stück
Achsen A /9, Ost - Seite
17. BA  EG  1 Stück
Menge: 3,000 St

**1.2.12.770 Zerstörungsfreier Abbruch Fensterbank aus Holz/Holzwerkstoff D 25mm B<250mm L 800 mm, Typ M**
Zerstörungsfreier Abbruch Fensterbank aus Holz/Holzwerkstoff D 25mm B<250mm
L 800 mm,  für Fenstertyp M

Innenfensterbank, wie vor beschrieben, jedoch:
Einzellänge:  2.125 mm,

Ausführungsorte:
Bauabschnitt  Ebene  Mengenaufteilung

Achsen A /11 - 15, Ost - Seite
19. BA  EG  1 Stück
Menge: 1,000 St

**1.2.12.780 Zerstörungsfreier Abbruch Fensterbank aus Holz/Holzwerkstoff D 25mm B<250mm L 980 mm, Typ N**
Zerstörungsfreier Abbruch Fensterbank aus Holz/Holzwerkstoff D 25mm B<250mm
L 980 mm,  für Fenstertyp N

Innenfensterbank, wie vor beschrieben, jedoch:
Einzellänge:  2.125 mm

Ausführungsorte:
Bauabschnitt  Ebene  Mengenaufteilung

Achsen A /11 - 15, Ost - Seite
16. BA  EG  1 Stück
Menge: 1,000 St

##### 1.2.13 STUNDENLOHN

**1.2.13.790 Stundenlohnarbeiten Facharbeiter/-in**
Stundenlohnarbeiten, die Arbeitskräfte auf Anordnung
des AG ausführen. Der Verrechnungssatz für die
jeweilige Arbeitskraft
umfasst sämtliche Aufwendungen wie Lohn- und
Gehaltskosten, Lohn- und Gehaltsnebenkosten, Zuschläge,
lohngebundene und lohnabhängige Kosten, sonstige
Sozialkosten, Gemeinkosten, Wagnis und Gewinn u.ä..
Facharbeiter/-in.
Menge: 20,000 h

**1.2.13.800 Stundenlohnarbeiten Helfer/-in**
Stundenlohnarbeiten, die Arbeitskräfte auf Anordnung
des AG ausführen. Der Verrechnungssatz für die
jeweilige Arbeitskraft umfasst sämtliche Aufwendungen
wie Lohn- und Gehaltskosten, Lohn- und
Gehaltsnebenkosten, Zuschläge, lohngebundene und
lohnabhängige Kosten, sonstige Sozialkosten,
Gemeinkosten, Wagnis und Gewinn u.ä..
Helfer/-in.
Menge: 20,000 h

#### 1.3 TISCHLERARBEITEN - KUNSTSTOFF-FENSTER

##### 1.3.14 KUNSTSTOFFFENSTERSYSTEM

*Hinweis: SPEZIFKATION KUNSTSTOFF-FENSTER*
Systembeschreibung

1. Lastannahmen

Winddruck auf  Außenbauteile nach DIN 1055, Teil 4
Angaben für Gebäude mit rechteckigem Grundriss
Windzone:  II
Gebäudehöhe: ca. 12  m
Einbauhöhe: ca. 11,50 m
Gebäudebreite b: ca.  77 m
Gebäudetiefe d: ca. 12 m
Höhe über NN ca. 37 m bis 40 m

Waagerechte Verkehrslast (Seitenkraft) nach DIN 1055,
Teil 3
Zusatzlasten mit: 1.0 KN/m
wirkend in: Brüstungshöhe

2. Wärmeschutz, Berechnung nach DIN

Wärmeschutz, Berechnung nach DIN EN ISO 10077-2, maßabhängig
Wärmeschutz der Elemente (Uw) nach DIN EN ISO 10077-1, DIN V 4108-4,
Rahmen:
Fenster Profilkombination Uf  = 1,1<1,3 W/(m²K)
Glas:
Wert nach DIN EN 673  Ug  =  0,5 W/(m²K)
fc-Wert  Fc<0,25
Fassadenelement:

3. Schallschutzanforderungen nach VDE-Richtlinie 2719:

Standardausführung: Schallschutzklasse 3
  Bewertetes Schalldämmmaß: R'w = min. 39 dB

4. Hochwärmegedämmtes Kunststoff-Fenstersystem,
flächenversetzt mit 82 mm Grundbautiefe

Anschlagdichtungssystem mit folgenden Konstruktionsmerkmalen:
7-Kammer-Konstruktion mit verzinkten Stahlverstärkungen
Werkseitig maschinell eingerollte, hochwertige EPDM- Funktionsdichtungen, schweißbar.
UV-Strahlen- und witterungsbeständig, Farbe silbergrau/schwarz
20 mm Flächenversatz raumseitig zwischen Flügelrahmen zur Rahmenebene
Flügelüberschlag 6 mm außen bzw. 8 mm innen, Glaseinstand 20 mm, alle Profilkanten sind gerundet
Flügelgeometrie in flächenversetzter Flügeloptik (Classic), Rondo, Viva

Profilbautiefen:
Blendrahmen, Pfosten, Riegel: 82 mm
Flügelrahmen: 82 mm

Profilansichtsbreiten:
Blendrahmen: 70  mm
Blendrahmenverbreiterungen: 15 bis 120 mm
Pfosten / Riegel 92 bis 112 mm
Flügelrahmen Fenster (Außenansicht): 40 bis 77 mm
Stulpprofil: 38 bis 74 mm
Anschlußprofil unten Basisprofi 60/30

Angebotenes fabrikat / Typ '....................' vom Bieter einzutragen

5.  Verglasungen

GT 301 Wärmeschutz-3-fach-Glas

Scheibendicke nach Glasstatik, jedoch mind. 6 mm
Glasaufbau:
Glasart außen Float
Glasart mitte Float mit Low-E-Beschichtung
Glasart innen Float
- mit thermisch verbessertem Randverbund

Angebotenes Fabrikat / Typ '....................' vom Bieter einzutragen

Technische Daten:
Gesamtenergiedurchlässigkeit g: 50 %
U-Wert Ug: 0,5 W/m²K
Der angegebene Ug-Wert wurde nach DIN EN 673 berechnet.

GT 302 Wärmeschutz-3-fach-Glas

für Türen und bodengebundene Verglasungen bei Zugangsmöglichkeit des öffentlichen Personenverkehrs
Scheibendicke nach Glasstatik, jedoch mind. 6 mm
Glasaufbau:
Glasart außen VSG
Glasart mitte Float TVG mit Low-E-Beschichtung
Glasart innen VSG
- mit thermisch verbessertem Randverbund

Angebotenes Fabrikat / Typ '....................' vom Bieter einzutragen

Technische Daten:
Gesamtenergiedurchlässigkeit g: 50 %
U-Wert Ug: 0,5 W/m²K
Der angegebene Ug-Wert wurde nach DIN EN 673 berechnet.

6. Ausfachungen

PF 101 Verbundpaneel

Innenschale: 2 mm Aluminiumblech
Dämmkern: 40 mm Polystyrol-Hartschaum
Außenschale: 2 mm Aluminiumblech
- mit thermisch verbessertem Abstandshalter

Angebotenes Fabrikat / Typ '....................' vom Bieter einzutragen

Technische Daten:
Bemessungswert der Wärmeleitfähigkeit: ? = 0,033 W/(mK)
U-Wert Up: 0,72 W/m²K
Gesamtdicke: 44 mm

PF 102 Schutzgitter

Schutzgitter mit Abkantung und Anschraublaschen, aus verzinktes Stahllochblech, d 2mm, in dem festtehenden Blendrahmen verschraubt

7. Beschläge Fenster

BF 101 DK-Beschlag  Fenster

Verdecktliegender Dreh - Kipp - Beschlag
Fenster nach innen öffnend mit Einhandbedienung

Angebotenes Fabrikat / Typ '....................' vom Bieter einzutragen

Anzahl und Anordnung der Verriegelungspunkte gem. Produktunterlagen des Systemherstellers.

BF 102 Kipp-Beschlag Fenster

Verdecktliegender Kipp-Beschlag mit Einhandbedienung

Angebotenes Fabrikat / Typ '....................' vom Bieter einzutragen

Anzahl und Anordnung der Verriegelungspunkte gem. Produktunterlagen des Systemherstellers.

BF 901 Fenstergriff

Aluminium-Dreh-/Kipp-Fenstergriff mit Secustik und VarioFit:
geprüft nach DIN EN 13126-3: H2/180-0-5-0-0-0-C1-2 und RAL-GZ 607/9
Rastung: 90°
Abdeckung: Teil-Abdeckkappe
Unterkonstruktion: Kunststoff, Stütznocken
Stift: Vollstift, 10 mm Längenvariabilität, stufenlose Anpassung durch integrierte Druckfeder im Griffhals
Befestigung: verdeckt, Gewindeschrauben M5
Besonderheit: integrierte Basis-Sicherheit
Farbe: weiß, RAL 9016,

Angebotenes Fabrikat / Typ '....................' vom Bieter einzutragen

BF 902 Fenstergriff, abschließbar

Aluminium-Dreh-/Kipp-Fenstergriff mit Secu100 + Secustik und VarioFit, abschließbar:
geprüft nach DIN EN 13126-3: H2/180-0-3-0-2-3-C1-2 und RAL-GZ 607/9, RAL100; erfüllt die Anforderungen nach DIN EN 1627-1630 RC1-6
Schließung: Druckzylinder, Wendeschlüssel
Rastung: 90°
Abdeckung: Teil-Abdeckkappe
Unterkonstruktion: Kunststoff, Stütznocken
Stift: Vollstift, 10 mm Längenvariabilität, stufenlose Anpassung durch integrierte Druckfeder im Griffhals Befestigung: verdeckt, Gewindeschrauben M5
Besonderheit: integrierte Basis-Sicherheit
Farbe: weiß RAL 9016,

Angebotenes Fabrikat / Typ '....................' vom Bieter einzutragen

BF 903 Fenstertür-Ziehgriff

Aluminium Türziehgriff, Befestigung: verdeckt
Farbe: weiß, RAL 9016

Angebotenes Fabrikat / Typ '....................' vom Bieter einzutragen

8. Baukörperanschlüsse

AS 101 Anschluss seitl. (Fenster) WDVS

Der Baukörper ist einschalig ausgebildet.
Kalksandsteinmauerwerk d=24 cm ohne Anschlag, bündig Außenseite Wand. Aufbau Wandquerschnitt: MW, WDVS.
Die Elemente werden im Mauerwerksquerschnitt des tragenden Baukörpers eingebaut.
 Auf der Außenseite ist ein Wärmedämmverbundsystem aufgebracht.
Der Bereich zwischen Blendrahmen und Baukörper ist vollflächig mit Wärmedämmung zu verfüllen.
Innen ist die Anschlussfuge zwischen Blendrahmen und Baukörper mit plasto-elastischen Dichtstoffen zu versiegeln.
Außen ist die Anschlussfugenabdichtung mit einer Dichtungsfolie auszuführen, die auf dem Baukörper und den Elementen zu verkleben ist.

AO 101 Anschluss oben (Fenster) WDVS

Der Baukörper ist einschalig ausgebildet.
Kalksandsteinmauerwerk d=24 cm ohne Anschlag, Aufbau Wandquerschnitt: MW, WDVS außen
Die Elemente werden im Mauerwerksquerschnitt des tragenden Baukörpers eingebaut.
Auf der Außenseite ist ein Wärmedämmverbundsystem aufgebracht.
Sonst, wie im Text "Anschluss seitlich" beschrieben

AU 101 Anschluss unten (Fenster) WDVS (Einbau Baukörperebene)

Der Baukörper ist hier sinngemäß wie im Text "Anschluss seitlich" beschrieben ausgebildet. Im Fußpunkt der Fensterkonstruktion ist ein Basisprofil (Mehrkammer-Hohlprofil) anzuordnen. Dieses Basisprofil ist mit einem verzinkten Stahlrohr auszusteifen.
Der Zwischenraum unterhalb der Basis und des Baukörpers ist allseitig mit Wärmedämmung auszufüllen.
Auf der Innenseite ist die Basiskonstruktion für den Anschluss einer bauseitigen Fensterbank vorzurichten. Die Anschlussfuge ist mit Wärmedämmung auszufüllen und mit dauerelastischen Dichtstoffen zu versiegeln.
Auf der Außenseite ist die Dichtungsfolie an der Basiskonstruktion eingespannt. Die Folie ist bis auf den tragenden Baukörper zu führen und dort zu verkleben.

AS 102 Anschluss seitl. (Fenster) Wärmedämmung innen

Der Baukörper ist einschalig ausgebildet.
Kalksandsteinmauerwerk d=24 cm ohne Anschlag,.Aufbau Wandquerschnitt: MW, Innendämmung.
Die Elemente werden im Mauerwerksquerschnitt des tragenden Baukörpers eingebaut.
Auf der Innenseite ist ein Wärmedämmung aufgebracht.
Der Bereich zwischen Blendrahmen und Baukörper ist vollflächig mit Wärmedämmung zu verfüllen.
Innen ist die Anschlussfuge zwischen Blendrahmen und Baukörper mit plasto-elastischen Dichtstoffen zu versiegeln.
Außen ist die Anschlussfugenabdichtung mit einer Dichtungsfolie auszuführen, die auf dem Baukörper und den Elementen zu verkleben ist.

AO 102 Anschluss oben (Fenster) Wärmedämmung innen

Der Baukörper ist einschalig ausgebildet.
Kalksandsteinmauerwerk d=24 cm ohne Anschlag, Aufbau Wandquerschnitt: MW, Innendämmung
Die Elemente werden im Mauerwerksquerschnitt des tragenden Baukörpers eingebaut.
Auf der Außenseite ist ein Wärmedämmverbundsystem aufgebracht.
Sonst, wie im Text "Anschluss seitlich" beschrieben

AU 103 Anschluss unten (Fenster) Wärmedämmung innen (Einbau Baukörperebene)

Der Baukörper ist hier sinngemäß wie im Text "Anschluss seitlich" beschrieben ausgebildet. Im Fußpunkt der Fensterkonstruktion ist ein Basisprofil (Mehrkammer-Hohlprofil) anzuordnen. Dieses Basisprofil ist mit einem verzinkten Stahlrohr auszusteifen.
Der Zwischenraum unterhalb der Basis und des Baukörpers ist allseitig mit Wärmedämmung auszufüllen.
Auf der Innenseite ist die Basiskonstruktion für den Anschluss einer bauseitigen Fensterbank vorzurichten. Die Anschlussfuge ist mit Wärmedämmung auszufüllen und mit dauerelastischen Dichtstoffen zu versiegeln.
Auf der Außenseite ist die Dichtungsfolie an der Basiskonstruktion eingespannt. Die Folie ist bis auf den tragenden Baukörper zu führen und dort zu verkleben.

**1.3.14.810 Kunststoff-Fenster/Fenstertür 3-tlg. über Eck 90°, B 2.240/1.190 x H 1.550/2.370 mm Typ A**
Kunststoff-Fensterkonstruktion 3-teilig über Eck 90°
B 2.240 / 1.190 x H 1.550 /2.370 mm - Typ A

Wärmegedämmtes Kunststoff-Fenster-System mit Verglasung und Beschlägen  gemäß der vorstehenden Konstruktionsbeschreibung / Spezifikation Kunststoff-Fenster

Ausführung gemäß Fensterliste
und  Fensterübersicht
Plan-Nr.:  1000AAR_DT00_0100
Fenster-Wandanschlüsse
ohne Rolladen
Plan-Nr.:  1000AAR_DT01_00
Fenster-Wandanschlüsse
mit  Rolladen
Plan-Nr.:  1000AAR_DT02_00
Fensteranschlüsse Typ A
Plan-Nr.:  1000AAR_DT04_00
Balkonanschlusse unten
Plan-Nr.:  1000AAR_DT07_00

Abmessung:
RAM (B / H)  2.240 / 1.190 x 1.550 / 2.400 mm

Brüstungshöhe:
  840 mm EG / 850  mm im 1.-3.OG

Das Fenster ist in Kopplung mit Fenstertür und Oberlicht über ein 90°- Eckprofil verbunden

Aufteilung nach beiliegender Ansicht in:

1 Teil  Fenster mit 2  Dreh-Kipp-Flügel
  B 2.240 / H 1.550 mm
Beschlag:  BF 101, BF 901
Verglasung:  GT 301

1 Teil  90° Eckprofil als wärmegedämmtes
  Kopplungselement
1 Teil  Fenstertür mit 1 Dreh-Kipp-Flügel
  B 980 / H 2.100 mm
Beschlag:  BF 101
Verglasung:  GT 302

1 Teil  feststehendes Oberlicht
  B 980 / H 400 mm
Beschlag:  -
Verglasung:  GT 301

Baukörperanschlüsse:
  AS 101
  AO 101
  AU 101

Alle Komponenten müssen den Anforderungen aus der Norm und des Prüfzeugnisses des Systemgebers entsprechen.

Fenster-Riegel im Brüstungsbereich: vorgerichtet für die Aufnahme einer aussenseitigen Fensterbank,
und innenseitig für die bauseitige Verlegung Lateibrett
Die angeschlossene Aussenfensterbankanlage ist  in
gesonderter Position / Titel erfasst.

Sonnenschutz, :
vorgerichtet für den innenliegenden Sonnenschutz:
an den Fensterrahmen  bauseitig eingeklemmten Plisses

Besonderheit  im EG vorgerichtet für aussenliegenden
Einbruchschutz: Aufsetz-/ Vorbaurolladen) in  gesonderter Position / Titel

Vorgerichtet für den Einbau eines Fensterfalzlüfters
am oberen Blendrahmen oder im seitlichen Blendrahmenfalz mit Schrauben in  gesonderter Position / Titel

Ausführungsorte:
Bauabschnitt  Ebene  Mengenaufteilung

Achsen D /2 - 9, West - Seite
1. BA  3.OG  6 Stück
2. BA  2.OG  6 Stück
3. BA  1.OG  6 Stück
4. BA  EG  6 Stück
Achsen A /2 - 9, Ost - Seite
5. BA  3.OG  5 Stück
6. BA  2.OG  5 Stück
7. BA  1.OG  5 Stück
8. BA  EG  5 Stück
Achsen D /11 - 15, West - Seite
9. BA  3.OG  3 Stück
10. BA  2.OG  3 Stück
11. BA  1.OG  3 Stück
12. BA  EG  3 Stück
Achsen D /11 - 15, Ost - Seite
13. BA  3.OG  3 Stück
14. BA  2.OG  3 Stück
15. BA  1.OG  3 Stück
16. BA  EG  2 Stück
Menge: 67,000 St

**1.3.14.820 Kunststoff-Fenster 1-tlg., B 980 x H 1.265 mm Typ B**
Kunststoff-Fensterfkonstruktion 1-teilig
B 980  x H 1.265  mm - Typ B

Wärmegedämmtes Kunststoff-Fenster-System mit Verglasung und Beschlägen  gemäß der vorstehenden Konstruktionsbeschreibung / Spezifikation Kunststoff-Fenster

Ausführung gemäß Fensterliste
und  Fensterübersicht
Plan-Nr.:  1000AAR_DT00_0100
Fenster-Wandanschlüsse
ohne Rolladen
Plan-Nr.:  1000AAR_DT01_00
Fenster-Wandanschlüsse
mit  Rolladen
Plan-Nr.:  1000AAR_DT02_00
Fensteranschlüsse Typ B
Innendämmung
Plan-Nr.:  1000AAR_DT03_00

Abmessung:
RAM (B / H):  980 x 1.265 mm

Brüstungshöhe: 1.150 mm EG / 1.170  mm im 1.-3.OG

Aufteilung nach beiliegender Ansicht in:

1 Teil  Fenster mit 2  Dreh-Kipp-Flügel
  B 2.240 / H 1.550 mm
Beschlag:  BF 101, BF 901
Verglasung:  GT 301

Baukörperanschlüsse:
  AS 102
  AO 102
  AU 102

Alle Komponenten müssen den Anforderungen aus der Norm und des Prüfzeugnisses des Systemgebers entsprechen.

Fenster-Riegel im Brüstungsbereich: vorgerichtet für die Aufnahme einer aussenseitigen Fensterbank,
und innenseitig für die bauseitige Verlegung Lateibrett
Die angeschlossene Aussenfensterbankanlage ist  in
gesonderter Position / Titel erfasst.

Das 1 teilige Fenster wird in einer Wand mit Innendämmung eingebaut

Sonnenschutz, :
vorgerichtet für den innenliegenden Sonnenschutz:
an den Fensterrahmen  bauseitig eingeklemmten Plisses

Besonderheit  im EG vorgerichtet für aussenliegenden
Einbruchschutz: Aufsetzrolladen) in  gesonderter Position / Titel
Vorgerichtet für den Einbau eines Fensterfalzlüfters
am oberen Blendrahmen oder im seitlichen Blendrahmenfalz mit Schrauben in  gesonderter Position / Titel

Ausführungsorte:
Bauabschnitt EbeneMengenaufteilung

Achsen D /2 - 9, West - Seite
1. BA  3.OG  6 Stück
2. BA  2.OG  6 Stück
3. BA  1.OG  6 Stück
4. BA  EG  6 Stück
Achsen A /2 - 9, Ost - Seite
5. BA  3.OG  5 Stück
6. BA  2.OG  5 Stück
7. BA  1.OG  5 Stück
8. BA  EG  5 Stück
Achsen D /11 - 15, West - Seite
9. BA  3.OG  3 Stück
10. BA  2.OG  3 Stück
11. BA  1.OG  3 Stück
12. BA  EG  3 Stück
Achsen A /11 - 15, Ost - Seite
13. BA  3.OG  3 Stück
14. BA  2.OG  3 Stück
15. BA  1.OG  3 Stück
16. BA  EG  2 Stück
Menge: 67,000 St

**1.3.14.830 Kunststoff-Fenster/Fenstertür 3-tlg., B 1.770 x H 1.310/2.40 0mm Typ C**
Kunststoff-Fenster-Fenstertürkonstruktion 3-teilig
B 1.770 x H 1.310 /2.400 mm - Typ C

Wärmegedämmtes Kunststoff-Fenster-System mit Verglasung und Beschlägen gemäß der vorstehenden Konstruktionsbeschreibung / Spezifikation Kunststoff-Fenster

Ausführung gemäß Fensterliste
und  Fensterübersicht
Plan-Nr.:  1000AAR_DT00_0100
Fenster-Wandanschlüsse
ohne Rolladen
Plan-Nr.:  1000AAR_DT01_00
Fenster-Wandanschlüsse
mit  Rolladen
Plan-Nr.:  1000AAR_DT02_00
Fensteranschlüsse Typ C und D
Plan-Nr.:  1000AAR_DT05_00
Balkonanschlusse unten
Plan-Nr.:  1000AAR_DT07_00

Abmessung:
RAM (B / H):  1.770 x 1.310 / 2.400 mm

Brüstungshöhe: 1.070 mm EG / 1.090  mm im 1.-3.OG

Das Fenster ist in Kopplung mit Fenstertür und Oberlicht -  über ein Kopplungsprofil verbunden Typ C und wird mit dem Fenster der nachfolgenden Pos. Typ D .über ein Kopplungsprofil verbunden.

Aufteilung nach beiliegender Ansicht in:

1 Teil  Fenster mit 1 Dreh-Kipp-Flügel
  B 970/ H 1.310 mm
Beschlag:  BF 101, BF 901
Verglasung:  GT 301

1 Teil  wärmegedämmtes Kopplungselement
1 Teil  Fenstertür mit 1 Dreh-Kipp-Flügel
  B 800 / H 2.100 mm
Beschlag:  BF 101
Verglasung:  GT 302
Fenstertür vorgerichtet für den Verbund mit dem Fenster der nachfolgenden Pos. Typ D .über ein Kopplungsprofil

1 Teil  feststehendes Oberlicht
  B 800 / H 390 mm
Beschlag:  -
Verglasung:  GT 301

Baukörperanschlüsse:
  AS 101
  AO 101
  AU 101

Alle Komponenten müssen den Anforderungen aus der Norm und des Prüfzeugnisses des Systemgebers entsprechen.

Fenster-Riegel im Brüstungsbereich: vorgerichtet für die Aufnahme einer aussenseitigen Fensterbank,
und innenseitig für die bauseitige Verlegung Lateibrett
Die angeschlossene Aussenfensterbankanlage ist  in
gesonderter Position / Titel erfasst.

Sonnenschutz, :
vorgerichtet für den innenliegenden Sonnenschutz:
an den Fensterrahmen  bauseitig eingeklemmten Plisses

Besonderheit  im EG vorgerichtet für aussenliegenden
Einbruchschutz: Aufsetzrolladen) in  gesonderter Position / Titel

Sonstiges  Dieser Fenstertyp wird an den Fenstertyp D in nachfolgender Position angekoppelt

Vorgerichtet für den Einbau eines Fensterfalzlüfters
am oberen Blendrahmen oder im seitlichen Blendrahmenfalz mit Schrauben in  gesonderter Position / Titel

Ausführungsorte
Bauabschnitt  Ebene  Mengenaufteilung

Achsen D /2 - 9, West - Seite
1. BA  3.OG  1 Stück
2. BA  2.OG  1 Stück
3. BA  1.OG  1  Stück
4. BA  EG  1 Stück
Achsen A /2 - 9, Ost - Seite
5. BA  3.OG  1 Stück
6. BA  2.OG  1 Stück
7. BA  1.OG  1 Stück
8. BA  EG  1 Stück
Achsen D /11 - 15, West - Seite
9. BA  3.OG  1 Stück
10. BA  2.OG  1 Stück
11. BA  1.OG  1 Stück
12. BA  EG  1 Stück
Achsen A /11 - 15, Ost - Seite
13. BA  3.OG  1 Stück
14. BA  2.OG  1 Stück
15. BA  1.OG  1 Stück
16. BA  EG  1 Stück
Menge: 16,000 St

**1.3.14.840 Kunststoff-Fenster 1-tlg., B 1.550 x H 1.560 mm Typ D**
Kunststoff-Fensterfkonstruktion 1-teilig
B 1.550  x H 1.550  mm - Typ D

Wärmegedämmtes Kunststoff-Fenster-System mit Verglasung und Beschlägen gemäß der vorstehenden Konstruktionsbeschreibung / Spezifikation Kunststoff-Fenster

Ausführung gemäß Fensterliste
und  Fensterübersicht
Plan-Nr.:  1000AAR_DT00_0100
Fenster-Wandanschlüsse
mit  Rolladen
Plan-Nr.:  1000AAR_DT02_00
Fensteranschlüsse Typ C und D
Plan-Nr.:  1000AAR_DT05_00

Abmessung:
RAM (B / H):  1.550 x 1.560 mm

Brüstungshöhe: 840mm EG / 850  mm im 1.-3.OG

Das Fenster ist in Kopplung mit Fenstertür und Oberlicht Typ C über ein Kopplungsprofil  verbunden

Aufteilung nach beiliegender Ansicht in:

1 Teil  Fenster mit 1 Dreh-Kipp-Flügel
  B 1.550 / H 1.560 mm
Beschlag:  BF 101, BF 901
Verglasung:  GT 301

Baukörperanschlüsse:
  AS 101
  AO 101
  AU 101

Alle Komponenten müssen den Anforderungen aus der Norm und des Prüfzeugnisses des Systemgebers entsprechen.

Fenster-Riegel im Brüstungsbereich: vorgerichtet für die Aufnahme einer aussenseitigen Fensterbank,
und innenseitig für die bauseitige Verlegung Lateibrett
Die angeschlossene Aussenfensterbankanlage ist  in
gesonderter Position / Titel erfasst.

Sonnenschutz, :
vorgerichtet für den innenliegenden Sonnenschutz:
an den Fensterrahmen  bauseitig eingeklemmten Plisses

Besonderheit  im EG vorgerichtet für aussenliegenden
Einbruchschutz: Aufsetzrolladen) in  gesonderter Position / Titel

Vorgerichtet für den Einbau eines Fensterfalzlüfters
am oberen Blendrahmen oder im seitlichen Blendrahmenfalz mit Schrauben in  gesonderter Position / Titel

Ausführungsorte:
Bauabschnitt  Ebene  Mengenaufteilung

Achsen D /2 - 9, West - Seite
1. BA  3.OG  1 Stück
2. BA  2.OG  1 Stück
3. BA  1.OG  1  Stück
4. BA  EG  1 Stück
Achsen A /2 - 9, Ost - Seite
5. BA  3.OG  1 Stück
6. BA  2.OG  1 Stück
7. BA  1.OG  1 Stück
8. BA  EG  1 Stück
Achsen D /11 - 15, West - Seite
9. BA  3.OG  1 Stück
10. BA  2.OG  1 Stück
11. BA  1.OG  1 Stück
12. BA  EG  1 Stück
Achsen A /11 - 15, Ost - Seite
13. BA  3.OG  1 Stück
14. BA  2.OG  1 Stück
15. BA  1.OG  1 Stück
16. BA  EG  1 Stück
Menge: 16,000 St

**1.3.14.850 Kunststoff-Fenster 1-tlg., B 730 x H 1.560 mm Typ E**
Kunststoff-Fensterfkonstruktion 1-teilig
B 730  x H 1.560  mm - Typ E

Wärmegedämmtes Kunststoff-Fenster-System mit Verglasung und Beschlägen gemäß der vorstehenden Konstruktionsbeschreibung / Spezifikation Kunststoff-Fenster

Ausführung gemäß Fensterliste
und  Fensterübersicht
Plan-Nr.:  1000AAR_DT00_0100
Fenster-Wandanschlüsse
ohne Rolladen
Plan-Nr.:  1000AAR_DT01_00

Abmessung:
RAM (B / H)  730 x 1.560 mm

Brüstungshöhe:  840 mm

Aufteilung nach beiliegender Ansicht in:

1 Teil  Fenster mit 1 Dreh-Kipp-Flügel
  B 730 / H 1.560 mm
Beschlag:  BF 101, BF 901
Verglasung:  GT 301

Baukörperanschlüsse:
  AS 101
  AO 101
  AU 101

Alle Komponenten müssen den Anforderungen aus der Norm und des Prüfzeugnisses des Systemgebers entsprechen.

Fenster-Riegel im Brüstungsbereich: vorgerichtet für die Aufnahme einer aussenseitigen Fensterbank,
und innenseitig für die bauseitige Verlegung Lateibrett
Die angeschlossene Aussenfensterbankanlage ist  in
gesonderter Position / Titel erfasst.

Sonnenschutz, :
vorgerichtet für den innenliegenden Sonnenschutz:
an den Fensterrahmen  bauseitig eingeklemmten Plisses

Vorgerichtet für den Einbau eines Fensterfalzlüfters
am oberen Blendrahmen oder im seitlichen Blendrahmenfalz mit Schrauben in  gesonderter Position / Titel

Ausführungsorte:
Bauabschnitt  Ebene  Mengenaufteilung

Achsen A /2 - 9, Ost - Seite
5. BA  3.OG  1 Stück
6. BA  2.OG  1 Stück
7. BA  1.OG  1 Stück
8. BA  EG  1 Stück
Menge: 4,000 St

**1.3.14.860 Kunststoff-Fenster 1-tlg., B 1.030 x H 1.240 mm Typ F**
Kunststoff-Fensterfkonstruktion 1-teilig
B 1.030  x H 1.240  mm - Typ G

Kunststoff-Fenster1-tlg., B 890 x H 1.240 mm Typ G

Wärmegedämmtes Kunststoff-Fenster-System mit Verglasung und Beschlägen gemäß der vorstehenden Konstruktionsbeschreibung / Spezifikation Kunststoff-Fenster

Ausführung gemäß Fensterliste
und  Fensterübersicht
Plan-Nr.:  1000AAR_DT00_0100
Fenster-Wandanschlüsse
ohne Rolladen
Plan-Nr.:  1000AAR_DT01_00

Abmessung:
RAM (B / H):  1.030 x 1.240 mm

Brüstungshöhe:  1.030 mm

Aufteilung nach beiliegender Ansicht in:

1 Teil  Fenster mit 1 Dreh-Kipp-Flügel
  B 1.030 / H 1.240 mm
Beschlag:  BF 101, BF 901
Verglasung:  GT 301

Baukörperanschlüsse:
  AS 102
  AO 102
  AU 102

Alle Komponenten müssen den Anforderungen aus der Norm und des Prüfzeugnisses des Systemgebers entsprechen.

Fenster-Riegel im Brüstungsbereich: vorgerichtet für die Aufnahme einer aussenseitigen Fensterbank,
und innenseitig für die bauseitige Verlegung Lateibrett
Die angeschlossene Aussenfensterbankanlage ist  in
gesonderter Position / Titel erfasst.

Sonnenschutz, :
vorgerichtet für den innenliegenden Sonnenschutz:
an den Fensterrahmen  bauseitig eingeklemmten Plisses

Sonstiges:
Fenster wird in eine Wand mit Innendämmung eingebaut.

Ausführungsorte:
Bauabschnitt  Ebene  Mengenaufteilung

Achsen A /2 - 9, Ost - Seite
5. BA  3.OG  1 Stück
6. BA  2.OG  1 Stück
7. BA  1.OG  1 Stück
8. BA  EG  1 Stück
Menge: 4,000 St

**1.3.14.870 Kunststoff-Fenster1-tlg., B 890 x H 1.165 mm Typ G**
Kunststoff-Fensterfkonstruktion 1-teilig
B 890  x H 1.165  mm - Typ G

Wärmegedämmtes Kunststoff-Fenster-System mit Verglasung und Beschlägen gemäß der vorstehenden Konstruktionsbeschreibung / Spezifikation Kunststoff-Fenster

Ausführung gemäß Fensterliste
und  Fensterübersicht
Plan-Nr.:  1000AAR_DT00_0100
Fenster-Wandanschlüsse
ohne Rolladen
Plan-Nr.:  1000AAR_DT01_00

Abmessung:
RAM (B / H):  890 x 1.165 mm

Brüstungshöhe:  1.140 mm

Aufteilung nach beiliegender Ansicht in:

1 Teil  Fenster mit 1 Dreh-Kipp-Flügel
  B 890 / H 1.165 mm
Beschlag:  BF 101, BF 901
Verglasung:  GT 301

Baukörperanschlüsse:
  AS 101
  AO 101
  AU 101

Alle Komponenten müssen den Anforderungen aus der Norm und des Prüfzeugnisses des Systemgebers entsprechen.

Fenster-Riegel im Brüstungsbereich: vorgerichtet für die Aufnahme einer aussenseitigen Fensterbank,
und innenseitig für die bauseitige Verlegung Lateibrett
Die angeschlossene Aussenfensterbankanlage ist  in
gesonderter Position / Titel erfasst.

Sonnenschutz, :
vorgerichtet für den innenliegenden Sonnenschutz:
an den Fensterrahmen  bauseitig eingeklemmten Plisses

Vorgerichtet für den Einbau eines Fensterfalzlüfters
am oberen Blendrahmen oder im seitlichen Blendrahmenfalz mit Schrauben in  gesonderter Position / Titel

Ausführungsorte:
Bauabschnitt  Ebene  Mengenaufteilung

Achsen A /11 - 15, Ost - Seite
16. BA  EG  1 Stück
Menge: 1,000 St

**1.3.14.880 Kunststoff-Fenster 2-tlg., B 4.150 x H 1.500 mm Typ H**
Kunststoff-Fensterfkonstruktion 2-teilig
B 4.150  x H 1.500  mm - Typ H

Wärmegedämmtes Kunststoff-Fenster-System mit Verglasung und Beschlägen gemäß der vorstehenden Konstruktionsbeschreibung / Spezifikation Kunststoff-Fenster

Ausführung gemäß Fensterliste
und  Fensterübersicht
Plan-Nr.:  1000AAR_DT00_0100
Fenster-Wandanschlüsse
mit  Rolladen
Plan-Nr.:  1000AAR_DT02_00

Abmessung:
RAM (B / H):  4.150 x 1.500 mm

Brüstungshöhe:  660 mm

Aufteilung nach beiliegender Ansicht in:

1 Teil  Fenster feststehend
  B 2.765 / H 1.500 mm
Beschlag:  -
Verglasung:  GT 301

1 Teil  wärmegedämmtes Kopplungselement
1 Teil  Fenster mit 1 Dreh-Kipp-Flügel
  B 1.385 / H 1.500 mm
Beschlag:  BF 101, BF 901
Verglasung:  GT 301

Baukörperanschlüsse:
  AS 101
  AO 101
  AU 101

Alle Komponenten müssen den Anforderungen aus der Norm und des Prüfzeugnisses des Systemgebers entsprechen.

Fenster-Riegel im Brüstungsbereich: vorgerichtet für die Aufnahme einer aussenseitigen Fensterbank,
und innenseitig für die bauseitige Verlegung Lateibrett
Die angeschlossene Aussenfensterbankanlage ist  in
gesonderter Position / Titel erfasst.

Sonnenschutz, :
vorgerichtet für den innenliegenden Sonnenschutz:
an den Fensterrahmen  bauseitig eingeklemmten Plisses

Besonderheit  im EG vorgerichtet für aussenliegenden
Einbruchschutz: Aufsetzrolladen) in  gesonderter Position / Titel

Sonstiges:
Raumseitig ist im Brüstungsbereich des Fensters ein Geländer in Vorbereitung zu demontieren und nach erfogtem Einbau des Fensters wieder zu montieren in  gesonderter Position / Titel

Vorgerichtet für den Einbau eines Fensterfalzlüfters
am oberen Blendrahmen oder im seitlichen Blendrahmenfalz mit Schrauben in  gesonderter Position / Titel

Ausführungsorte:
Bauabschnitt  Ebene  Mengenaufteilung

Achsen A /9, Ost - Seite
17. BA  EG  1 Stück
Achsen A /10, Süd - Seite
17. BA  EG  1 Stück
Menge: 2,000 St

**1.3.14.890 Kunststoff-Fenster 1-tlg., B 1.085 x H 1.150 mm Typ I**
Kunststoff-Fensterfkonstruktion 1-teilig
B 1.085  x H 1.150  mm - Typ I

Wärmegedämmtes Kunststoff-Fenster-System mit Verglasung und Beschlägen gemäß der vorstehenden Konstruktionsbeschreibung / Spezifikation Kunststoff-Fenster

Ausführung gemäß Fensterliste
und  Fensterübersicht
Plan-Nr.:  1000AAR_DT00_0100
Fenster-Wandanschlüsse
mit  Rolladen
Plan-Nr.:  1000AAR_DT02_00

Abmessung:
RAM (B / H):  1.085 x 1.150 mm

Brüstungshöhe:  1.115 mm

Aufteilung nach beiliegender Ansicht in:

1 Teil  Fenster mit 1 Dreh-Kipp-Flügel
  B 1.085 / H 1.150 mm
Beschlag:  BF 101, BF 901
Verglasung:  GT 301

Baukörperanschlüsse:
  AS 101
  AO 101
  AU 101

Alle Komponenten müssen den Anforderungen aus der Norm und des Prüfzeugnisses des Systemgebers entsprechen.

Fenster-Riegel im Brüstungsbereich: vorgerichtet für die Aufnahme einer aussenseitigen Fensterbank,
und innenseitig für die bauseitige Verlegung Lateibrett
Die angeschlossene Aussenfensterbankanlage ist  in
gesonderter Position / Titel erfasst.

Sonnenschutz, :
vorgerichtet für den innenliegenden Sonnenschutz:
an den Fensterrahmen  bauseitig eingeklemmten Plisses

Besonderheit  im EG vorgerichtet für aussenliegenden
Einbruchschutz: Aufsetzrolladen) in  gesonderter Position / Titel

Vorgerichtet für den Einbau eines Fensterfalzlüfters
am oberen Blendrahmen oder im seitlichen Blendrahmenfalz mit Schrauben in  gesonderter Position / Titel

Ausführungsorte:
Bauabschnitt  Ebene  Mengenaufteilung

Achsen A /10, Nord - Seite
17. BA  EG  2 Stück
Menge: 2,000 St

**1.3.14.900 Kunststoff-Fenster 2-tlg., B 2.125 x H 1.510 mm Typ J**
Kunststoff-Fensterfkonstruktion 2-teilig
B 2.125  x H 1.510  mm - Typ J

Wärmegedämmtes Kunststoff-Fenster-System mit Verglasung und Beschlägen gemäß der vorstehenden Konstruktionsbeschreibung / Spezifikation Kunststoff-Fenster

Ausführung gemäß Fensterliste
und  Fensterübersicht
Plan-Nr.:  1000AAR_DT00_0100
Fenster-Wandanschlüsse
mit  Rolladen
Plan-Nr.:  1000AAR_DT02_00

Abmessung:
RAM (B / H):  2.125 x 1.510 mm

Brüstungshöhe:  980 mm

Aufteilung nach beiliegender Ansicht in:

1 Teil  Fenster mit 1 Kipp-Flügel
  B 1.450 / H 1.500 mm
Beschlag:  BF 102, BF 901
Verglasung:  GT 301

1 Teil  wärmegedämmtes Kopplungselement
1 Teil  Fenster mit 1 Kipp-Flügel
  B  685 / H 1.510 mm
Beschlag:  BF 102, BF 901
Verglasung:  GT 301

Baukörperanschlüsse:
  AS 101
  AO 101
  AU 101

Alle Komponenten müssen den Anforderungen aus der Norm und des Prüfzeugnisses des Systemgebers entsprechen.

Fenster-Riegel im Brüstungsbereich: vorgerichtet für die Aufnahme einer aussenseitigen Fensterbank,
und innenseitig für die bauseitige Verlegung Lateibrett
Die angeschlossene Aussenfensterbankanlage ist  in
gesonderter Position / Titel erfasst.

Sonnenschutz, :
vorgerichtet für den innenliegenden Sonnenschutz:
an den Fensterrahmen  bauseitig eingeklemmten Plisses

Besonderheit  im EG vorgerichtet für aussenliegenden
Einbruchschutz: Aufsetzrolladen) in  gesonderter Position / Titel

Sonstiges:
Raumseitig ist im Brüstungsbereich des Fensters ein Geländer in Vorbereitung zu demontieren und nach erfogtem Einbau des Fensters wieder zu montieren in  gesonderter Position / Titel

Vorgerichtet für den Einbau eines Fensterfalzlüfters
am oberen Blendrahmen oder im seitlichen Blendrahmenfalz mit Schrauben in  gesonderter Position / Titel

Ausführungsorte:
Bauabschnitt  Ebene  Mengenaufteilung

Achsen A /9-10, Süd - Seite
17. BA  EG  2 Stück
Achsen A /9, Ost - Seite
17. BA  EG  1 Stück
Menge: 3,000 St

**1.3.14.910 Kunststoff-Fenster 2-tlg., B 910 x H 570 mm Typ K**
Kunststoff-Fensterfkonstruktion 1-teilig
B 910 x H 570  mm - Typ K

Wärmegedämmtes Kunststoff-Fenster-System mit Verglasung und Beschlägen gemäß der vorstehenden Konstruktionsbeschreibung / Spezifikation Kunststoff-Fenster

Ausführung gemäß Fensterliste
und  Fensterübersicht
Plan-Nr.:  1000AAR_DT00_0200
Fenster-Wandanschlüsse
ohne Rolladen
Plan-Nr.:  1000AAR_DT01_00
Fensteranschlüsse Typ K und L
Plan-Nr.:  1000AAR_DT06_00

Abmessung:
RAM (B / H):  910 x 570 mm

Brüstungshöhe:  1.540 mm

Aufteilung nach beiliegender Ansicht in:

2 Teile
  2 Dreh-Kipp-Flügel
  B B 345 / H 440 mm
Beschlag:  BF 101, BF 901
Verglasung:  GT 301
Ausfachung  PF 102

Baukörperanschlüsse:
  AS 101
  AO 101
  AU 101

Alle Komponenten müssen den Anforderungen aus der Norm und des Prüfzeugnisses des Systemgebers entsprechen.

Fenster-Riegel im Brüstungsbereich: vorgerichtet für die Aufnahme einer aussenseitigen Fensterbank,
und innenseitig für die bauseitige Verlegung Lateibrett
Die angeschlossene Aussenfensterbankanlage ist  in
gesonderter Position / Titel erfasst.

Ausführungsorte:
Bauabschnitt  Ebene  Mengenaufteilung

Achsen D /2 - 9, West - Seite
18. BA  UG  7 Stück
Achsen D /11 - 15, West - Seite
19. BA  UG  4 Stück
Menge: 11,000 St

**1.3.14.920 Kunststoff-Fenster 2-tlg., B 910 x H 570 mm Typ L**
Kunststoff-Fensterfkonstruktion 1-teilig
B 910 x H 570  mm - Typ L

Wärmegedämmtes Kunststoff-Fenster-System mit Verglasung und Beschlägen gemäß der vorstehenden Konstruktionsbeschreibung / Spezifikation Kunststoff-Fenster

Ausführung gemäß Fensterliste
und  Fensterübersicht
Plan-Nr.:  1000AAR_DT00_0200
Fenster-Wandanschlüsse
ohne Rolladen
Plan-Nr.:  1000AAR_DT01_00
Fensteranschlüsse Typ K und L
Plan-Nr.:  1000AAR_DT06_00

Abmessung:
RAM (B / H):  910 x 570 mm

Brüstungshöhe:  1.540 mm

Aufteilung nach beiliegender Ansicht in:

1 Teil
  1 Dreh-Kipp-Flügel
  B 345 / H 440 mm
Beschlag:  BF 101, BF 901
Ausfachung  PF 101

1 Teil  1 Dreh-Kipp-Flügel
  B 345 / H 440mm
Beschlag:  BF 101, BF 901
Verglasung:  GT 301
Ausfachung  PF 102

Baukörperanschlüsse:
  AS 101
  AO 101
  AU 101

Alle Komponenten müssen den Anforderungen aus der Norm und des Prüfzeugnisses des Systemgebers entsprechen.

Fenster-Riegel im Brüstungsbereich: vorgerichtet für die Aufnahme einer aussenseitigen Fensterbank,
und innenseitig für die bauseitige Verlegung Lateibrett
Die angeschlossene Aussenfensterbankanlage ist  in
gesonderter Position / Titel erfasst.

Kunststoff-Fensterfkonstruktion 1-teilig
B 910 x H 570  mm - Typ K

Wärmegedämmtes Kunststoff-Fenster-System mit Verglasung und Beschlägen gemäß der vorstehenden Konstruktionsbeschreibung (ZTV)

Ausführung gemäß Zeichnung und
Ausführungsbeschreibung
und Fensterliste
sowie Fensterübersicht
Plan-Nr.:1000AAR_DT00_0200

Abmessung:
RAM (B / H):  910 x 570 mm

Brüstungshöhe:  1.540 mm

Aufteilung nach beiliegender Ansicht in:

1 Teil
  2 Dreh-Kipp-Flügel
  B B 345 / H 440 mm
Beschlag:  BF 101, BF 901
Verglasung:  GT 301
Ausfachung  PF 102

Alle Komponenten müssen den Anforderungen aus der Norm und des Prüfzeugnisses des Systemgebers entsprechen.

Fenster-Riegel im Brüstungsbereich: vorgerichtet für die Aufnahme einer aussenseitigen Fensterbank,
und innenseitig für die bauseitige Verlegung Lateibrett
Die angeschlossene Aussenfensterbankanlage ist  in
gesonderter Position / Titel erfasst.

Ausführungsorte:
Bauabschnitt  Ebene  Mengenaufteilung

Achsen A /11 - 15, Ost - Seite
19. BA  UG  1 Stück
Menge: 1,000 St

**1.3.14.930 Kunststoff-Fenster 1-tlg., B 800 x H 1.460 mm Typ M**
Kunststoff-Fensterfkonstruktion 1-teilig
B 800  x H 1.460  mm - Typ M

Wärmegedämmtes Kunststoff-Fenster-System mit Verglasung und Beschlägen gemäß der vorstehenden Konstruktionsbeschreibung  / Spezifikation Kunststoff-Fenster

Ausführung gemäß Fensterliste
und  Fensterübersicht
Plan-Nr.:  1000AAR_DT00_0200
Fenster-Wandanschlüsse
ohne Rolladen
Plan-Nr.:  1000AAR_DT01_00

Abmessung:
RAM (B / H)  800 x 1.460 mm

Brüstungshöhe:  840 mm

Aufteilung nach beiliegender Ansicht in:

1 Teil  Fenster mit 1 Dreh-Kipp-Flügel
  B 800 / H 1.460 mm
Beschlag:  BF 101, BF 901
Verglasung:  GT 301

Baukörperanschlüsse:
  AS 101
  AO 101
  AU 101

Alle Komponenten müssen den Anforderungen aus der Norm und des Prüfzeugnisses des Systemgebers entsprechen.

Fenster-Riegel im Brüstungsbereich: vorgerichtet für die Aufnahme einer aussenseitigen Fensterbank,
und innenseitig für die bauseitige Verlegung Lateibrett
Die angeschlossene Aussenfensterbankanlage ist  in
gesonderter Position / Titel erfasst.

Sonnenschutz, :
vorgerichtet für den innenliegenden Sonnenschutz:
an den Fensterrahmen  bauseitig eingeklemmten Plisses

Vorgerichtet für den Einbau eines Fensterfalzlüfters
am oberen Blendrahmen oder im seitlichen Blendrahmenfalz mit Schrauben in  gesonderter Position / Titel

Ausführungsorte:
Bauabschnitt  Ebene  Mengenaufteilung

Achsen A /11 - 15, Ost - Seite
19. BA  EG  1 Stück
Menge: 1,000 St

**1.3.14.940 Kunststoff-Fenster 1-tlg., B 980 x H 1.220 mm Typ N**
Kunststoff-Fensterfkonstruktion 1-teilig
B 980  x H 1.220  mm - Typ N

Wärmegedämmtes Kunststoff-Fenster-System mit Verglasung und Beschlägen gemäß der vorstehenden  Konstruktionsbeschreibung / Spezifikation Kunststoff-Fenster

Ausführung gemäß Fensterliste
und  Fensterübersicht
Plan-Nr.:  1000AAR_DT00_0200
Fenster-Wandanschlüsse
ohne Rolladen
Plan-Nr.:  1000AAR_DT01_00

Abmessung:
RAM (B / H)  980 x 1.220 mm

Brüstungshöhe:  1.030 mm

Aufteilung nach beiliegender Ansicht in:

1 Teil  Fenster mit 1 Dreh-Kipp-Flügel
  B 980 / H 1.220 mm
Beschlag:  BF 101, BF 901
Verglasung:  GT 301

Baukörperanschlüsse:
  AS 102
  AO 102
  AU 102

Alle Komponenten müssen den Anforderungen aus der Norm und des Prüfzeugnisses des Systemgebers entsprechen.

Fenster-Riegel im Brüstungsbereich: vorgerichtet für die Aufnahme einer aussenseitigen Fensterbank,
und innenseitig für die bauseitige Verlegung Lateibrett
Die angeschlossene Aussenfensterbankanlage ist  in
gesonderter Position / Titel erfasst.

Sonnenschutz, :
vorgerichtet für den innenliegenden Sonnenschutz:
an den Fensterrahmen  bauseitig eingeklemmten Plisses

Sonstiges:
Fensteinbau in eine von  innengedämmte Wand

Vorgerichtet für den Einbau eines Fensterfalzlüfters
am oberen Blendrahmen oder im seitlichen Blendrahmenfalz mit Schrauben in  gesonderter Position / Titel

Ausführungsorte:
Bauabschnitt  Ebene  Mengenaufteilung

Achsen A /11 - 15, Ost - Seite
16. BA  EG  1 Stück
Menge: 1,000 St

##### 1.3.16 STUNDENLOHN

**1.3.16.950 Stundenlohnarbeiten Facharbeiter/-in**
Stundenlohnarbeiten, die Arbeitskräfte auf Anordnung des AG ausführen. Der Verrechnungssatz für die jeweilige Arbeitskraft umfasst sämtliche Aufwendungen wie Lohn- und Gehaltskosten, Lohn- und Gehaltsnebenkosten, Zuschläge, lohngebundene und lohnabhängige Kosten, sonstige Sozialkosten, Gemeinkosten, Wagnis und Gewinn u.ä..
Facharbeiter/-in -
Menge: 10,000 h

**1.3.16.960 Stundenlohnarbeiten Hilfsarbeiter/-in**
Stundenlohnarbeiten, die Arbeitskräfte auf Anordnung des AG ausführen. Der Verrechnungssatz für die jeweilige Arbeitskraft umfasst sämtliche Aufwendungen wie Lohn- und Gehaltskosten, Lohn- und Gehaltsnebenkosten, Zuschläge, lohngebundene und lohnabhängige Kosten, sonstige Sozialkosten, Gemeinkosten, Wagnis und Gewinn u.ä..
Hilfsarbeiter/-in
Menge: 10,000 h

#### 1.4 FENSTERBÄNKE AUSSEN

##### 1.4.17 AUSSENFENSTERBÄNKE

**1.4.17.970 Außenfensterbank 5°, Strangpressprofil D 2 mm B<400 mm L 2.240 mm, Typ A**
Außenfensterbank 5°, Strangpressprofil D 2 mm B<400mm
L 2,240 mm, für Fenstertyp A

Ausführung gemäß Fensterliste
und  Fensterübersicht
Plan-Nr.:  1000AAR_DT00_0100
Fenster-Wandanschlüsse
ohne Rolladen
Plan-Nr.:  1000AAR_DT01_00
Fenster-Wandanschlüsse
mit  Rolladen
Plan-Nr.:  1000AAR_DT02_00
Fensteranschlüsse Typ A
Plan-Nr.:  1000AAR_DT04_00

Außenfensterbank aus Aluminium-Strangpressprofilen DIN
EN 755-2, eloxiert in E6/EV1, Dicke 2 mm dick, mehrfach
gekantet.
mit hinterer Aufkantung und seitlich aufgeschweissten
Aufkantungen

mit vorderer Tropfkante 40 mm
mit Anschraubsteg 25 mm
Ablaufschräge 5°

Am Anschraubsteg mit selbstklebender
Fensterbankdichtung aus
EPDM nach DIN 7715
Befestigung Fensterbank mit variablen Halter gem.
Einbaurichtlinie des Herstellers

Untersicht vollflächig mit Antidröhnbeschichtung,
einschl. unterseitiger vollflächiger keilförmiger
Unterfütterung mit
EPS - Fensterkeil 40 mm, 5° Neigung
Dämmelement aus expandiertem Polystyrol (EPS),
D = 40 mm auf Dichtfolie mit seitlich wannenförmiger Ausbildung

Auskragung Profilbreite über fertiger Fassade 55 mm

Zwischenlage aus
Glasvlies-Bitumendachbahn DIN 52143 -V13

Ausführung einschl. Abdichten durch Absiegelung der
Fugen zwischen Fensterabdeckung und Fenster ringsum durch einen witterungsbeständigen Polyurethan-Dichtstoff.

Oberfläche:  eloxiert in E6/EV1

verschiedene Längen, liefern und trittfest montieren.

Oberfläche ist mit einer abziehbaren PE-Schutzfolie
versehen, welche nach Abschluss der Arbeiten zu
entfernen ist.

Befestigung unsichtbar bzw. mit Abdeckkappen im RAL-Ton
verdeckt.

Einzellänge:  2,240 mm,
Zuschnittbreite  <  400 mm

Ausführungsorte:
Bauabschnitt  Ebene  Mengenaufteilung

Achsen D /2 - 9, West - Seite
1. BA  3.OG  6 Stück
2. BA  2.OG  6 Stück
3. BA  1.OG  6 Stück
4. BA  EG  6 Stück
Achsen A /2 - 9, Ost - Seite
5. BA  3.OG  5 Stück
6. BA  2.OG  5 Stück
7. BA  1.OG  5 Stück
8. BA  EG  5 Stück
Achsen D /11 - 15, West - Seite
9. BA  3.OG  3 Stück
10. BA  2.OG  3 Stück
11. BA  1.OG  3 Stück
12. BA  EG  3 Stück
Achsen A /11 - 15, Ost - Seite
13. BA  3.OG  3 Stück
14. BA  2.OG  3 Stück
15. BA  1.OG  3 Stück
16. BA  EG  2 Stück
Menge: 67,000 St

**1.4.17.980 Außenfensterbank 5°, Strangpressprofil D 2 mm B<400 mm L 980 mm, Typ B, N**
Außenfensterbank 5°, Strangpressprofil D 2 mm B<400mm
L 980 mm,  für Fenstertyp B, N

Außenfensterbank, wie vor beschrieben, jedoch:
Einzellänge:  980 mm,
Zuschnittbreite  <  400 mm

Ausführung gemäß Fensterliste
und  Fensterübersicht
Plan-Nr.:  1000AAR_DT00_0100
Fenster-Wandanschlüsse
ohne Rolladen
Plan-Nr.:  1000AAR_DT01_00
Fenster-Wandanschlüsse
mit  Rolladen
Plan-Nr.:  1000AAR_DT02_00
Fensteranschlüsse Typ B
Innendämmung
Plan-Nr.:  1000AAR_DT03_00

Ausführungsorte:
Bauabschnitt  Ebene  Mengenaufteilung

Achsen D /2 - 9, West - Seite
1. BA  3.OG  6 Stück
2. BA  2.OG  6 Stück
3. BA  1.OG  6 Stück
4. BA  EG  6 Stück
Achsen A /2 - 9, Ost - Seite
5. BA  3.OG  5 Stück
6. BA  2.OG  5 Stück
7. BA  1.OG  5 Stück
8. BA  EG  5 Stück
Achsen D /11 - 15, West - Seite
9. BA  3.OG  3 Stück
10. BA  2.OG  3 Stück
11. BA  1.OG  3 Stück
12. BA  EG  3 Stück
Achsen A /11 - 15, Ost - Seite
13. BA  3.OG  3 Stück
14. BA  2.OG  3 Stück
15. BA  1.OG  3 Stück
16. BA  EG  2 Stück
Achsen A /11 - 15, Ost - Seite
16. BA  EG  1 Stück
Menge: 68,000 St

**1.4.17.990 Außenfensterbank 5°, Strangpressprofil D 2 mm B<400 mm L 970 mm, Typ C**
Außenfensterbank 5°, Strangpressprofil D 2 mm B<400mm
L 970 mm,  für Fenstertyp C

Außenfensterbank, wie vor beschrieben, jedoch:
Einzellänge:  970 mm,
Zuschnittbreite  <  400 mm

Ausführung gemäß Fensterliste
und  Fensterübersicht
Plan-Nr.:  1000AAR_DT00_0100
Fenster-Wandanschlüsse
ohne Rolladen
Plan-Nr.:  1000AAR_DT01_00
Fenster-Wandanschlüsse
mit  Rolladen
Plan-Nr.:  1000AAR_DT02_00
Fensteranschlüsse Typ C und D
Plan-Nr.:  1000AAR_DT05_00

Ausführungsorte:
Bauabschnitt  Ebene  Mengenaufteilung

Achsen D /2 - 9, West - Seite
1. BA  3.OG  1 Stück
2. BA  2.OG  1 Stück
3. BA  1.OG  1  Stück
4. BA  EG  1 Stück
Achsen A /2 - 9, Ost - Seite
5. BA  3.OG  1 Stück
6. BA  2.OG  1 Stück
7. BA  1.OG  1 Stück
8. BA  EG  1 Stück
Achsen D /11 - 15, West - Seite
9. BA  3.OG  1 Stück
10. BA  2.OG  1 Stück
11. BA  1.OG  1 Stück
12. BA  EG  1 Stück
Achsen A /11 - 15, Ost - Seite
13. BA  3.OG  1 Stück
14. BA  2.OG  1 Stück
15. BA  1.OG  1 Stück
16. BA  EG  1 Stück
Menge: 16,000 St

**1.4.17.1000 Außenfensterbank 5°, Strangpressprofil D 2 mm B<400 mm L 1.550 mm, Typ D**
Außenfensterbank 5°, Strangpressprofil D 2 mm B<´400mm
L 1.550 mm,  für Fenstertyp D

Außenfensterbank, wie vor beschrieben, jedoch:
Einzellänge:  1.550 mm,
Zuschnittbreite  <  400 mm

Ausführung gemäß Fensterliste
und  Fensterübersicht
Plan-Nr.:  1000AAR_DT00_0100
Fenster-Wandanschlüsse
mit  Rolladen
Plan-Nr.:  1000AAR_DT02_00
Fensteranschlüsse Typ C und D
Plan-Nr.:  1000AAR_DT05_00

Ausführungsorte:
Bauabschnitt  Ebene  Mengenaufteilung

Achsen D /2 - 9, West - Seite
1. BA  3.OG  1 Stück
2. BA  2.OG  1 Stück
3. BA  1.OG  1  Stück
4. BA  EG  1 Stück
Achsen A /2 - 9, Ost - Seite
5. BA  3.OG  1 Stück
6. BA  2.OG  1 Stück
7. BA  1.OG  1 Stück
8. BA  EG  1 Stück
Achsen D /11 - 15, West - Seite
9. BA  3.OG  1 Stück
10. BA  2.OG  1 Stück
11. BA  1.OG  1 Stück
12. BA  EG  1 Stück
Achsen A /11 - 15, Ost - Seite
13. BA  3.OG  1 Stück
14. BA  2.OG  1 Stück
15. BA  1.OG  1 Stück
16. BA  EG  1 Stück
Menge: 16,000 St

**1.4.17.1010 Außenfensterbank 5°, Strangpressprofil D 2 mm B<400 mm L 730 mm, Typ E**
Außenfensterbank 5°, Strangpressprofil D 2 mm B<400mm
L 730 mm,  für Fenstertyp E

Außenfensterbank, wie vor beschrieben, jedoch:
Einzellänge:  730 mm,
Zuschnittbreite  <  400 mm

Ausführung gemäß Fensterliste
und  Fensterübersicht
Plan-Nr.:  1000AAR_DT00_0100
Fenster-Wandanschlüsse
ohne Rolladen
Plan-Nr.:  1000AAR_DT01_00

Ausführungsorte:
Bauabschnitt  Ebene  Mengenaufteilung

Achsen A /2 - 9, Ost - Seite
5. BA  3.OG  1 Stück
6. BA  2.OG  1 Stück
7. BA  1.OG  1 Stück
8. BA  EG  1 Stück
Menge: 4,000 St

**1.4.17.1020 Außenfensterbank 5°, Strangpressprofil D 2 mm B<400 mm L 1.030 mm, Typ F**
Außenfensterbank 5°, Strangpressprofil D 2 mm B<400mm
L 1.030 mm,  für Fenstertyp F

Außenfensterbank, wie vor beschrieben, jedoch:
Einzellänge:  1.030 mm,
Zuschnittbreite  <  400 mm

Ausführung gemäß Fensterliste
und  Fensterübersicht
Plan-Nr.:  1000AAR_DT00_0100
Fenster-Wandanschlüsse
ohne Rolladen
Plan-Nr.:  1000AAR_DT01_00

Ausführungsorte:
Bauabschnitt  Ebene  Mengenaufteilung

Achsen A /2 - 9, Ost - Seite
5. BA  3.OG  1 Stück
6. BA  2.OG  1 Stück
7. BA  1.OG  1 Stück
8. BA  EG  1 Stück
Menge: 4,000 St

**1.4.17.1030 Außenfensterbank 5°, Strangpressprofil D 2 mm B<400 mm L 890 mm, Typ G**
Außenfensterbank 5°, Strangpressprofil D 2 mm B<400mm
L 890 mm,  für Fenstertyp G

Außenfensterbank, wie vor beschrieben, jedoch:
Einzellänge:  890 mm,
Zuschnittbreite  <  400 mm

Ausführung gemäß Fensterliste
und  Fensterübersicht
Plan-Nr.:  1000AAR_DT00_0100
Fenster-Wandanschlüsse
ohne Rolladen
Plan-Nr.:  1000AAR_DT01_00

Ausführungsorte:
Bauabschnitt  Ebene  Mengenaufteilung

Achsen A /11 - 15, Ost - Seite
16. BA  EG  1 Stück
Menge: 1,000 St

**1.4.17.1040 Außenfensterbank 5°, Strangpressprofil D 2 mm B<400 mm L 4.150 mm, Typ H**
Außenfensterbank 5°, Strangpressprofil D 2 mm B<450mm
L 4.150 mm,  für Fenstertyp H

Außenfensterbank, wie vor beschrieben, jedoch:
Einzellänge:  4.150 mm, geteilt in 2  x 2.070 mm -
Zuschnittbreite  <  400 mm

Wichtiger Hinweis:
diese Fensterbank ist ge teilt zu liefern (2 x 2.070 mm)  und mittels Stoßverbinder zusammenfügen.

Ausführung gemäß Fensterliste
und  Fensterübersicht
Plan-Nr.:  1000AAR_DT00_0100
Fenster-Wandanschlüsse
mit  Rolladen
Plan-Nr.:  1000AAR_DT02_00

Ausführungsorte:
Bauabschnitt  Ebene  Mengenaufteilung

Achsen A /9, Ost - Seite
17. BA  EG  1 Stück
Achsen A /10, Süd - Seite
17. BA  EG  1 Stück
Menge: 2,000 St

**1.4.17.1050 Außenfensterbank 5°, Strangpressprofil D 2 mm B<400 mm L 1.085 mm, Typ I**
Außenfensterbank 5°, Strangpressprofil D 2 mm B<400mm
L 1.085 mm,  für Fenstertyp I

Außenfensterbank, wie vor beschrieben, jedoch:
Einzellänge:  1.085 mm,
Zuschnittbreite  <  400 mm

Ausführung gemäß Fensterliste
und  Fensterübersicht
Plan-Nr.:  1000AAR_DT00_0100
Fenster-Wandanschlüsse
mit  Rolladen
Plan-Nr.:  1000AAR_DT02_00

Ausführungsorte:
Bauabschnitt  Ebene  Mengenaufteilung

Achsen A /10, Nord - Seite
17. BA  EG  2 Stück
Menge: 2,000 St

**1.4.17.1060 Außenfensterbank 5°, Strangpressprofil D 2 mm B<400 mm L 2.125 mm, Typ J**
Außenfensterbank 5°, Strangpressprofil D 2 mm B<400mm
L 2.125 mm,  für Fenstertyp J

Außenfensterbank, wie vor beschrieben, jedoch:
Einzellänge:  2.125 mm,
Zuschnittbreite  <  400 mm

Ausführung gemäß Fensterliste
und  Fensterübersicht
Plan-Nr.:  1000AAR_DT00_0100
Fenster-Wandanschlüsse
mit  Rolladen
Plan-Nr.:  1000AAR_DT02_00

Ausführungsorte:
Bauabschnitt  Ebene  Mengenaufteilung

Achsen A /9-10, Süd - Seite
17. BA  EG  2 Stück
Achsen A /9, Ost - Seite
17. BA  EG  1 Stück
Menge: 3,000 St

**1.4.17.1070 Außenfensterbank 5°, Strangpressprofil D 2 mm B<400 mm L 910 mm, Typ K, L**
Außenfensterbank 5°, Strangpressprofil D 2 mm B<400mm
L 910 mm,  für Fenstertyp K, L

Außenfensterbank, wie vor beschrieben, jedoch:
Einzellänge:  910 mm,
Zuschnittbreite  <  400 mm

Ausführung gemäß Fensterliste
und  Fensterübersicht
Plan-Nr.:  1000AAR_DT00_0200
Fenster-Wandanschlüsse
ohne Rolladen
Plan-Nr.:  1000AAR_DT01_00
Fensteranschlüsse Typ K und L
Plan-Nr.:  1000AAR_DT06_00

Ausführungsorte:
Bauabschnitt  Ebene  Mengenaufteilung

Achsen D /2 - 9, West - Seite
18. BA  UG  7 Stück
Achsen D /11 - 15, West - Seite
19. BA  UG  4 Stück
Achsen A /11 - 15, Ost - Seite
19. BA  UG  1 Stück
Menge: 12,000 St

**1.4.17.1080 Außenfensterbank 5°, Strangpressprofil D 2 mm B<400 mm L 800 mm, Typ M**
Außenfensterbank 5°, Strangpressprofil D 2 mm B<400mm
L 800 mm,  für Fenstertyp M

Außenfensterbank, wie vor beschrieben, jedoch:
Einzellänge:  800 mm,
Zuschnittbreite  <  400 mm

Ausführung gemäß Fensterliste
und  Fensterübersicht
Plan-Nr.:  1000AAR_DT00_0200
Fenster-Wandanschlüsse
ohne Rolladen
Plan-Nr.:  1000AAR_DT01_00

Ausführungsorte:
Bauabschnitt  Ebene  Mengenaufteilung

Achsen A /11 - 15, Ost - Seite
19. BA  EG  1 Stück
Menge: 1,000 St

**1.4.17.1090 Außenfensterbank 5°, Strangpressprofil D 2 mm B<400 mm L 800 mm, Typ N**
Außenfensterbank 5°, Strangpressprofil D 2 mm B<400mm
L 980 mm,  für Fenstertyp N

Außenfensterbank, wie vor beschrieben, jedoch:
Einzellänge:  980 mm,
Zuschnittbreite  <  400 mm

Ausführung gemäß Fensterliste
und  Fensterübersicht
Plan-Nr.:  1000AAR_DT00_0200
Fenster-Wandanschlüsse
ohne Rolladen
Plan-Nr.:  1000AAR_DT01_00

Ausführungsorte:
Bauabschnitt  Ebene  Mengenaufteilung

Achsen A /11 - 15, Ost - Seite
16. BA  EG  1 Stück
Menge: 1,000 St

##### 1.4.18 STUNDENLOHN

**1.4.18.1100 Stundenlohnarbeiten Facharbeiter/-in**
Stundenlohnarbeiten, die Arbeitskräfte auf Anordnung des AG ausführen. Der Verrechnungssatz für die jeweilige Arbeitskraft umfasst sämtliche Aufwendungen wie Lohn- und Gehaltskosten, Lohn- und Gehaltsnebenkosten, Zuschläge, lohngebundene und lohnabhängige Kosten, sonstige Sozialkosten, Gemeinkosten, Wagnis und Gewinn u.ä..
Facharbeiter/-in -
Menge: 10,000 h

**1.4.18.1110 Stundenlohnarbeiten Hilfsarbeiter/-in**
Stundenlohnarbeiten, die Arbeitskräfte auf Anordnung des AG ausführen. Der Verrechnungssatz für die jeweilige Arbeitskraft umfasst sämtliche Aufwendungen wie Lohn- und Gehaltskosten, Lohn- und Gehaltsnebenkosten, Zuschläge, lohngebundene und lohnabhängige Kosten, sonstige Sozialkosten, Gemeinkosten, Wagnis und Gewinn u.ä..
Hilfsarbeiter/-in
Menge: 10,000 h

#### 1.5 ROLLADEN

##### 1.5.19 AUFSETZROLLÄDEN

**1.5.19.1120 Aufsetzrolladen 1-tlg. Alukasten Putz/ Alupanzer B 2.240 x H 1.840 mm Fenster Typ A**
Neubau-Aufsetz-Rollläden Revision innen
Aufsetz-Rollladenfertigelement DIN EN 13659 und DIN V
18073
passend zum Einbau für das beschriebene
Kunststoff-Fenstersystem Typ A

Ausführung gemäß Fensterliste
und  Fensterübersicht
Plan-Nr.:  1000AAR_DT00_0100
Fenster-Wandanschlüsse
mit  Rolladen
Plan-Nr.:  1000AAR_DT02_00
Fensteranschlüsse Typ A
Plan-Nr.:  1000AAR_DT04_00

Anforderung an den Rolladen
Einbruchhemmung nach EN 1627:2011 Klasse RC2

Angebotenes Fabrikat / Typ: '....................' vom Bieter einzutragen

Abmessung:
RAM B 2.240  x H 1.550 - für Fenstertyp Typ A

Brüstungshöhe: 840 mm

als Einzelbehang, komplett in gebrauchsfertiger
Ausführung

Ausstattungsmerkmale:
Kasten
Sturzkasten für Mauerwerk und Wärmedämmverbundsysteme
in  Kastengröße  für  30 cm, Wandstärke..
Kastengrößen für Mauerwerk Tiefe x  Höhe: 300 x 300 mm
Kasten aus hochwertigem widerstandsfähigem, halogenfreiem Polystyrol mit engmaschigem, eingeschäumten Stabilisierungsgitter. Einschließlich Kastenabschlussschiene Aluminium blank, innen und außen. Kastenabschlussschiene außen verlängerbar sowie pulverbeschichtet..An der Außenseite ist aus Stabilitätsgründen ein Verstärkungsprofil aus Aluminium eingesetzt;
Innen einschließlich Kastenabschlussschiene aus stranggepresstem Aluminium, blank.
Oberflächen aus Polystyrol für  Putzhaftung.
Seitenteile aus Kunststoff inkl. vormontiertem Montageschuh zur Befestigung der Verbindungslasche zum Fenster.
Fensteranbindung
Clipverbindung über im Kasten integriertes Basisprofil aus Kunststoff und Fensteradapterprofil aus Stahl, um das Widerstandsmoment des oberen Fensterrahmens zu erhöhen. Zur Lastabtragung in den Baukörper sind Statikkonsolen einzusetzen.
Revisionsdeckel aus extrudiertem, halogenfreiem Polystyrol, Farbe Kunststoff, weiß mit Dämmung aus Neopor. Gurtantrieb: von Außenkante Fensterelement 10 mm einputzbar, Revisionsdeckel mit Schalldämmeinlage zur Verbesserung der Schalldämmung lieferbar.
Neubau-Aufsetz-Rollläden als Rechtsroller.
Führungsschienen
Führungsschienen aus extrudiertem Kunststoff, in Weiß, , inklusive Bürstenkeder.
Rollladenpanzer
Rollladenpanzer inklusive Lichtschlitze.
Aluminium, doppelwandig, ausgeschäumt, arretiert: A 53
Farbton  gemäß Herstellerkollektion 9016 verkehrsweiß
Befestigung durch Abdruckfedern aus Stahl.
Endschiene
Flache Endschiene aus stranggepresstem Aluminium, pulverbeschichtet inkl. Dichtlippe zur oberen Abdichtung (zum Kasten hin), inklusive Anschlagstopper aus Kunststoff
Antrieb
Manuell über Gurt .
Oberflächenbehandlung
Die sichtbaren Aluminiumteile sind in Pulverfarben gemäß Herstellerfarbkarte pulverbeschichtet auszuführen.Oberflächenqualität hochwetterfest Feinstruktur Die Pulverbeschichtung ist mit einem Polyesterpulver in einer Schichtdicke von 50 - 120 μm auszuführen. Die Vorbehandlung muss chromfrei im No-Rinse-Verfahren nach Qualitätsrichtlinie GSB AL 631 erfolgen.
Die Beschichtung muss die Qualität „GSB - Sea Proof“ erfüllen.
Kunststoffteile und Revisionsdeckel weiß; Kunststoff-Führungsschienen  foliert.

Ausführungsorte:
Bauabschnitt  Ebene  Mengenaufteilung

Achsen D /2 - 9, Südwest - Seite
4. BA  EG  6 Stück
Achsen A /2 - 9, Nordst - Seite
8. BA  EG  5 Stück
Achsen D /11 - 15, Südwest - Seite
12. BA  EG  3 Stück
Achsen D /11 - 15, Südwest - Seite
16. BA  EG  2 Stück
Menge: 16,000 St

**1.5.19.1130 Aufsetzrolladen 1-tlg. Alukasten Putz/ Alupanzer B 980 x H 1.570 mm Fenster Typ B**
Neubau-Aufsetz-Rollläden Revision innen
Aufsetz-Rollladenfertigelement DIN EN 13659 und DIN V
18073
passend zum Einbau für das beschriebene
Kunststoff-Fenster/system Typ B

Ausführung gemäß Fensterliste
und  Fensterübersicht
Plan-Nr.:  1000AAR_DT00_0100
Fenster-Wandanschlüsse
mit  Rolladen
Plan-Nr.:  1000AAR_DT02_00
Fensteranschlüsse Typ B Innendämmung
Plan-Nr.:  1000AAR_DT03_00

Anforderung an den Rolladen
Einbruchhemmung nach EN 1627:2011 Klasse RC2

sonst wie in Vorposition mit vollem Wortlaut beschrieben, jedoch
Abmessung:
RAM B 980  x H 1.570 - für Fenstertyp Typ B

Brüstungshöhe: 1.150  mm

als Einzelbehang, komplett in gebrauchsfertiger
Ausführung:

Ausführungsorte:
Bauabschnitt  Ebene  Mengenaufteilung

Achsen D /2 - 9, Südwest - Seite
4. BA  EG  6 Stück
Achsen A /2 - 9, Nordst - Seite
8. BA  EG  5 Stück
Achsen D /11 - 15, Südwest - Seite
12. BA  EG  3 Stück
Achsen D /11 - 15, Südwest - Seite
16. BA  EG  2 Stück
Menge: 15,000 St

**1.5.19.1140 Aufsetzrolladen 2-tlg. Alukasten Putz/ Alupanzer B 1.770 x H 1.770 mm Fenster/FenstertürTyp C**
Neubau-Aufsetz-Rollläden Revision innen
Aufsetz-Rollladenfertigelement DIN EN 13659 und DIN V
18073
passend zum Einbau für das beschriebene
Kunststoff-Fenstertür/Fenstersystem Typ C

Ausführung gemäß Fensterliste
und  Fensterübersicht
Plan-Nr.:  1000AAR_DT00_0100
Fenster-Wandanschlüsse
mit  Rolladen
Plan-Nr.:  1000AAR_DT02_00
Fensteranschlüsse Typ C und D
Plan-Nr.:  1000AAR_DT05_00
Balkonanschlusse unten
Plan-Nr.:  1000AAR_DT07_00

Anforderung an den Vorbaurolladen
Einbruchhemmung nach EN 1627:2011 Klasse RC2

sonst wie in Vorposition mit vollem Wortlaut beschrieben, jedoch
Abmessung:
RAM B 1.770  x H 2.675 / 1.595 mm
für Fenstertür und Fenster Typ B

Brüstungshöhe: 0 mm bzw. 1.070  mm

als zweiteiliger Behang, komplett in gebrauchsfertiger
Ausführung:
Fenstertür  B 800 x H 2.675 mm
Fenster  B 970 x H 1.595 mm

Ausführungsorte:
Bauabschnitt  Ebene  Mengenaufteilung

Achsen D /2 - 9, Südwest - Seite
4. BA  EG  1 Stück
Achsen A /2 - 9, Nordst - Seite
8. BA  EG  1 Stück
Achsen D /11 - 15, Südwest - Seite
12. BA  EG  1 Stück
Achsen D /11 - 15, Südwest - Seite
16. BA  EG  1 Stück
Menge: 4,000 St

**1.5.19.1150 Aufsetzrolladen 1-tlg. Alukasten Putz/ Alupanzer B 1.550 x H 1.840 mm Fenster Typ D**
Neubau-Aufsetz-Rollläden Revision innen
Aufsetz-Rollladenfertigelement DIN EN 13659 und DIN V
18073
passend zum Einbau für das beschriebene
Kunststoff-Fenstersystem Typ D

Ausführung gemäß Fensterliste
und  Fensterübersicht
Plan-Nr.:  1000AAR_DT00_0100
Fenster-Wandanschlüsse
mit  Rolladen
Plan-Nr.:  1000AAR_DT02_00
Fensteranschlüsse Typ C und D
Plan-Nr.:  1000AAR_DT05_00

Anforderung an den Rolladen
Einbruchhemmung nach EN 1627:2011 Klasse RC2

sonst wie in Vorposition mit vollem Wortlaut beschrieben, jedoch
Abmessung:
RAM B 1.550  x H 1.840 - für Fenstertyp Typ D

Brüstungshöhe: 840  mm

als Einzelbehang, komplett in gebrauchsfertiger
Ausführung:

Ausführungsorte:
Bauabschnitt  Ebene  Mengenaufteilung

Achsen D /2 - 9, Südwest - Seite
4. BA  EG  1 Stück
Achsen A /2 - 9, Nordst - Seite
8. BA  EG  1 Stück
Achsen D /11 - 15, Südwest - Seite
12. BA  EG  1 Stück
Achsen D /11 - 15, Südwest - Seite
16. BA  EG  1 Stück
Menge: 4,000 St

**1.5.19.1160 Aufsetzrolladen 2-tlg. Alukasten Putz/ Alupanzer B 2.765/1.385 x H 1.805 mm Fenster Typ H**
Neubau-Aufsetz-Rollläden Revision innen
Aufsetz-Rollladenfertigelement DIN EN 13659 und DIN V
18073
passend zum Einbau für das beschriebene
Kunststoff-Fenster/Fenstersystem Typ H

Ausführung gemäß Fensterliste
und  Fensterübersicht
Plan-Nr.:  1000AAR_DT00_0100
Fenster-Wandanschlüsse
mit  Rolladen
Plan-Nr.:  1000AAR_DT02_00

Anforderung an den Rolladen
Einbruchhemmung nach EN 1627:2011 Klasse RC2

sonst wie in Vorposition mit vollem Wortlaut beschrieben, jedoch
Abmessung:
RAM B 2.765/ 1.385  x H 1.805 mm
für Fenstertür und Fenster Typ H

Brüstungshöhe: 660  mm

als zweiteiliger Kasten u. zweiteiliger Behang, komplett in gebrauchsfertiger
Ausführung:
Fenster  B 2.765 x H 1.805 mm
Fenster  B 1.385 x H 1.805 mm

Ausführungsorte:
Bauabschnitt  Ebene  Mengenaufteilung

Achsen A /9, Nordost - Seite
17. BA  EG  1 Stück
Achsen A /10, Südost - Seite
17. BA  EG  1 Stück
Menge: 2,000 St

**1.5.19.1170 Aufsetzrolladen 1-tlg. Alukasten Putz/ Alupanzer B 1.085 x H 1.455 mm Fenster Typ I**
Neubau-Aufsetz-Rollläden Revision innen
Aufsetz-Rollladenfertigelement DIN EN 13659 und DIN V
18073
passend zum Einbau für das beschriebene
Kunststoff-Fenstersystem Typ I

Ausführung gemäß Fensterliste
und  Fensterübersicht
Plan-Nr.:  1000AAR_DT00_0100
Fenster-Wandanschlüsse
mit  Rolladen
Plan-Nr.:  1000AAR_DT02_00

Anforderung an den Rolladen
Einbruchhemmung nach EN 1627:2011 Klasse RC2

sonst wie in Vorposition mit vollem Wortlaut beschrieben, jedoch
Abmessung:
RAM B 1.085  x H 1.455 - für Fenstertyp Typ I

Brüstungshöhe: 1.115  mm

als Einzelbehang, komplett in gebrauchsfertiger
Ausführung:

Ausführungsorte:
Bauabschnitt  Ebene  Mengenaufteilung

Achsen A /10, Nord - Seite
17. BA  EG  2 Stück
Menge: 2,000 St

**1.5.19.1180 Aufsetzrolladen 1-tlg. Alukasten Putz/ Alupanzer B 2.125 x H 1.815 mm Fenster Typ J**
Neubau-Aufsetz-Rollläden Revision innen
Aufsetz-Rollladenfertigelement DIN EN 13659 und DIN V
18073
passend zum Einbau für das beschriebene
Kunststoff-Fenstersystem Typ J

Ausführung gemäß Fensterliste
und  Fensterübersicht
Plan-Nr.:  1000AAR_DT00_0100
Fenster-Wandanschlüsse
mit  Rolladen
Plan-Nr.:  1000AAR_DT02_00

Anforderung an den Rolladen
Einbruchhemmung nach EN 1627:2011 Klasse RC2

sonst wie in Vorposition mit vollem Wortlaut beschrieben, jedoch
Abmessung:
RAM B 2.125  x H 1.815 mm - für Fenstertyp Typ J

Brüstungshöhe: 980  mm

als Einzelbehang, komplett in gebrauchsfertiger
Ausführung:

Ausführungsorte:
Bauabschnitt  Ebene  Mengenaufteilung

Achsen A /9-10, Südost - Seite
17. BA  EG  2 Stück
Achsen A /9, Nordost - Seite
17. BA  EG  1 Stück
Menge: 3,000 St

##### 1.5.20 VORBAUROLLÄDEN

**1.5.20.1190 Vorbaurolladen 1.tllg. Alukasten Putz/ Alupanzer B 980 x H 2.675 mm Fenstertür Typ A**
Vorbau-Rolladen Alu mit Rollpanzer aus Aluminium 55 mm

Vorsatz-Rollladenfertigelement DIN EN 13659 und DIN V
18073
passend zum Einbau für die beschriebenen
Kunststoff-Fenstertürsystem Typ A

Ausführung gemäß  Fensterliste
und Fensterübersicht
Plan-Nr.:  1000AAR_DT00_0100
Fenster-Wandanschlüsse
mit  Rolladen
Plan-Nr.:  1000AAR_DT02_00
Balkonanschlusse unten
Plan-Nr.:  1000AAR_DT07_00

Anforderung an den Vorbaurolladen
Einbruchhemmung nach EN 1627:2011 Klasse RC2

Angebotenes Fabrikat / Typ: '....................' vom Bieter einzutragen

Abmessung:
RAM B 980  x H 2.675 - für Fenstertürtyp Typ A

Brüstungshöhe: 0.00 mm

als Einzelbehang, komplett in gebrauchsfertiger
Ausführung

Ausstattungsmerkmale

Kasten
Kasten aus gekantetem Aluminium, blank, 3-seitig geschlossen .
Mit stranggepresster Kastenabschlussschiene,
inklusive Putzträgerplatte aus 8 mm extrudiertem Polystyrol,
mit seitlichen Putzstücken und stranggepresster Revisionsblende (von unten abnehmbar), pulverbeschichtetKasten mit verdeckten Blendenschnittkanten,
Kastenform: eckig
zusätzliche Kastenbefestigung mittels Montagewinkel.
Vorbau-Rollläden als Linksroller.
Führungsschienen
Führungsschienen aus stranggepresstem Aluminium, pulverbeschichtet,  inklusive Bürstenkeder, mit Entwässerungsnut als schlagregendichte Ausführung..
Rollladenpanzer
Rollladenpanzer inklusive Lichtschlitze.
Aluminium, doppelwandig, ausgeschäumt, arretiert: A 53.
Automatische Hochschiebesicherung durch Verriegelung
über Abdruckfedern aus Stahl.

Endschiene
Aluminium-Dreikant-Design-Endschiene
schließt  flächenbündig mit der Revisionsblende ab.

Antrieb
Manuell über Gurt, Übersetzungsgetriebe für Gurt  mit thermischer Trennung (abgedichtete Gelenkplatte und Vierkant mit thermischer Trennung).
Befestigungsuntergrund des Antriebs Kalksandsteinmauerwerk,
Arbeitshöhe des Montageortes bis 2,5 m über der Standfläche des hierfür erforderlichen Gerüstes.

Oberflächenbehandlung
Aluminiumteile (Kasten, Führungsschienen und
Endschiene) werden pulverbeschichtet ausgeführt.
RAL-Farbton 9016 verkehrsweiß gemäß Hersteller-Farbkarte
Die Pulverbeschichtung ist mit einem Polyesterpulver in
einer Schichtdicke von 60 - 120 my auszuführen. Die
Vorbehandlung muss chromfrei im No-Rinse-Verfahren nach
Qualitätsrichtlinie GSB-Al 631 erfolgen.

Ausführungsorte:
Bauabschnitt  Ebene  Mengenaufteilung

Achsen D /2 - 9, West - Seite
4. BA  EG  6 Stück
Achsen A /2 - 9, Ost - Seite
8. BA  EG  5 Stück
Achsen D /11 - 15, West - Seite
12. BA  EG  3 Stück
Achsen A/11 - 15, Ost - Seite
16. BA  EG  2 Stück
Menge: 16,000 St

##### 1.5.21 STUNDENLOHN

**1.5.21.1200 Stundenlohnarbeiten Facharbeiter/-in**
Stundenlohnarbeiten, die Arbeitskräfte auf Anordnung des AG ausführen. Der Verrechnungssatz für die jeweilige Arbeitskraft umfasst sämtliche Aufwendungen wie Lohn- und Gehaltskosten, Lohn- und Gehaltsnebenkosten, Zuschläge, lohngebundene und lohnabhängige Kosten, sonstige Sozialkosten, Gemeinkosten, Wagnis und Gewinn u.ä..
Facharbeiter/-in -
Menge: 10,000 h

**1.5.21.1210 Stundenlohnarbeiten Hilfsarbeiter/-in**
Stundenlohnarbeiten, die Arbeitskräfte auf Anordnung des AG ausführen. Der Verrechnungssatz für die jeweilige Arbeitskraft umfasst sämtliche Aufwendungen wie Lohn- und Gehaltskosten, Lohn- und Gehaltsnebenkosten, Zuschläge, lohngebundene und lohnabhängige Kosten, sonstige Sozialkosten, Gemeinkosten, Wagnis und Gewinn u.ä..
Hilfsarbeiter/-in
Menge: 10,000 h
